# Minimax
Leistungsbeschreibung (GAEB DA XML 3.1, DA81)
Währung: EUR
Angebotsdatum: 07.05.2019
Eröffnung: 07.04.2019 10:35:00
Auftraggeber: DV-Nummer: .; Vergabenummer: 0
Auftragnehmer: DV-Nummer: 0; Vergabenummer: 0
Erstellt mit: GaebWriter V4.4, GaebWriter, 06.05.2020

## Minimax
Datum: 18.06.2014

### Bereich 0 09. Löschwassersysteme

#### Abschnitt 0.0 09.01 Löschwasserleitung nass/trocken mit direktem Anschluss an das Trinkwassernetz

**0.0.0 09.02 Versorgungszentrale FMZ 5000 mod S**
Füll- und Entleerungsstation maximat DN 50 FuE 1/DN 80 FuE 1
DVGW zertifiziert

Anlage mit Füll- und Entleerungsstation für Löschwasserleitung „nass/
trocken, maximat DN 50/DN 80 FuE 1 DIN 14463-1 und DIN 1988-6/DIN 14462,
mit DIN-DVGW-Prüfzeichen, geprüft durch das Prüflaboratorium des VdS
(Verband der Sachversicherer) in Köln, hydraulisch/mechanische Einrichtung

bestehend aus:
1 pneumatisch betätigte Absperrklappe PN 16
mit den erforderlichen Anbauteilen gemäß DIN 14463-1
Entleerungsventil DN15

1 Rückflussverhinderer DN 50/2"
mit Druckanzeigemanometer

2 Absperrschieber DN 50/2/DN 80/3 (DVGW)

1 Schalt- und Versorgungszentrale FMZ 5000 mod S
mit 6 Meldergruppen für jede Art von Grenzwertmeldern, hiervon 4 für
unverzögerte Branderkennung, 3 Steuergruppen, Sammel- und Einzel-LEDs
(rot/gelb) und 8 Open Collector Ausgänge zur Schaltung von Relais.

Die Zentrale ist erweiterbar durch je ein Funktionsmodul:
- Feuerwehrperipherie für die Feuerwehr
- Kommunikation zur Datenübertragung
- Funkentest zum Funkenmeldertest

Enthaltenes Zubehör:
Batterien für 60 Stunden Betriebshaltung, inkl. Schloss und Riemen für
Sicherung des Betriebszustandes aller Absperrorgane.
Einheit: St
Produkt:
  Artikel:
    Artikelkurztext: 09.02 Versorgungszentrale FMZ 5000 mod S

**0.0.0 09.03 Kompressor Classic 210-50 W**
Sollte bauseits keine Druckluftversorgung vorhanden sein, bieten wir
alternativ folgenden Kompressor an:

1 Kompressor 1,5 kW; Classic 210-50 W
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V/50 Hz
Motordrehzahl: 3000 1/min
Motorleistung: 1,5 kW
Schutzart: IP 44
Druckschalter: Einschaltdruck 8,8 bar
Ausschaltdruck 10 bar
Sicherheitsventil: eingestellt auf 10,5 bar
voll geöffnet bei 11,0 bar
Druckluftanschluss: G1/2
Einheit: St
Produkt:
  Artikel:
    Artikelkurztext: 09.03 Kompressor Classic 210-50 W

**0.0.0 09.03 maximat FuE 1 DN 50**
Sollte bauseits keine Druckluftversorgung vorhanden sein, bieten wir
alternativ folgenden Kompressor an:

1 Kompressor 1,5 kW; Classic 210-50 W
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V/50 Hz
Motordrehzahl: 3000 1/min
Motorleistung: 1,5 kW
Schutzart: IP 44
Druckschalter: Einschaltdruck 8,8 bar
Ausschaltdruck 10 bar
Sicherheitsventil: eingestellt auf 10,5 bar
voll geöffnet bei 11,0 bar
Druckluftanschluss: G1/2
Produkt:
  Artikel:
    Artikelkurztext: 09.03 maximat FuE 1 DN 50

**0.0.0 09.03 maximat FuE 1 DN 80**
Sollte bauseits keine Druckluftversorgung vorhanden sein, bieten wir
alternativ folgenden Kompressor an:

1 Kompressor 1,5 kW; Classic 210-50 W
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V/50 Hz
Motordrehzahl: 3000 1/min
Motorleistung: 1,5 kW
Schutzart: IP 44
Druckschalter: Einschaltdruck 8,8 bar
Ausschaltdruck 10 bar
Sicherheitsventil: eingestellt auf 10,5 bar
voll geöffnet bei 11,0 bar
Druckluftanschluss: G1/2
Produkt:
  Artikel:
    Artikelkurztext: 09.03 maximat FuE 1 DN 80

**0.0.0 09.04 Steinfänger DN .... maximat Y333P (Trinkwassergeeignet)**
Hinweis: Ablauf zur Entwässerung mit offenem Trichter mindestens DN 100 (Bodenablauf).

Steinfänger DN ....
(Trinkwassergeeignet)

Im Anschluss an die Trinkwasser-Versorgung, z.B. vor einer Speiseeinrichtung
oder Füll- und Entleerungsstationen, sind trinkwassergeeignete Steinfänger
einzusetzen.

Technische Daten
Feinsieb Maschenweite: nach DIN 1988-600
Nenndruck: PN16
Gehäuse: Grauguss, EN-GJL-250 (DIN EN 1563)
Oberfläche: Kunststoffbeschichtung RAL 5017, verkehrsblau
Einbaulage: waagerecht
Einheit: St
Produkt:
  Artikel:
    Artikelkurztext:
    09.04 Steinfänger DN .... maximat Y333P
    (Trinkwassergeeignet)

**0.0.0 09.04 maximat ÜWA-FMZ-M20x1,5, Anschluss 2**
Endschalter ÜWA-FMZ-M20x1,5
zur Montage am Schlauchanschlussventil C, inkl. Befestigungskonsole
und Steuerscheibe, Ausführung 4-Draht-Technik, mit 100 % Drahtbruch- und
Kurzschlussüberwachung.

Technische Daten
Typ: Bi-SU1ZW LEDF
Gehäuse: Kunststoff, glasfaserverstärkt, rot
Vorschriften: IEC 60 947-5-1
Anschluss: max. 2 x 1,5 mm, 2 pro Klemme,
empfohlen: MX-Brandmeldekabel

Kontakte: 1 Öffner, Feinsilber
Umgebungstemperatur: -30 °C bis +80 °C
Schutzart: IP 67
Nennbetriebsstrom: lastabhängig, abgestimmt
auf die MINIMAX - Überwachungssysteme
Produkt:
  Artikel:
    Artikelkurztext: 09.04 maximat ÜWA-FMZ-M20x1,5, Anschluss 2

**0.0.0 09.04 maximat ÜWA-FMZ-M20x1,5, Anschluss 1**
Endschalter ÜWA-FMZ-M20x1,5
zur Montage am Schlauchanschlussventil C, inkl. Befestigungskonsole
und Steuerscheibe, Ausführung 4-Draht-Technik, mit 100 % Drahtbruch- und
Kurzschlussüberwachung.

Technische Daten
Typ: Bi-SU1ZW LEDF
Gehäuse: Kunststoff, glasfaserverstärkt, rot
Vorschriften: IEC 60 947-5-1
Anschluss: max. 2 x 1,5 mm, 2 pro Klemme,
empfohlen: MX-Brandmeldekabel

Kontakte: 1 Öffner, Feinsilber
Umgebungstemperatur: -30 °C bis +80 °C
Schutzart: IP 67
Nennbetriebsstrom: lastabhängig, abgestimmt
auf die MINIMAX - Überwachungssysteme
Produkt:
  Artikel:
    Artikelkurztext: 09.04 maximat ÜWA-FMZ-M20x1,5, Anschluss 1

**0.0.0 09.04 maximat Türkontakt ÜWA-FMZ-M20x1,5**
für die Überwachung unbefugten Öffnens der Wandhydrantentür

Hinweis: Die Halterung für den Türkontakt muss bei der Konfiguration des
Wandhydrantenschrankes berücksichtigt werden
Einheit: St
Produkt:
  Artikel:
    Artikelkurztext: 09.04 maximat Türkontakt ÜWA-FMZ-M20x1,5

**0.0.0 09.04 Hinweisschild „Wasser kommt nach max. 60 Sekunden"**
Folie selbstklebend
Einheit: St
Produkt:
  Artikel:
    Artikelkurztext: 09.04 Hinweisschild „Wasser kommt nach max. 60 Sekunden"

**0.0.0 09.04 maximat Fernanzeigegerät FAG - FuE1**
Fernanzeigegerät für Füll- und Entleerungstationen
zum Anschluss an die elektronische maximat Schalt- und Versorgungszentrale
FMZ 5000 mod S. Kunststoffgehäuse mit Kabeleinführung.
Maße: (LxBxH) 200 x 120 x 80 mm. Mit einem elektronischen Warntongeber.
Über einen Druckschalter ist der Warntongeber auszuschalten.
Anzeigen: Alarm (Feuer), Störung, Anlage ausgelöst, Hupe aus
Einheit: St
Produkt:
  Artikel:
    Artikelkurztext: 09.04 maximat Fernanzeigegerät FAG - FuE1

**0.0.0 09.05 GFK Auffangbehälter für Füll- und Entleerungsstationen**
zur sicheren Ableitung von Entleerungswasser,
Ablaufanschluss für KG Rohr DN100,
Maße: (BxHxT) ca. 550 x 350 x 350 mm
Einheit: St
Produkt:
  Artikel:
    Artikelkurztext: 09.05 GFK Auffangbehälter für Füll- und Entleerungsstationen

**0.0.0 09.05 maximat EV10-1/2"**
Automatisch-hydraulische Entleerung
EV10-1/2" für Tiefpunkte in Löschwasserleitungen „nass/trocken, angeordnet
über einem gesicherten Ablauf, bestehend aus: automatisch-hydraulischem
Entleerungsventil 0,10 MPa, als Restwasserentleerung für Armaturen und nicht
selbstständig entleerbare Wasserleitungsstücke, einem vorgesetzten Kugelhahn
und Schmutzfänger, die Restwasserentleerung öffnet sich automatisch nach
Unterschreiten einer Restwassersäule von 10 m.
Einheit: St
Produkt:
  Artikel:
    Artikelkurztext: 09.05 maximat EV10-1/2"

**0.0.0 09.05 maximat BEL 2200**
Be- und Entlüftungsventil
Be- und Entlüftungsventil DIN 14463-3 zum Einbau in Löschwasserleitungen
„trocken und „nass/trocken DIN 1988-6 und DIN 14462.
Ausführung nach DIN 14463-3, selbsttätig, ohne ständige Entlüftung,
senkrechter Einbau. Eingang R 2, Ausgang Überlauf R 1 ¼

Beschreibung:
Während der Flutungsphase der Steigleitung kann die Luft über
das Ventil abströmen. Bei vollständig gefluteter Löschwasserleitung
wird die Entlüftung beendet indem sich die Schwimmerkugel
selbständig gegen die Gummidichtung drückt. Eine Kontrollschraube
oben ermöglicht nach Aufdrehen eine Überprüfung ob Druck
in der Leitung ansteht, bzw. ob die Entlüftung optimal erfolgt ist.
Belüftung: Die Kugel senkt sich und Luft strömt von oben über
das Ventil in die Leitung.

Werkstoffe
Gehäuse: CuZn39Pb3
Kugel: geschäumte Voll-Kunststoffkugel, extrem druckfest, schwimmend
Kugelabdichtung: Gummi EPDM KTW W 270
Gewicht: 1300 g
Entlüftungsmenge: 2200 l/min
Einheit: St
Produkt:
  Artikel:
    Artikelkurztext: 09.05 maximat BEL 2200

**0.0.0 09.06 Schrank BEV 07040 / 07030 RAL 3000**
Minimax-Wandschrank Modell für Be- und Entlüftungventile
DN 50 an Löschwasserleitungen nass/trocken oder trocken, Schrank und Tür
aus verzinktem Stahlblech, elektrisch punktgeschweißt. Gehäuse allseitig
abgekantet. Tür doppelt abgekantet, bündig in den Rahmen einschlagend,
um mindestens 170° öffnend, mit verdeckt liegenden Scharnieren angeschlagen,
auswechselbar. Mit Feuerwehrschloss DIN 14 925, mit Einreiberverschluss,
vertieft liegend. Wasseranschlussöffnung von unten und oben, mittig Ø 72 mm.
Ausgelegt für Rohrbe- und Entlüfter BEV DN 50.
Produkt:
  Artikel:
    Artikelkurztext: 09.06 Schrank BEV 07040 / 07030 RAL 3000

**0.0.0 09.06 Schrank BEV 07040 / 07030 V2A**
Minimax-Wandschrank Modell für Be- und Entlüftungventile
DN 50 an Löschwasserleitungen nass/trocken oder trocken, Schrank und Tür
aus verzinktem Stahlblech, elektrisch punktgeschweißt. Gehäuse allseitig
abgekantet. Tür doppelt abgekantet, bündig in den Rahmen einschlagend,
um mindestens 170° öffnend, mit verdeckt liegenden Scharnieren angeschlagen,
auswechselbar. Mit Feuerwehrschloss DIN 14 925, mit Einreiberverschluss,
vertieft liegend. Wasseranschlussöffnung von unten und oben, mittig Ø 72 mm.
Ausgelegt für Rohrbe- und Entlüfter BEV DN 50.
Produkt:
  Artikel:
    Artikelkurztext: 09.06 Schrank BEV 07040 / 07030 V2A

**0.0.0 09.06 maximat SPE DN 20, 24 V DC**
Spüleinrichtung DN 20
Vollstromabsperrventil, nach DIN EN 13828, entsprechend den
trinkwasserhygienischen Anforderungen gem. DVGW W 570,
komplett aus Rotguss, beständig gegen aggressives Wasser, frei
von Messing im mediumberührten Bereich, mit wartungsfreier
Spindelabdichtung, nach oben herausnehmbarem Innenoberteil
‚Top Entry, bestehend aus EPDM Dichtungskörper mit drehbar
gelagertem Rotguss-Schließkörper, totraumfrei, 90° drehbar,
mit DIN-/DVGW- und Schallschutzzulassung, Nenndruck PN 16 und
Stellantrieb, für Regler mit schaltendem Ausgang (2-Punkt oder
3-Punkt-Steuerung), Speisespannung 24 V AC, Laufzeit 90° in 30 sek.,
mit Synchronmotor und wartungsfreiem Getriebe, elektronische
Endlagenerkennung und Motorabschaltung mittels Zeitschalter im
Gerät, mit selbstzentrierendem Achsadapter und festem Flansch zur
Montage auf das Ventil, Anschlusskabel 1,2 m, 3 x 0,75 mm²,
beidseitig mit Außengewinde zum universellen Anschluss von
Verschraubungen für Kupfer-, Stahl-, Edelstahl- und Mehrschichtverbundrohr,
DN 20 (1) Ansteuerung aus Schaltschrank maximat MX 1 ……
Einheit: St
Produkt:
  Artikel:
    Artikelkurztext: 09.06 maximat SPE DN 20, 24 V DC

**0.0.0 09.06 maximat TWAS DN50 pneumatisch**
Trinkwasserabschottung pneumatisch
mit DVGW-Anerkennung: NW-6201B07020 und VdS Anerkennung: G4040011,
Absperrklappe in Zwischenflansch-Ausführung DN50 oder DN80,
Baulänge nach DIN 3203/3 K1, Nenndruck PN 16 komplett, Steuerdruck 4 bar,
pneumatischer Antrieb, optische Stellungsanzeige,
Flanschbild nach DIN 3337/ISO5211
Einheit: St
Produkt:
  Artikel:
    Artikelkurztext: 09.06 maximat TWAS DN50 pneumatisch

**0.0.0 09.06 maximat TWAS DN80 pneumatisch**
Trinkwasserabschottung pneumatisch
mit DVGW-Anerkennung: NW-6201B07020 und VdS Anerkennung: G4040011,
Absperrklappe in Zwischenflansch-Ausführung DN50 oder DN80,
Baulänge nach DIN 3203/3 K1, Nenndruck PN 16 komplett, Steuerdruck 4 bar,
pneumatischer Antrieb, optische Stellungsanzeige,
Flanschbild nach DIN 3337/ISO5211
Produkt:
  Artikel:
    Artikelkurztext: 09.06 maximat TWAS DN80 pneumatisch

**0.0.0 09.07 Maximat Hebeanlage Unolift 270**
DVGW zertifiziert

Anlage mit Füll- und Entleerungsstation für Löschwasserleitung „nass/
trocken, maximat DN 50 / DN 80 FuE 1 DIN 14463-1 und DIN 1988-6/DIN 14462,
mit DIN-DVGW-Prüfzeichen geprüft durch das Prüflaboratorium des VdS;
(Verband der Sachversicherer) in Köln, hydraulisch/mechanische Einrichtung
bestehend aus:
1 pneumatisch betätigte Absperrklappe PN 16
mit den erforderlichen Anbauteilen gemäß DIN 14463-1
Entleerungsventil DN 15

1 Rückflussverhinderer DN 50/2 / DN 80/3
mit Druckanzeigemanometer

2 Absperrschieber DN 50/2 / DN 80/3 (DVGW)

1 Schalt- und Versorgungszentrale FMZ 5000 mod S mit
mit 6 Meldergruppen für jede Art von Grenzwertmeldern, hiervon 4 für
unverzögerte Branderkennung, 3 Steuergruppen, Sammel- und Einzel-LEDs
(rot/gelb) und 8 Open Collector Ausgänge zur Schaltung von Relais.

Die Zentrale ist erweiterbar durch je ein Funktionsmodul:
- Feuerwehrperipherie für die Feuerwehr
- Kommunikation zur Datenübertragung
- Funkentest zum Funkenmeldertest

Enthaltenes Zubehör:
Batterien für 60 Stunden Betriebshaltung, inkl. Schloss und Riemen für
Sicherung des Betriebszustandes aller Absperrorgane
Sollte bauseits keine Druckluftversorgung vorhanden sein, bieten wir
alternativ folgenden Kompressor an:

1 Kompressor 1,5 kW; Classic 210-50 W
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V / 50 Hz
Motordrehzahl: 3000 1/min
Motorleistung: 1,5 kW
Schutzart: IP 44
Druckschalter: Einschaltdruck 8,8 bar
Ausschaltdruck 10 bar
Sicherheitsventil: eingestellt auf 10,5 bar
voll geöffnet bei 11,0 bar
Druckluftanschluss: G1/2
Einheit: St
Produkt:
  Artikel:
    Artikelkurztext: 09.07 Maximat Hebeanlage Unolift 270

**0.0.0 09.07 Maximat LWT-Pult**
Aufbewahrungsbox mit klappbarem Deckel für das LWT Kontrollbuch,
sonstige Unterlagen sowie Kleinteile für die Wandmontage.
Der Deckel ist als Schreibunterlage verwendbar.
Gehäuse aus 1,5 mm Stahlblech ist außen und innen grundiert und
lackiert in RAL 3000, Abmessungen: (BxLxH) 510 x 420 x 200 mm
Einheit: St
Produkt:
  Artikel:
    Artikelkurztext: 09.07 Maximat LWT-Pult

**0.0.0 09.07 Rohrnetzberechnung pauschal**
nach Zusendung des Rohrtrassenplanes und gültiger
Isometrie.
Einheit: St
Produkt:
  Artikel:
    Artikelkurztext: 09.07 Rohrnetzberechnung pauschal

**0.0.0 09.08 Kontrollbuch LWT**
Kontrollbuch für Inbetriebnahme und Dokumentation der
Füll- und Entleerungsstation, nach bvfa (Bundesverband Technischer
Brandschutz e. V. Fachgruppe Löschwassertechnik), inkl. der technischen
Dokumentation der Anlage
Einheit: St
Produkt:
  Artikel:
    Artikelkurztext: 09.08 Kontrollbuch LWT

**0.0.0 09.08 Inbetriebnahme der kompletten Löschwasseranlage**
durch einen Minimax-Sachkundigen, einschließlich Erstellen eines
Abnahmeprotokolls und Anlegen eines Prüfbuches für die Inbetriebnahme
gemäß DIN 14462/2007-1. Einen Wartungsvertrag für die jährliche
Instandhaltung bieten wir auf Anfrage gerne an.
Einheit: St
Produkt:
  Artikel:
    Artikelkurztext: 09.08 Inbetriebnahme der kompletten Löschwasseranlage

**0.0.0 09.08 Sachverständigen-Abnahme LWT „nass/trocken**
durch einen Minimax-Sachkundigen, einschließlich Erstellen eines
Abnahmeprotokolls und Anlegen eines Prüfbuches für die Inbetriebnahme
gemäß DIN 14462/2007-1. Einen Wartungsvertrag für die jährliche
Instandhaltung bieten wir auf Anfrage gerne an.
Produkt:
  Artikel:
    Artikelkurztext: 09.08 Sachverständigen-Abnahme LWT „nass/trocken

#### Abschnitt 0.0 09.10 Löschwasserleitung nass/ trocken mit direktem Anschluss an das Trinkwassernetz über Füll- und Entleerungsstation, DIN 1988-600

**0.0.0 09.10 maximat Druckerhöhungsanlage MX1-..........**
Druckerhöhungsanlage MX 1-...............
maximat Löschwasser-Pumpenaggregat nach DIN 14462
Löschwasser-Druckerhöhungsanlage
in Kompaktbauweise, betriebsfertig verrohrt mit druckseitigem Rohrbalken und verdrahtet

bestehend aus:
1 vertikalen, normalsaugenden, mehrstufigen Hochdruck-Kreiselpumpe
mit servicefreundlicher Cartridge-Gleitringdichtung und angeflanschtem
IEC-Normmotor mit der Wirkungsgrad-Klasse IE3.

1 Rückflussverhinderer, Absperrarmatur und Gummikompensator
mit DVGW-Zulassung auf der Druckseite

1 Satz Laufräder, Zwischenkammern, Pumpen-Mantel
aus Cr-Ni-Stahl 1.4301, Edelstahlrohrverteiler aus 1.4571

1 Kopf- und Fußstück
aus Grauguss EN-GJL-200 (GG-20)

1 Schaltschrank
einschließlich aller Steuerorgane:
- H-A-Schalter
- Bereitschaftsleuchte grün
- Hauptschalter
- Motorschutzrelais mit Vorsicherung
- Sicherungsabgang 6A für Steuerzentrale Füll- und Entleerungsstation
- automatischer Testlauf (alle 24 h)
- Meldeleuchten:
- Bereitschaft (grün)
- Störung (rot) mit Reset-Taste
- potentialfreie Meldungen:
- Betrieb Motor
- Störung Motor
- Wassermangel
- Sammelstörung
- Überlauf Behälter
- Hauptschalter ein
- Steuersicherung ein
- Anschlussklemmen für:
- Druckschalter für Druckhaltung
- Kontaktgeber Wassermangel
- Kontaktgeber Überlauf
- Kontaktgeber Betriebspumpe
- Kontaktgeber Füllpumpe

Anspruch des Motorschutzrelais führt ausschließlich zur Meldung „Störung Motor.

Fördermedium: Wasser
Medientemperatur: ca. 20 °C
Anschlussart:mittelbar/unmittelbar
Vordruck: 0 bar
Max. Betriebsdruck: 16 bar
Förderstrom:......... m3/h
Förderhöhe:......... m
Null-Förderhöhe:......... m
Netzspannung: 3 x 400 V/N/PE, 50 Hz
Motornennleistung:......... kW
Einschaltart:Direkt/Sterndreieck (ab 5,5 kW)
Motornennstrom:......... A
Sauganschluss:......... DN, PN 16
Druckanschluss:......... DN, PN 16

Schaltschrank an der Pumpe montiert/Schaltschrank ab 5,5 kW
als Baugruppe zur Wandmontage mit 5 m Kabel,
Maße Schaltschrank (B x H x T): 600 X 600 X 210 mm,
können je nach Pumpentyp abweichen.

1 Membrandruckbehälter
12 l, PN 16, mit hydraulischer Schaltverzögerung

1 Druckschalter für Druckhaltung
mit Absperr- und Entleerungsmöglichkeit, montiert an Druckbalken

1 Überwachung
von externen Kontaktgebern inkl. Drahtbruch- und Kurzschlussüberwachung

1 Netzwächter
mit potentialfreien Wechsler, Meldung bei Über- und Unterspannung sowie Phasenausfall
Einheit: St
Produkt:
  Artikel:
    Artikelkurztext: 09.10 maximat Druckerhöhungsanlage MX1-..........

**0.0.0 09.12 Netzumschaltgerät (KW 7,5)**
im Stahlblechschrank, IP 54, zur Versorgung der
Druckerhöhungspumpe aus zwei elektrischen
Einspeisungen, mit allen erforderlichen Schützen,
Steuerteilen und Sicherungen.
Einheit: St
Produkt:
  Artikel:
    Artikelkurztext: 09.12 Netzumschaltgerät (KW 7,5)

**0.0.0 09.12 Netzumschaltgerät (KW 15)**
im Stahlblechschrank, IP 54, zur Versorgung der
Druckerhöhungspumpe aus zwei elektrischen
Einspeisungen, mit allen erforderlichen Schützen,
Steuerteilen und Sicherungen.
Einheit: St
Produkt:
  Artikel:
    Artikelkurztext: 09.12 Netzumschaltgerät (KW 15)

**0.0.0 09.12 Netzumschaltgerät (KW 22)**
im Stahlblechschrank, IP 54, zur Versorgung der
Druckerhöhungspumpe aus zwei elektrischen
Einspeisungen, mit allen erforderlichen Schützen,
Steuerteilen und Sicherungen.
Einheit: St
Produkt:
  Artikel:
    Artikelkurztext: 09.12 Netzumschaltgerät (KW 22)

**0.0.0 09.13 Füll- und Entleerungsstation maximat FuE 1 DN 50**
DVGW zertifiziert

Anlage mit Füll- und Entleerungsstation für Löschwasserleitung „nass/
trocken, maximat DN 50 / DN 80 FuE 1 DIN 14463-1 und DIN 1988-6/DIN 14462,
mit DIN-DVGW-Prüfzeichen geprüft durch das Prüflaboratorium des VdS;
(Verband der Sachversicherer) in Köln, hydraulisch/mechanische Einrichtung
bestehend aus:

1 pneumatisch betätigte Absperrklappe PN 16
mit den erforderlichen Anbauteilen gemäß DIN 14463-1
Entleerungsventil DN 15

1 Rückflussverhinderer DN 50/2 / DN 80/3
mit Druckanzeigemanometer

2 Absperrschieber DN 50/2 / DN 80/3 (DVGW)

1 Schalt- und Versorgungszentrale FMZ 5000 mod S mit
mit 6 Meldergruppen für jede Art von Grenzwertmeldern, hiervon 4 für
unverzögerte Branderkennung, 3 Steuergruppen, Sammel- und Einzel-LEDs
(rot/gelb) und 8 Open Collector Ausgänge zur Schaltung von Relais.

Die Zentrale ist erweiterbar durch je ein Funktionsmodul:
- Feuerwehrperipherie für die Feuerwehr
- Kommunikation zur Datenübertragung
- Funkentest zum Funkenmeldertest

Enthaltenes Zubehör:
Batterien für 60 Stunden Betriebshaltung, inkl. Schloss und Riemen für
Sicherung des Betriebszustandes aller Absperrorgane
Sollte bauseits keine Druckluftversorgung vorhanden sein, bieten wir
alternativ folgenden Kompressor an:

1 Kompressor 1,5 kW; Classic 210-50 W
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V / 50 Hz
Motordrehzahl: 3000 1/min
Motorleistung: 1,5 kW
Schutzart: IP 44
Druckschalter: Einschaltdruck 8,8 bar
Ausschaltdruck 10 bar
Sicherheitsventil: eingestellt auf 10,5 bar
voll geöffnet bei 11,0 bar
Druckluftanschluss: G1/2
Produkt:
  Artikel:
    Artikelkurztext: 09.13 Füll- und Entleerungsstation maximat FuE 1 DN 50

**0.0.0 09.13 Füll- und Entleerungsstation maximat FuE 1 DN 80**
DVGW zertifiziert

Anlage mit Füll- und Entleerungsstation für Löschwasserleitung „nass/
trocken, maximat DN 50 / DN 80 FuE 1 DIN 14463-1 und DIN 1988-6/DIN 14462,
mit DIN-DVGW-Prüfzeichen geprüft durch das Prüflaboratorium des VdS;
(Verband der Sachversicherer) in Köln, hydraulisch/mechanische Einrichtung
bestehend aus:

1 pneumatisch betätigte Absperrklappe PN 16
mit den erforderlichen Anbauteilen gemäß DIN 14463-1
Entleerungsventil DN 15

1 Rückflussverhinderer DN 50/2 / DN 80/3
mit Druckanzeigemanometer

2 Absperrschieber DN 50/2 / DN 80/3 (DVGW)

1 Schalt- und Versorgungszentrale FMZ 5000 mod S mit
mit 6 Meldergruppen für jede Art von Grenzwertmeldern, hiervon 4 für
unverzögerte Branderkennung, 3 Steuergruppen, Sammel- und Einzel-LEDs
(rot/gelb) und 8 Open Collector Ausgänge zur Schaltung von Relais.

Die Zentrale ist erweiterbar durch je ein Funktionsmodul:
- Feuerwehrperipherie für die Feuerwehr
- Kommunikation zur Datenübertragung
- Funkentest zum Funkenmeldertest

Enthaltenes Zubehör:
Batterien für 60 Stunden Betriebshaltung, inkl. Schloss und Riemen für
Sicherung des Betriebszustandes aller Absperrorgane
Sollte bauseits keine Druckluftversorgung vorhanden sein, bieten wir
alternativ folgenden Kompressor an:

1 Kompressor 1,5 kW; Classic 210-50 W
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V / 50 Hz
Motordrehzahl: 3000 1/min
Motorleistung: 1,5 kW
Schutzart: IP 44
Druckschalter: Einschaltdruck 8,8 bar
Ausschaltdruck 10 bar
Sicherheitsventil: eingestellt auf 10,5 bar
voll geöffnet bei 11,0 bar
Druckluftanschluss: G1/2
Produkt:
  Artikel:
    Artikelkurztext: 09.13 Füll- und Entleerungsstation maximat FuE 1 DN 80

**0.0.0 09.13 Kompressor Classic 210-50 W**
zur Druckluftversorgungsanlage der Füll- und Entleerungsstation, inkl. Zubehör
bestehend aus:
1 Behälter 50 l
1 Kondensatablasshahn
1 Kompressoraggregat 136 l/min - 230 V - 10 bar, ölgefüllt, mit Motorklemmkasten
1 Druckminderventil mit Abscheider und Manometer
Zubehör: Montagesatz

Technische Daten
Stahlbehälter: kunststoffbeschichtet, außen lackiert RAL 1032
Behältervolumen: 50 l
zul. Betriebsdruck: 11 bar

Kompressoraggregat
Luftmenge bei 6 bar: 136 l/min
Ansaugvolumen: 210 l/min
Versorgungsspannung: 230 V / 50 Hz
Motordrehzahl: 3000 1/min
Motorleistung: 1,5 kW
Schutzart: IP 44
Druckschalter: Einschaltdruck 8,8 bar
Ausschaltdruck 10 bar
Sicherheitsventil: eingestellt auf 10,5 bar
voll geöffnet bei 11,0 bar
Druckluftanschluss: G1/2
Produkt:
  Artikel:
    Artikelkurztext: 09.13 Kompressor Classic 210-50 W

**0.0.0 09.14 Steinfänger DN .... maximat Y333P**
(Trinkwassergeeignet)

Im Anschluss an die Trinkwasser-Versorgung, z.B. vor einer Speiseeinrichtung
oder Füll- und Entleerungsstationen, sind trinkwassergeeignete Steinfänger
einzusetzen.

Technische Daten
Feinsieb Maschenweite: nach DIN 1988-600
Nenndruck: PN16
Gehäuse: Grauguss, EN-GJL-250 (DIN EN 1563)
Oberfläche: Kunststoffbeschichtung RAL 5017, verkehrsblau
Einbaulage: waagerecht
Einheit: St
Produkt:
  Artikel:
    Artikelkurztext: 09.14 Steinfänger DN .... maximat Y333P

**0.0.0 09.14 Endschalter ÜWA-FMZ-M20x1,5 (Anschluss 1 oder 2)**
Endschalter ÜWA-FMZ-M20x1,5
zur Montage am Schlauchanschlussventil C, inkl. Befestigungskonsole
und Steuerscheibe, Ausführung 4-Draht-Technik, mit 100 % Drahtbruch- und
Kurzschlussüberwachung

Technische Daten
Typ: Bi-SU1ZW LEDF
Gehäuse: Kunststoff, glasfaserverstärkt, rot
Vorschriften: IEC 60 947-5-1
Anschluss: max. 2 x 1,5 mm, 2 pro Klemme,
empfohlen: MX-Brandmeldekabel
Kontakte: 1 Öffner, Feinsilber
Umgebungstemperatur: -30 °C bis +80 °C
Schutzart: IP67
Nennbetriebsstrom: lastabhängig, abgestimmt auf die
MINIMAX - Überwachungssysteme
Einheit: St
Produkt:
  Artikel:
    Artikelkurztext: 09.14 Endschalter ÜWA-FMZ-M20x1,5 (Anschluss 1 oder 2)

**0.0.0 09.14 maximat Türkontakt ÜWA-FMZ-M20x1,5**
für die Überwachung unbefugten Öffnens der Wandhydranten

Hinweis: Die Halterung für den Türkontakt muss bei der Konfiguration des
Wandhydrantenschrankes berücksichtigt werden.
Einheit: St
Produkt:
  Artikel:
    Artikelkurztext: 09.14 maximat Türkontakt ÜWA-FMZ-M20x1,5

**0.0.0 09.15 Hinweisschild „Wasser kommt nach max. 60 Sekunden"**
Folie selbstklebend.
Einheit: St
Produkt:
  Artikel:
    Artikelkurztext: 09.15 Hinweisschild „Wasser kommt nach max. 60 Sekunden"

**0.0.0 09.15 Fernanzeigegerät für Füll- und Entleerungstationen (maximat Fernanzeigegerät FAG - FuE1)**
zum Anschluss an die elektronische maximat Schalt- und Versorgungszentrale
FMZ 5000 mod S. Kunststoffgehäuse mit Kabeleinführung.
Maße: (LxBxH) 200 x 120 x 80 mm. Mit einem elektronischen Warntongeber.
Über einen Druckschalter ist der Warntongeber auszuschalten.
Anzeigen: Alarm (Feuer), Störung, Anlage ausgelöst, Hupe aus
Produkt:
  Artikel:
    Artikelkurztext: 09.15 Fernanzeigegerät für Füll- und Entleerungstationen (maximat Fernanzeigegerät FAG - FuE1)

**0.0.0 09.15 GFK Auffangbehälter für Füll- und Entleerungsstationen**
zur sicheren Ableitung von Entleerungswasser,
Ablaufanschluss für KG Rohr DN100,
Maße: (BxHxT) ca. 550 x 350 x 350 mm
Einheit: St
Produkt:
  Artikel:
    Artikelkurztext: 09.15 GFK Auffangbehälter für Füll- und Entleerungsstationen

**0.0.0 09.15 Automatisch-hydraulische Entleerung (maximat EV10-1/2) Automatisch-hydraulische Entleerung Automatisch-hydraulische Entleerung Automatisch-hydraulische Entleerung Automatisch-hydraulische Entleerung Automatisch-hydraulische Entleerung Automatisch-hydraulische Entleerung 09.15 Automatisch-hydraulische Entleerung**
EV10-1/2 für Tiefpunkte in Löschwasserleitungen „nass/trocken,
angeordnet über einem gesicherten Ablauf, bestehend aus: einem
automatisch hydraulischen Entleerungsventil 0,10 MPa, als Restwasserentleerung für Armaturen und nicht selbstständig entleerbare Wasserleitungsstücke, einem vorgesetzten Kugelhahn und Schmutzfänger.

Die Restwasserentleerung öffnet sich automatisch nach Unterschreiten einer
Restwassersäule von 10 m.
Einheit: St
Produkt:
  Artikel:
    Artikelkurztext:
    09.15 Automatisch-hydraulische Entleerung (maximat EV10-1/2)
    Automatisch-hydraulische Entleerung
    Automatisch-hydraulische Entleerung
    Automatisch-hydraulische Entleerung
    Automatisch-hydraulische Entleerung
    Automatisch-hydraulische Entleerung
    Automatisch-hydraulische Entleerung
    09.15 Automatisch-hydraulische Entleerung

**0.0.0 09.15 Be- und Entlüftungsventil BEL 2200**
Be- und Entlüftungsventil
Be- und Entlüftungsventil DIN 14463-3 zum Einbau in Löschwasserleitungen
„trocken nach DIN 14462.

Ausführung nach DIN 14463-3, selbsttätig, ohne ständige Entlüftung,
senkrechter Einbau. Eingang R 2, Ausgang Überlauf R 1 ¼.

Beschreibung:
Während der Flutungsphase der Steigleitung kann die Luft über das Ventil
abströmen. Bei vollständig gefluteter Löschwasserleitung wird die Entlüftung
beendet indem sich die Schwimmerkugel selbständig gegen die Gummidichtung
drückt. Eine Kontrollschraube oben ermöglicht nach Aufdrehen eine Überprüfung
ob Druck in der Leitung ansteht, bzw. ob die Entlüftung optimal erfolgt ist.
Belüftung: Die Kugel senkt sich und Luft strömt von oben über das Ventil
in die Leitung.

Werkstoffe
Gehäuse: CuZn39Pb3
Kugel: geschäumte Voll-Kunststoffkugel,
extrem druckfest, schwimmend
Kugelabdichtung: Gummi EPDM / NBR
Prüfventil: CuZn40Pb
Gewicht: 1300 g
Entlüftungsmenge: 2200 l/min
Einheit: St
Produkt:
  Artikel:
    Artikelkurztext: 09.15 Be- und Entlüftungsventil BEL 2200

**0.0.0 09.16 Minimax-Wandschrank Modell für Be- und Entlüftungventile Schrank BEV 07040 / 07030 RAL 3000**
Minimax-Wandschrank Modell für Be- und Entlüftungventile
DN 50 an Löschwasserleitungen nass/trocken oder trocken, Schrank
und Tür aus verzinktem Stahlblech, elektrisch punktgeschweißt.
Gehäuse allseitig abgekantet. Tür doppelt abgekantet, bündig in den
Rahmen einschlagend, um mindestens 170° öffnend, mit verdeckt
liegenden Scharnieren angeschlagen, auswechselbar. Mit Feuerwehrschloss
DIN 14 925, mit Einreiberverschluss, vertieft liegend. Wasseranschlussöffnung
von unten und oben, mittig Ø 72 mm. Ausgelegt
für Rohrbe- und Entlüfter BEV DN 50.
Einheit: St
Produkt:
  Artikel:
    Artikelkurztext: 09.16 Minimax-Wandschrank Modell für Be- und Entlüftungventile Schrank BEV 07040 / 07030 RAL 3000

**0.0.0 09.16 Minimax-Wandschrank Modell für Be- und Entlüftungventile Schrank BEV 07040 / 07030 V2A**
Minimax-Wandschrank Modell für Be- und Entlüftungventile
DN 50 an Löschwasserleitungen nass/trocken oder trocken, Schrank
und Tür aus verzinktem Stahlblech, elektrisch punktgeschweißt.
Gehäuse allseitig abgekantet. Tür doppelt abgekantet, bündig in den
Rahmen einschlagend, um mindestens 170° öffnend, mit verdeckt
liegenden Scharnieren angeschlagen, auswechselbar. Mit Feuerwehrschloss
DIN 14 925, mit Einreiberverschluss, vertieft liegend. Wasseranschlussöffnung
von unten und oben, mittig Ø 72 mm. Ausgelegt
für Rohrbe- und Entlüfter BEV DN 50.
Produkt:
  Artikel:
    Artikelkurztext: 09.16 Minimax-Wandschrank Modell für Be- und Entlüftungventile Schrank BEV 07040 / 07030 V2A

**0.0.0 09.16 Spüleinrichtung DN 20, 24 V DC**
Vollstromabsperrventil, nach DIN EN 13828, entsprechend den
trinkwasserhygienischen Anforderungen gem. DVGW W 570,
komplett aus Rotguss, beständig gegen aggressives Wasser, frei
von Messing im mediumberührten Bereich, mit wartungsfreier
Spindelabdichtung, nach oben herausnehmbarem Innenoberteil
‚Top Entry, bestehend aus EPDM Dichtungskörper mit drehbar
gelagertem Rotguss-Schließkörper, totraumfrei, 90° drehbar,
mit DIN-/DVGW- und Schallschutzzulassung, Nenndruck PN 16 und
Stellantrieb, für Regler mit schaltendem Ausgang (2-Punkt oder
3-Punkt-Steuerung), Speisespannung wahlweise mit 24 V oder
230 V AC, Laufzeit 90° in 30 sek., mit Synchronmotor und wartungsfreiem
Getriebe, elektronische Endlagenerkennung und Motorabschaltung
mittels Zeitschalter im Gerät, mit selbstzentrierendem
Achsadapter und festem Flansch zur Montage auf das Ventil,
Anschlusskabel 1,2 m, 3 x 0,75 mm², beidseitig mit Außengewinde
zum universellen Anschluss von Verschraubungen für Kupfer-, Stahl-,
Edelstahl- und Mehrschichtverbundrohr, DN 20 (1)
Ansteuerung aus Schaltschrank maximat MX 1 ……
Einheit: St
Produkt:
  Artikel:
    Artikelkurztext: 09.16 Spüleinrichtung DN 20, 24 V DC

**0.0.0 09.16 Spüleinrichtung DN20, 230 V AC**
Vollstromabsperrventil, nach DIN EN 13828, entsprechend den
trinkwasserhygienischen Anforderungen gem. DVGW W 570,
komplett aus Rotguss, beständig gegen aggressives Wasser, frei
von Messing im mediumberührten Bereich, mit wartungsfreier
Spindelabdichtung, nach oben herausnehmbarem Innenoberteil
‚Top Entry, bestehend aus EPDM Dichtungskörper mit drehbar
gelagertem Rotguss-Schließkörper, totraumfrei, 90° drehbar,
mit DIN-/DVGW- und Schallschutzzulassung, Nenndruck PN 16 und
Stellantrieb, für Regler mit schaltendem Ausgang (2-Punkt oder
3-Punkt-Steuerung), Speisespannung wahlweise mit 24 V oder
230 V AC, Laufzeit 90° in 30 sek., mit Synchronmotor und wartungsfreiem
Getriebe, elektronische Endlagenerkennung und Motorabschaltung
mittels Zeitschalter im Gerät, mit selbstzentrierendem
Achsadapter und festem Flansch zur Montage auf das Ventil,
Anschlusskabel 1,2 m, 3 x 0,75 mm², beidseitig mit Außengewinde
zum universellen Anschluss von Verschraubungen für Kupfer-, Stahl-,
Edelstahl- und Mehrschichtverbundrohr, DN 20 (1)
Ansteuerung aus Schaltschrank maximat MX 1 ……
Produkt:
  Artikel:
    Artikelkurztext: 09.16 Spüleinrichtung DN20, 230 V AC

**0.0.0 09.17 Maximat Hebeanlage Unolift 270**
Kompakte Schmutzwasser-Einzelhebeanlage zur Förderung
von häuslichem und gewerblichem Schmutzwasser ohne Fäkalien,

bestehend aus:
- Schmutzwasserpumpe Typ Unolift AP 50B.50.11.A1.V,
mit Schwimmerschalter und 10 m Kabel mit Schukostecker
- gas-, geruch- und druckdichter PE-Sammelbehälter
zur Überfluraufstellung, Behältervolumen 270 Liter,
mit Reinigungsöffnung,
1 vertikalen Zulaufstutzen DN 100,
1 Anschlußstutzen DN 50 für die Lüftungsleitung und
1 Druckstutzen DN 50
- Alarm-Schwimmerschalter mit 5 m Kabel und Stecker
- Pumpe und Druckrohrleitung im Behälter werkseitig montiert
- inkl. Zubehör (Verbindungsmuffe PVC 50/63 x 2,
PVC-Rückschlagventil Rp2,
PVC-Absperrventil Rp2,
PVC-Doppelnippel 63/75 x 2

Zu dieser Hebeanlage wird die Option „MX Alarm Hochwasser Hebeanlage
im MX Pumpenschaltschrank benötigt.
Diese Option ist nicht im Lieferumfang enthalten.

Bitte immer bei der Bestellung der maximat MX Druckerhöhungsanlage
die Option „MX Alarm Hochwasser Hebeanlage mitbestellen.
Einheit: St
Produkt:
  Artikel:
    Artikelkurztext: 09.17 Maximat Hebeanlage Unolift 270

**0.0.0 09.17 Trinkwasserabschottung DN50 pneumatisch**
mit DVGW-Anerkennung: NW-6201B07020 und VdS
Anerkennung: G4040011, Absperrklappe in Zwischenflansch-Ausführung DN50 oder DN80,
Baulänge nach DIN 3203/3 K1, Nenndruck PN 16 komplett, Steuerdruck 4 bar,
pneumatischer Antrieb, optische Stellungsanzeige,
Flanschbild nach DIN 3337/ISO5211
Einheit: St
Produkt:
  Artikel:
    Artikelkurztext: 09.17 Trinkwasserabschottung DN50 pneumatisch

**0.0.0 09.17 Trinkwasserabschottung DN80 pneumatisch**
mit DVGW-Anerkennung: NW-6201B07020 und VdS
Anerkennung: G4040011, Absperrklappe in Zwischenflansch-Ausführung DN50 oder DN80,
Baulänge nach DIN 3203/3 K1, Nenndruck PN 16 komplett, Steuerdruck 4 bar,
pneumatischer Antrieb, optische Stellungsanzeige,
Flanschbild nach DIN 3337/ISO5211
Produkt:
  Artikel:
    Artikelkurztext: 09.17 Trinkwasserabschottung DN80 pneumatisch

**0.0.0 09.18 Trinkwasserabschottung maximat TWAS DN50 elektrisch**
Absperrklappe in Zwischenflansch-Ausführung DN50 oder DN80,
Baulänge nach DIN 3203/3 K1, Nenndruck PN 16
komplett mit direkt aufgebautem elektrischen Antrieb,
elektrischer Antrieb mit 4 Endschaltern (2 für Motoransteuerung,
2 für Signalgebung), Handnotbetätigung, optische Stellungsanzeige,
außenliegende Steckverbindungen nach DIN 43650, korrosionsbeständiges
Kunststoffgehäuse, Antrieb beliebig einbaubar, außen hängend,
Antrieb voll reversierbar, Flanschbild nach DIN 3337/ISO5211
Einheit: St
Produkt:
  Artikel:
    Artikelkurztext: 09.18 Trinkwasserabschottung maximat TWAS DN50 elektrisch

**0.0.0 09.18 Trinkwasserabschottung maximat TWAS DN80 elektrisch**
Absperrklappe in Zwischenflansch-Ausführung DN50 oder DN80,
Baulänge nach DIN 3203/3 K1, Nenndruck PN 16
komplett mit direkt aufgebautem elektrischen Antrieb,
elektrischer Antrieb mit 4 Endschaltern (2 für Motoransteuerung,
2 für Signalgebung), Handnotbetätigung, optische Stellungsanzeige,
außenliegende Steckverbindungen nach DIN 43650, korrosionsbeständiges
Kunststoffgehäuse, Antrieb beliebig einbaubar, außen hängend,
Antrieb voll reversierbar, Flanschbild nach DIN 3337/ISO5211
Einheit: St
Produkt:
  Artikel:
    Artikelkurztext: 09.18 Trinkwasserabschottung maximat TWAS DN80 elektrisch

**0.0.0 09.18 Maximat LWT-Pult**
Aufbewahrungsbox mit klappbarem Deckel für das LWT Kontrollbuch,
sonstige Unterlagen sowie Kleinteile für die Wandmontage.
Der Deckel ist als Schreibunterlage verwendbar. Gehäuse aus 1,5 mm
Stahlblech ist außen und innen grundiert und lackiert in RAL 3000,
Abmessungen: (B x L x H) 510 x 420 x 200 mm
Einheit: St
Produkt:
  Artikel:
    Artikelkurztext: 09.18 Maximat LWT-Pult

**0.0.0 09.18 Rohrnetzberechnung pauschal**
nach Zusendung des Rohrtrassenplanes und gültiger
Isometrie
Einheit: St
Produkt:
  Artikel:
    Artikelkurztext: 09.18 Rohrnetzberechnung pauschal

**0.0.0 09.18 Kontrollbuch LWT**
Kontrollbuch für Inbetriebnahme und Dokumentation der
Füll- und Entleerungsstation, nach bvfa (Bundesverband
Technischer Brandschutz e. V. Fachgruppe
Löschwassertechnik), inkl. der technischen
Dokumentation der Anlage
Einheit: St
Produkt:
  Artikel:
    Artikelkurztext: 09.18 Kontrollbuch LWT

**0.0.0 09.19 Inbetriebnahme der kompletten Löschwasseranlage**
durch einen Minimax-Sachkundigen, einschließlich Erstellen eines
Abnahmeprotokolls und Anlegen eines Prüfbuches für die Inbetriebnahme
gemäß DIN 14462/2007-1

Einen Wartungsvertrag für die jährliche Instandhaltung bieten wir auf
Anfrage gerne an.
Einheit: St
Produkt:
  Artikel:
    Artikelkurztext: 09.19 Inbetriebnahme der kompletten Löschwasseranlage

**0.0.0 09.19 Sachverständigen-Abnahme LWT nass/trocken**
durch einen Minimax-Sachkundigen, einschließlich Erstellen eines
Abnahmeprotokolls und Anlegen eines Prüfbuches für die Inbetriebnahme
gemäß DIN 14462/2007-1

Einen Wartungsvertrag für die jährliche Instandhaltung bieten wir auf
Anfrage gerne an.
Einheit: St
Produkt:
  Artikel:
    Artikelkurztext: 09.19 Sachverständigen-Abnahme LWT nass/trocken

#### Abschnitt 0.0 09.21 Löschwasserleitung nass mit indirektem Anschluss an das Trinkwassernetz über einen offenen Vorlagebehälter (hygienische Trennung) und einer Druckerhöhungsanlage, DIN 1988-500 und DIN 1988-600

**0.0.0 09.21 Druckerhöhungsanlage MX 1-............... maximat Löschwasser-Pumpenaggregat nach DIN 14462**
Löschwasser-Druckerhöhungsanlage
in Kompaktbauweise, betriebsfertig verrohrt mit druckseitigem Rohrbalken
und verdrahtet,

bestehend aus:
1 vertikalen, normalsaugenden, mehrstufigen Hochdruck-Kreiselpumpe
mit servicefreundlicher Cartridge-Gleitringdichtung und angeflanschtem
IEC-Normmotor mit der Wirkungsgrad-Klasse IE3.

1 Rückflussverhinderer, Absperrarmatur und Gummikompensator
mit DVGW-Zulassung auf der Druckseite.

1 Satz Laufräder, Zwischenkammern, Pumpen-Mantel
aus Cr-Ni-Stahl 1.4301, Edelstahlrohrverteiler aus 1.4571

1 Kopf- und Fußstück
aus Grauguss EN-GJL-200 (GG-20)

1 Schaltschrank
einschließlich aller Steuerorgane:
- H-A-Schalter
- Bereitschaftsleuchte grün
- Hauptschalter
- Motorschutzrelais mit Vorsicherung
- Sicherungsabgang 6A für Steuerzentrale Füll- und Entleerungsstation
- automatischer Testlauf (alle 24h)
- Meldeleuchten:
- Bereitschaft (grün)
- Störung (rot) mit Resettaste
- potentialfreie Meldungen:
- Betrieb Motor
- Störung Motor
- Wassermangel
- Sammelstörung
-Überlauf Behälter
- Hauptschalter ein
- Steuersicherung ein
- Anschlussklemmen für:
- Druckschalter für Druckhaltung
- Kontaktgeber Wassermangel
- Kontaktgeber Überlauf
- Kontaktgeber Betriebspumpe
- Kontaktgeber Füllpumpe

Anspruch des Motorschutzrelais führt ausschließlich zur Meldung „Störung Motor.

Fördermedium: Wasser
Medientemperatur: ca. 20 °C
Anschlussart: mittelbar/unmittelbar
Vordruck: 0 bar
Max. Betriebsdruck: 16 bar
Förderstrom: ...... m3/h
Förderhöhe: ...... m
Null-Förderhöhe: ...... m
Netzspannung: 3 x 400 V/N/PE, 50 Hz
Motornennleistung: ...... kW
Einschaltart: Direkt/Sterndreieck (ab 5,5 kW)
Motornennstrom: ...... A
Sauganschluss: ...... DN, PN 16
Druckanschluss: ...... DN, PN 16

Schaltschrank an der Pumpe montiert, Schaltschrank ab 5,5 kW als
Baugruppe zur Wandmontage mit 5 m Kabel,
Maße Schaltschrank (B x H x T): 600 x 600 x 210 mm,
kann je nach Pumpengröße variieren

1 Membrandruckbehälter
12l, PN 16, mit hydraulischer Schaltverzögerung,

1 Druckschalter
mit Absperr- und Entleerungsmöglichkeit, montiert an Druckbalken

1 Überwachung
von externen Kontaktgebern inkl. Drahtbruch- und Kurzschlussüberwachung

1 Netzwächter
mit potentialfreien Wechsler, Meldung bei Über- und Unterspannung sowie Phasenausfall
Einheit: St
Produkt:
  Artikel:
    Artikelkurztext: 09.21 Druckerhöhungsanlage MX 1-............... maximat Löschwasser-Pumpenaggregat nach DIN 14462

**0.0.0 09.23 Druckerhöhungsanlage MX 2-............... maximat Löschwasser-Doppelpumpenaggregat nach DIN 14462**
Löschwasser-Druckerhöhungsanlage
in Kompaktbauweise, betriebsfertig verrohrt mit druckseitigem Rohrbalken
und verdrahtet,

bestehend aus:
2 vertikalen, normalsaugenden, mehrstufigen Hochdruck-Kreiselpumpe
mit servicefreundlicher Cartridge-Gleitringdichtung und angeflanschtem IEC-Normmotor
mit der Wirkungsgrad-Klasse IE3.

2 Rückflussverhinderer, Absperrarmatur
mit DVGW-Zulassung auf der Druckseite

2 Satz Laufräder, Zwischenkammern, Pumpen-Mantel
aus Cr-Ni-Stahl 1.4301, Edelstahlrohrverteiler aus 1.4571

2 Kopf- und Fußstück
aus Grauguss EN-GJL-200 (GG-20).

1 Schaltschrank
einschließlich aller Steuerorgane:
- H-A-Schalter
- Bereitschaftsleuchte grün
- Hauptschalter
- Motorschutzrelais mit Vorsicherung
- Sicherungsabgang 6A für Steuerzentrale Füll- und Entleerungsstation
- automatischer Testlauf (alle 24h)
- Meldeleuchten:
- Bereitschaft (grün)
- Störung (rot) mit Resettaste
- potentialfreie Meldungen:
- Betrieb Motor
- Störung Motor
- Wassermangel
- Sammelstörung
-Überlauf Behälter
- Hauptschalter ein
- Steuersicherung ein
- Anschlussklemmen für:
- Druckschalter für Druckhaltung
- Kontaktgeber Wassermange
- Kontaktgeber Überlauf
- Kontaktgeber Betriebspumpe
- Kontaktgeber Füllpumpe

Anspruch des Motorschutzrelais führt ausschließlich zur Meldung „Störung Motor.

Fördermedium: Wasser
Medientemperatur: ca. 20 °C
Anschlussart: mittelbar/unmittelbar
Vordruck: 0 bar
Max. Betriebsdruck: 16 bar
Förderstrom: ...... m3/h je Pumpe
Förderhöhe: ...... m je Pumpe
Null-Förderhöhe: ...... m je Pumpe
Netzspannung: 3 x 400 V/N/PE, 50 Hz
Motornennleistung: ...... kW je Pumpe
Einschaltart: Direkt/Sterndreieck (ab 5,5 kW)
Motornennstrom: ...... A je Pumpe
Sauganschluss: ...... DN, PN 16
Druckanschluss: ...... DN, PN 16

Schaltschrank an der Pumpe montiert/Schaltschrank ab 5,5 kW als
Baugruppe zur Wandmontage mit 5 m Kabel,
Maße Schaltschrank (B x H x T): 380 x 380 x 210 mm

1 Membrandruckbehälter
12 l, PN 16, mit hydraulischer Schaltverzögerung,

1 Gummikompensator DN ....
mit Längenbegrenzung

1 Druckschalter für Druckhaltung
mit Absperr- und Entleerungsmöglichkeit, montiert an Druckbalken

1 Überwachung
von externen Kontaktgebern inkl. Drahtbruch- und
Kurzschlussüberwachung

1 Netzwächter
mit potentialfreien Wechsler, Meldung bei Über- und Unterspannung sowie
Phasenausfall
Einheit: St
Produkt:
  Artikel:
    Artikelkurztext: 09.23 Druckerhöhungsanlage MX 2-............... maximat Löschwasser-Doppelpumpenaggregat nach DIN 14462

**0.0.0 09.25 Netzumschaltgerät (KW 7,5)**
im Stahlblechschrank, IP 54, zur Versorgung der
Druckerhöhungspumpe aus zwei elektrischen
Einspeisungen, mit allen erforderlichen Schützen,
Steuerteilen und Sicherungen.
Einheit: St
Produkt:
  Artikel:
    Artikelkurztext: 09.25 Netzumschaltgerät (KW 7,5)

**0.0.0 09.25 Netzumschaltgerät (KW 15)**
im Stahlblechschrank, IP 54, zur Versorgung der
Druckerhöhungspumpe aus zwei elektrischen
Einspeisungen, mit allen erforderlichen Schützen,
Steuerteilen und Sicherungen.
Einheit: St
Produkt:
  Artikel:
    Artikelkurztext: 09.25 Netzumschaltgerät (KW 15)

**0.0.0 09.25 Netzumschaltgerät (KW 22)**
im Stahlblechschrank, IP 54, zur Versorgung der
Druckerhöhungspumpe aus zwei elektrischen
Einspeisungen, mit allen erforderlichen Schützen,
Steuerteilen und Sicherungen.
Einheit: St
Produkt:
  Artikel:
    Artikelkurztext: 09.25 Netzumschaltgerät (KW 22)

**0.0.0 09.25 Fernanzeigegerät für Druckerhöhungsanlage**
zum Anschluss an den Schaltschrank
Über einen Druckschalter ist der Warntongeber auszuschalten.
Anzeigen: Alarm (Feuer), Störung, Anlage ausgelöst, Hupe aus
Einheit: St
Produkt:
  Artikel:
    Artikelkurztext: 09.25 Fernanzeigegerät für Druckerhöhungsanlage

**0.0.0 09.25 600 l Vorlagebehälter, SGA DN .... mit DVGW zertifiziertem und VdS anerkanntem Schwimmerventil**
Behälter aus Stahl nach DIN 1988-600; Sicherungseinrichtung zum Schutz
des Trinkwassers gegen Verschmutzung durch Rückfliesen nach EN 1717;
Freier Auslauf mit nicht kreisförmigem Überlauf (uneingeschränkt)
Familie A, Typ B nach DIN EN 13077; Vorüberlauf Anschlussstutzen für
HTB DN75; Anschlussstutzen für die Pumpe Flansch DN ....; Konsolen zum
Anschluss des Schwimmerventils DN 50 sowie der Füllstandsdetektoren;
Kugelhahn als Entleerung; Behälter drucklos, aus Stahl geschweißt,
feuerverzinkt, Nutzinhalt: ca. 600 l, L x B x H (mm): ca. 1700 x 1700 x 11000;
Deckel für 600 l Behälter

Schwimmerventil SV 2 stellt die mittelbare Verbindung
vom Trinkwassernetz zur Feuerlöschanlage her; Strömungsgünstige Konstruktion
für große Ausflussraten bei geringem Druckverlust; Parallel-Gestänge ermöglicht
präzise Schwimmerführung; Schädliche Schwingungen und Druckstösse im Rohrnetz
werden durch die hohe Massenträgheit des Schwimmers und durch die
Verwendung einer Absperrklappe als Zuflussregelarmatur verhindert;
Robuste Bauform der Armatur stellt eine zuverlässige Nachspeisung sicher;
Rohrstück für die Montage der Spüleinrichtung oder Anschluss
Trinkwasserverbraucher

Technische Daten SV 2 VdS DN 50
Schwimmerventil: VdS anerkannt und DVGW zertifiziert
Kv-Wert [l/min]: 1000 Nenndruck PN 10
Anschlussflansch: DIN 2501
Materialien Schwimmer: Edelstahl 1.4301
Auslaufstutzen: Grauguss GG25
Klappengestänge: Aluminium
Klappenmanschette: EPDM
Klappengehäuse: Kugelgraphitguss GGG 40

VdS-Anerkennung G-4880060
DVGW-Registrierung DW - 0903AQ2013

Enthaltenes Systemzubehör:

1 Absperrschieber DN 50
mit DVGW-Zulassung 862770

1 Schwimmerventil SV 2 DN 50
mit DVGW und VdS Zulassung

2 Stück Befestigungsschellen

1 Deckel für Behälter

1 Drei-Stabelektrode
zur Überwachung Trocken- und Überlauf

1 Stück flexibler Metallschlauch DN ......

1 Rohrstück
aus VA für Spüleinrichtung oder Trinkwasserverbraucher DN 50
Einheit: St
Produkt:
  Artikel:
    Artikelkurztext: 09.25 600 l Vorlagebehälter, SGA DN .... mit DVGW zertifiziertem und VdS anerkanntem Schwimmerventil

**0.0.0 09.26 Stahluntergestell für Vorlagebehälter 600 l**
aus verzinktem, Maße: (L x B x H) 1560 x 790 x 350 mm,
mit Bohrung zur sicheren Befestigung im Fußboden,
geschweißt aus Stahl und rot lackiert
Einheit: St
Produkt:
  Artikel:
    Artikelkurztext: 09.26 Stahluntergestell für Vorlagebehälter 600 l

**0.0.0 09.27 1200 l Vorlagebehälter, SGA DN .....**
mit DVGW zertifiziertem und VdS anerkanntem Schwimmerventil

Behälter aus Stahl nach DIN 1988-600;
Sicherungseinrichtung zum Schutz des Trinkwassers gegen Verschmutzung
durch Rückfliesen nach EN 1717; Freier Auslauf mit nicht kreisförmigem
Überlauf (uneingeschränkt) Familie A, Typ B nach DIN EN 13077;
Vorüberlauf Anschlussstutzen für HTB DN75; Anschlussstutzen für die
Pumpe Flansch DN ......; Konsolen zum Anschluss des Schwimmerventils
sowie der Füllstandsdetektoren; Kugelhahn als Entleerung;
Behälter drucklos, aus Stahl geschweißt, feuerverzinkt, Nutzinhalt: ca. 1200 l,
L x B x H (mm): ca. 1730 x 700 x 1750; Deckel für Behälter 1200 l

Schwimmerventil SV 2 stellt die mittelbare Verbindung vom Trinkwassernetz
zur Feuerlöschanlage her; Strömungsgünstige Konstruktion für große
Ausflussraten bei geringem Druckverlust; Parallelgestänge ermöglicht präzise
Schwimmerführung; Schädliche Schwingungen und Druckstösse im Rohrnetz
werden durch die hohe Massenträgheit des Schwimmers und durch
die Verwendung einer Absperrklappe als Zuflussregelarmatur verhindert;
Robuste Bauform der Armatur stellt eine zuverlässige Nachspeisung sicher;
Rohrstück für die Montage der Spüleinrichtung oder Anschluss Trinkwasserverbraucher.

Technische Daten SV 2 VdS DN 50/80
Schwimmerventil: VdS anerkannt und DVGW zertifiziert
Kv-Wert [l/min]: 1000/3200 Nenndruck PN 10
Anschlussflansch: DIN 2501
Gewicht: 31/37 kg
Materialien Schwimmer: Edelstahl 1.4301
Auslaufstutzen: Grauguss GG25
Klappengestänge: Aluminium
Klappenmanschette: EPDM
Klappengehäuse: Kugelgraphitguss GGG 40

VdS-Anerkennung G-4880060/G-4880061

DVGW-Registrierung DW - 0903AQ2013

Enthaltenes Systemzubehör:
1 Absperrschieber DN 50/80
mit DVGW-Zulassung 862770

1 Schwimmerventil SV 2 DN 50/80
mit DVGW und VdS Zulassung

2 Stück Befestigungsschellen

1 Deckel für Behälter

1 Drei-Stabelektrode
zur Überwachung Trocken- und Überlauf

1 Stück flexibler Metallschlauch DN ......

1 Rohrstück aus VA für Spüleinrichtung
Einheit: St
Produkt:
  Artikel:
    Artikelkurztext: 09.27 1200 l Vorlagebehälter, SGA DN .....

**0.0.0 09.28 Spüleinrichtung DN 20, 230 V AC**
Vollstromabsperrventil, nach DIN EN 13828, entsprechend den
trinkwasserhygienischen Anforderungen gem. DVGW W 570,
komplett aus Rotguss, beständig gegen aggressives Wasser, frei
von Messing im mediumberührten Bereich, mit wartungsfreier
Spindelabdichtung, nach oben herausnehmbarem Innenoberteil
‚Top Entry, bestehend aus EPDM Dichtungskörper mit drehbar
gelagertem Rotguss-Schließkörper, totraumfrei, 90° drehbar,
mit DIN-/DVGW- und Schallschutzzulassung, Nenndruck PN 16 und
Stellantrieb, für Regler mit schaltendem Ausgang (2-Punkt oder
3-Punkt-Steuerung), Speisespannung 230 V AC, Laufzeit 90° in 30 sek.,
mit Synchronmotor und wartungsfreiem Getriebe, elektronische
Endlagenerkennung und Motorabschaltung mittels Zeitschalter im
Gerät, mit selbstzentrierendem Achsadapter und festem Flansch zur
Montage auf das Ventil, Anschlusskabel 1,2 m, 3 x 0,75 mm², beidseitig
mit Außengewinde zum universellen Anschluss von Verschraubungen
für Kupfer-, Stahl-, Edelstahl- und Mehrschichtverbundrohr, DN 20 (1)

Ansteuerung aus Schaltschrank maximat MX 1 ……
Einheit: St
Produkt:
  Artikel:
    Artikelkurztext: 09.28 Spüleinrichtung DN 20, 230 V AC

**0.0.0 09.28 Steinfänger DN .... (Trinkwassergeeignet)**
Im Anschluss an die Trinkwasser-Versorgung, z.B. vor
einer Speiseeinrichtung oder Füll- und
Entleerungsstationen, sind trinkwassergeeignete
Steinfänger einzusetzen.

Technische Daten
Feinsieb Maschenweite: nach DIN 1988-600
Nenndruck: PN16
Gehäuse: Grauguss, EN-GJL-250 (DIN EN 1563)
Oberfläche: Kunststoffbeschichtung RAL 5017, verkehrsblau
Einbaulage: waagerecht
Einheit: St
Produkt:
  Artikel:
    Artikelkurztext: 09.28 Steinfänger DN .... (Trinkwassergeeignet)

**0.0.0 09.29 Endschalter ÜWA-FMZ-M20x1,5, Anschluss 1**
Montage am Schlauchanschlussventil C, inkl. Befestigungskonsole
und Steuerscheibe, Ausführung 4-Draht-Technik, mit 100 % Drahtbruch- und
Kurzschlussüberwachung.

Technische Daten
Typ: Bi-SU1ZW LEDF
Gehäuse: Kunststoff, glasfaserverstärkt, rot
Vorschriften: IEC 60 947-5-1
Anschluss: max. 2 x 1,5 mm, 2 pro Klemme
empfohlen: MX-Brandmeldekabel
Kontakte: 1 Öffner, Feinsilber
Umgebungstemperatur: 30 °C bis +80 °C
Schutzart: IP67
Nennbetriebsstrom: lastabhängig, abgestimmt
auf die MINIMAX - Überwachungssysteme
Einheit: St
Produkt:
  Artikel:
    Artikelkurztext: 09.29 Endschalter ÜWA-FMZ-M20x1,5, Anschluss 1

**0.0.0 09.29 Endschalter ÜWA-FMZ-M20x1,5, Anschluss 2**
Montage am Schlauchanschlussventil C, inkl. Befestigungskonsole
und Steuerscheibe, Ausführung 4-Draht-Technik, mit 100 % Drahtbruch- und
Kurzschlussüberwachung.

Technische Daten
Typ: Bi-SU1ZW LEDF
Gehäuse: Kunststoff, glasfaserverstärkt, rot
Vorschriften: IEC 60 947-5-1
Anschluss: max. 2 x 1,5 mm, 2 pro Klemme
empfohlen: MX-Brandmeldekabel
Kontakte: 1 Öffner, Feinsilber
Umgebungstemperatur: 30 °C bis +80 °C
Schutzart: IP67
Nennbetriebsstrom: lastabhängig, abgestimmt
auf die MINIMAX - Überwachungssysteme
Einheit: St
Produkt:
  Artikel:
    Artikelkurztext: 09.29 Endschalter ÜWA-FMZ-M20x1,5, Anschluss 2

**0.0.0 09.29 Trinkwasserabschottung elektrisch maximat TWAS DN50 elektrisch**
Absperrklappe in Zwischenflansch-Ausführung DN50 oder DN80
Baulänge nach DIN 3203/3 K1, Nenndruck PN 16 komplett mit direkt
aufgebautem elektrischen Antrieb, elektrischer Antrieb mit 4 Endschaltern
(2 für Motoransteuerung, 2 für Signalgebung), Handnotbetätigung,
optische Stellungsanzeige, außenliegende Steckverbindungen nach DIN 43650,
korrosionsbeständiges Kunststoffgehäuse. Antrieb beliebig einbaubar,
außen hängend, Antrieb voll reversierbar, Flanschbild nach DIN 3337/ISO5211

Hinweis: Für die Ansteuerung der Trinkwasserabschottung muss die Option:
„Ansteuerung Trinkwasserabschottung bei der Bestellung der Druckerhöhungspumpe
mit angegeben werden.
Einheit: St
Produkt:
  Artikel:
    Artikelkurztext: 09.29 Trinkwasserabschottung elektrisch maximat TWAS DN50 elektrisch

**0.0.0 09.29 Trinkwasserabschottung elektrisch maximat TWAS DN80 elektrisch**
Absperrklappe in Zwischenflansch-Ausführung DN50 oder DN80
Baulänge nach DIN 3203/3 K1, Nenndruck PN 16 komplett mit direkt
aufgebautem elektrischen Antrieb, elektrischer Antrieb mit 4 Endschaltern
(2 für Motoransteuerung, 2 für Signalgebung), Handnotbetätigung,
optische Stellungsanzeige, außenliegende Steckverbindungen nach DIN 43650,
korrosionsbeständiges Kunststoffgehäuse. Antrieb beliebig einbaubar,
außen hängend, Antrieb voll reversierbar, Flanschbild nach DIN 3337/ISO5211

Hinweis: Für die Ansteuerung der Trinkwasserabschottung muss die Option:
„Ansteuerung Trinkwasserabschottung bei der Bestellung der Druckerhöhungspumpe
mit angegeben werden.
Einheit: St
Produkt:
  Artikel:
    Artikelkurztext: 09.29 Trinkwasserabschottung elektrisch maximat TWAS DN80 elektrisch

**0.0.0 09.30 Maximat Hebeanlage Unolift 270**
Kompakte Schmutzwasser-Einzelhebeanlage zur Förderung
von häuslichem und gewerblichem Schmutzwasser ohne Fäkalien,

bestehend aus:
- Schmutzwasserpumpe Typ Unolift AP 50B.50.11.A1.V,
mit Schwimmerschalter und 10 m Kabel mit Schukostecker
- gas-, geruch- und druckdichter PE-Sammelbehälter
zur Überfluraufstellung, Behältervolumen 270 Liter,
mit Reinigungsöffnung,
1 vertikalen Zulaufstutzen DN 100,
1 Anschlußstutzen DN 50 für die Lüftungsleitung und
1 Druckstutzen DN 50
- Alarm-Schwimmerschalter mit 5 m Kabel und Stecker
- Pumpe und Druckrohrleitung im Behälter werkseitig montiert
- inkl. Zubehör (Verbindungsmuffe PVC 50/63 x 2
PVC-Rückschlagventil Rp2,
PVC-Absperrventil Rp2,
PVC-Doppelnippel 63/75 x 2.

Zu dieser Hebeanlage wird die Option „MX Alarm Hochwasser Hebeanlage
im MX Pumpenschaltschrank benötigt.
Diese Option ist nicht im Lieferumfang enthalten.

Bitte immer bei der Bestellung der maximat MX Druckerhöhungsanlage die
Option „MX Alarm Hochwasser Hebeanlage mitbestellen.
Einheit: St
Produkt:
  Artikel:
    Artikelkurztext: 09.30 Maximat Hebeanlage Unolift 270

**0.0.0 09.30 Maximat LWT-Pult**
Aufbewahrungsbox mit klappbarem Deckel für das LWT Kontrollbuch,
sonstige Unterlagen sowie Kleinteile für die Wandmontage. Der Deckel ist
als Schreibunterlage verwendbar. Gehäuse aus 1,5 mm Stahlblech ist außen
und innen grundiert und lackiert in RAL 3000 inkl.
Abmessungen: (B x L x H) 510 x 420 x 200 mm
Einheit: St
Produkt:
  Artikel:
    Artikelkurztext: 09.30 Maximat LWT-Pult

**0.0.0 09.31 Rohrnetzberechnung**
nach Zusendung des Rohrtrassenplanes und gültiger Isometrie.
Einheit: St
Produkt:
  Artikel:
    Artikelkurztext: 09.31 Rohrnetzberechnung

**0.0.0 09.31 Kontrollbuch LWT**
Kontrollbuch für Inbetriebnahme und Dokumentation der
Druckerhöhungsanlage, nach bvfa (Bundesverband
Technischer Brandschutz e. V. Fachgruppe
Löschwassertechnik), inkl. der technischen
Dokumentation der Anlage
Einheit: St
Produkt:
  Artikel:
    Artikelkurztext: 09.31 Kontrollbuch LWT

**0.0.0 09.31 Inbetriebnahme der kompletten Löschwasseranlage**
durch einen Minimax-Sachkundigen, einschließlich Erstellen eines
Abnahmeprotokolls und Anlegen eines Prüfbuches für die Inbetriebnahme
gemäß DIN 14462/2007-1. Einen Wartungsvertrag für die jährliche
Instandhaltung bieten wir auf Anfrage gerne an.
Einheit: St
Produkt:
  Artikel:
    Artikelkurztext: 09.31 Inbetriebnahme der kompletten Löschwasseranlage

**0.0.0 09.31 Sachverständigen-Abnahme LWT nass**
durch einen Minimax-Sachkundigen, einschließlich Erstellen eines
Abnahmeprotokolls und Anlegen eines Prüfbuches für die Inbetriebnahme
gemäß DIN 14462/2007-1. Einen Wartungsvertrag für die jährliche
Instandhaltung bieten wir auf Anfrage gerne an.
Einheit: St
Produkt:
  Artikel:
    Artikelkurztext: 09.31 Sachverständigen-Abnahme LWT nass

#### Abschnitt 0.0 09.33 Löschwasserleitung nass mit indirektem Anschluss an das Trinkwassernetz über einen offenen Vorlagebehälter (hygienische Trennung) und einer Druckerhöhungsanlage, DIN 1988-500 und DIN 1988-600

**0.0.0 09.33 Sonderbehälter nach DIN 1988-500**
Die Auslegung und Dimensionierung erfolgt projektbezogen nach
räumlichen und technischen Erfordernissen.

Technische Daten SV 2 DN 80
Schwimmerventil: VdS anerkannt und DVGW zertifiziert
Kv-Wert [l/min]: 3200 Nenndruck PN 10
Anschlussflansch: DIN 2501
Gewicht: 37 kg
Materialien Schwimmer: Edelstahl 1.4301
Auslaufstutzen: Grauguss GG25
Klappensteuerung: Aluminium
Klappenmanschette: EPDM
Klappengehäuse: Kugelgraphitguss GGG 40 Wartung
nicht erforderlich

VdS-Anerkennung G-4880061

DVGW-Registrierung U273

Enthaltenes Systemzubehör:
1 Absperrschieber DN 80
mit DVGW-Zulassung 862770;

1 Schwimmerventil SV 2 DN 80
mit DVGW und VdS Zulassung

2 Stück Befestigungsschellen

1 Drei - Stabelektrode
zur Überwachung Trocken- und Überlauf

oder

2 Stück Schwimmerschalter
zur Überwachung Trocken- und Überlauf

1 Stück flexibler Metallschlauch DN ......

1 Rohrstück aus VA
für Spüleinrichtung oder Trinkwasserverbraucher DN 80
Einheit: St
Produkt:
  Artikel:
    Artikelkurztext: 09.33 Sonderbehälter nach DIN 1988-500

**0.0.0 09.34 Druckerhöhungsanlage MX 1-............... maximat Löschwasser-Pumpenaggregat nach DIN 14462**
Löschwasser-Druckerhöhungsanlage
in Kompaktbauweise, betriebsfertig verrohrt mit druckseitigem
Rohrbalken und verdrahtet

Kugel: geschäumte Voll-Kunststoffkugel,
extrem druckfest, schwimmend
Kugelabdichtung: Gummi EPDM KTW W 270
Gewicht: 1300 g
Zylinderstift, Schraube: Edelstahl
Abmessung: 133 x 70 x 70 mm
Entlüftungsmenge: 2200 l/min

bestehend aus:
1 vertikalen, normalsaugenden, mehrstufigen Hochdruck-Kreiselpumpe
mit servicefreundlicher Cartridge-Gleitringdichtung und angeflanschtem
IEC-Normmotor mit der Wirkungsgrad-Klasse IE3.

1 Rückflussverhinderer, Absperrarmatur und Gummikompensator
mit DVGW-Zulassung auf der Druckseite

1 Satz Laufräder, Zwischenkammern, Pumpen-Mantel
aus Cr-Ni-Stahl 1.4301, Edelstahlrohrverteiler aus 1.4571

1 Kopf- und Fußstück
aus Grauguss EN-GJL-200 (GG-20)

1 Schaltschrank
einschließlich aller Steuerorgane:
- H-A-Schalter
- Bereitschaftsleuchte grün
- Hauptschalter
- Motorschutzrelais mit Vorsicherung
- Sicherungsabgang 6A für Steuerzentrale Füll- und Entleerungsstation
- automatischer Testlauf (alle 24h)
- Meldeleuchten:
- Bereitschaft (grün)
- Störung (rot) mit Reset-Taste
- potentialfreie Meldungen:
- Betrieb Motor
- Störung Motor
- Wassermangel
- Sammelstörung
-Überlauf Behälter
- Hauptschalter ein
- Steuersicherung ein
- Anschlussklemmen für:
- Druckschalter für Druckhaltung
- Kontaktgeber Wassermangel
- Kontaktgeber Überlauf
- Kontaktgeber Betriebspumpe
- Kontaktgeber Füllpumpe

Anspruch des Motorschutzrelais führt ausschließlich zur Meldung „Störung Motor.

Fördermedium: Wasser
Medientemperatur: ca. 20 °C
Anschlussart: mittelbar/unmittelbar
Vordruck: 0 bar
Max. Betriebsdruck: 16 bar
Förderstrom: ......... m3/h
Förderhöhe: ......... m
Null-Förderhöhe: ......... m
Netzspannung: 3 x 400 V/N/PE, 50 Hz
Motornennleistung: ......... kW
Einschaltart: Direkt/Sterndreieck (ab 5,5 kW)
Motornennstrom: ......... A
Sauganschluss: ......... DN, PN 16
Druckanschluss: ......... DN, PN 16

Schaltschrank an der Pumpe montiert/Schaltschrank ab 5,5 kW
als Baugruppe zur Wandmontage mit 5 m Kabel,
Maße Schaltschrank (B x H x T): 600 x 600 x 210 mm,
können je nach Pumpentyp variieren.

1 Membrandruckbehälter
12l, PN 16, mit hydraulischer Schaltverzögerung

1 Druckschalter für Druckhaltung
mit Absperr- und Entleerungsmöglichkeit, montiert an Druckbalken

1 Überwachung
von externen Kontaktgebern inkl. Drahtbruch- und Kurzschlussüberwachung

1 Netzwächter
mit potentialfreien Wechsler, Meldung bei Über- und Unterspannung sowie Phasenausfall
Einheit: St
Produkt:
  Artikel:
    Artikelkurztext: 09.34 Druckerhöhungsanlage MX 1-............... maximat Löschwasser-Pumpenaggregat nach DIN 14462

**0.0.0 09.36 Druckerhöhungsanlage MX 2-............... maximat Löschwasser-Doppelpumpenaggregat nach DIN 14462**
Löschwasser-Druckerhöhungsanlage
in Kompaktbauweise, betriebsfertig verrohrt mit druckseitigem Rohrbalken
und verdrahtet,

bestehend aus:
2 vertikalen, normalsaugenden, mehrstufigen Hochdruck-Kreiselpumpen
mit servicefreundlicher Cartridge-Gleitringdichtung und angeflanschtem
IEC-Normmotor mit der Wirkungsgrad-Klasse IE3.

2 Rückflussverhinderer, Absperrarmatur
mit DVGW-Zulassung auf der Druckseite.

2 Satz Laufrädern, Zwischenkammern, Pumpen-Mantel
aus Cr-Ni-Stahl 1.4301, Edelstahlrohrverteiler aus 1.4571

2 Kopf- und Fußstück
aus Grauguss EN-GJL-200 (GG-20)

1 Schaltschrank
einschließlich aller Steuerorgane:
- H-A-Schalter
- Bereitschaftsleuchte grün
- Hauptschalter
- Motorschutzrelais mit Vorsicherung
- Sicherungsabgang 6A für Steuerzentrale Füll- und Entleerungsstation
- automatischer Testlauf (alle 24h)
- Meldeleuchten:
- Bereitschaft (grün)
- Störung (rot) mit Resettaste
- potentialfreie Meldungen:
- Betrieb Motor
- Störung Motor
- Wassermangel
- Sammelstörung
-Überlauf Behälter
- Hauptschalter ein
- Steuersicherung ein
- Anschlussklemmen für:
- Druckschalter für Druckhaltung
- Kontaktgeber Wassermangel
- Kontaktgeber Überlauf
- Kontaktgeber Betriebspumpe
- Kontaktgeber Füllpumpe

Anspruch des Motorschutzrelais führt ausschließlich zur Meldung „Störung Motor.

Fördermedium: Wasser
Medientemperatur: ca. 20 °C
Anschlussart: mittelbar/unmittelbar
Vordruck: 0 bar
Max. Betriebsdruck: 16 bar
Förderstrom: ...... m3/h je Pumpe
Förderhöhe: ...... m je Pumpe
Null-Förderhöhe: ...... m je Pumpe
Netzspannung: 3 x 400 V/N/PE, 50Hz
Motornennleistung: ...... kW je Pumpe
Einschaltart: Direkt/Sterndreieck (ab 5,5 kW)
Motornennstrom: ...... A je Pumpe
Sauganschluss: ...... DN, PN 16
Druckanschluss:...... DN, PN 16

Schaltschrank an der Pumpe montiert/Schaltschrank ab 5,5 kW als
Baugruppe zur Wandmontage mit 5 m Kabel,
Maße Schaltschrank (B x H x T): 380 x 380 x 210 mm

1 Membrandruckbehälter
12 l, PN 16, mit hydraulischer Schaltverzögerung,

1 Gummikompensator DN ....
mit Langenbegrenzung

1 Druckschalter für Druckhaltung
mit Absperr- und Entleerungsmöglichkeit, montiert an Druckbalken.

1 Überwachung
von externen Kontaktgebern inkl. Drahtbruch- und
Kurzschlussüberwachung

1 Netzwächter
mit potentialfreien Wechsler, Meldung bei Über- und Unterspannung sowie
Phasenausfall
Einheit: St
Produkt:
  Artikel:
    Artikelkurztext: 09.36 Druckerhöhungsanlage MX 2-............... maximat Löschwasser-Doppelpumpenaggregat nach DIN 14462

**0.0.0 09.38 Netzersatzanlage (Notstromdiesel)**
Die Auslegung erfolgt projektbezogen nach den
technischen Erfordernissen auf Anfrage.
Einheit: St
Produkt:
  Artikel:
    Artikelkurztext: 09.38 Netzersatzanlage (Notstromdiesel)

**0.0.0 09.38 Netzumschaltgerät maximat NUG KW 7,5**
im Stahlblechschrank, IP 54, zur Versorgung der Druckerhöhungspumpe aus zwei elektrischen
Einspeisungen, mit allen erforderlichen Schützen, Steuerteilen und Sicherungen
Produkt:
  Artikel:
    Artikelkurztext: 09.38 Netzumschaltgerät maximat NUG KW 7,5

**0.0.0 09.38 Netzumschaltgerät maximat NUG KW 15**
im Stahlblechschrank, IP 54, zur Versorgung der Druckerhöhungspumpe aus zwei elektrischen
Einspeisungen, mit allen erforderlichen Schützen, Steuerteilen und Sicherungen
Produkt:
  Artikel:
    Artikelkurztext: 09.38 Netzumschaltgerät maximat NUG KW 15

**0.0.0 09.38 Netzumschaltgerät maximat NUG KW 22**
im Stahlblechschrank, IP 54, zur Versorgung der Druckerhöhungspumpe aus zwei elektrischen
Einspeisungen, mit allen erforderlichen Schützen, Steuerteilen und Sicherungen
Produkt:
  Artikel:
    Artikelkurztext: 09.38 Netzumschaltgerät maximat NUG KW 22

**0.0.0 09.39 Fernanzeigegerät für Druckerhöhungsanlage**
zum Anschluss an den Schaltschrank
Über einen Druckschalter ist der Warntongeber auszuschalten.
Anzeigen: Alarm (Feuer), Störung, Anlage ausgelöst, Hupe aus
Produkt:
  Artikel:
    Artikelkurztext: 09.39 Fernanzeigegerät für Druckerhöhungsanlage

**0.0.0 09.39 Steinfänger DN .... (Trinkwassergeeignet) maximat Y333P**
Im Anschluss an die Trinkwasser-Versorgung, z.B. vor einer Speiseeinrichtung
oder Füll- und Entleerungsstationen, sind trinkwassergeeignete Steinfänger
einzusetzen.

Technische Daten
Feinsieb Maschenweite: nach DIN 1988-600
Nenndruck: PN16
Gehäuse: Grauguss, EN-GJL-250 (DIN EN 1563)
Oberfläche: Kunststoffbeschichtung RAL 5017,
verkehrsblau
Einbaulage: waagerecht
Einheit: St
Produkt:
  Artikel:
    Artikelkurztext: 09.39 Steinfänger DN .... (Trinkwassergeeignet) maximat Y333P

**0.0.0 09.39 Spüleinrichtung DN 20, 230 V AC**
Vollstromabsperrventil, nach DIN EN 13828, entsprechend den
trinkwasserhygienischen Anforderungen gem. DVGW W 570,
komplett aus Rotguss, beständig gegen aggressives Wasser, frei
von Messing im mediumberührten Bereich, mit wartungsfreier
Spindelabdichtung, nach oben herausnehmbarem Innenoberteil
‚Top Entry, bestehend aus EPDM Dichtungskörper mit drehbar
gelagertem Rotguss-Schließkörper, totraumfrei, 90° drehbar,
mit DIN-/DVGW- und Schallschutzzulassung, Nenndruck PN 16 und
Stellantrieb, für Regler mit schaltendem Ausgang (2-Punkt oder
3-Punkt-Steuerung), Speisespannung 230 V AC, Laufzeit 90° in 30 sek.,
mit Synchronmotor und wartungsfreiem Getriebe, elektronische
Endlagenerkennung und Motorabschaltung mittels Zeitschalter im
Gerät, mit selbstzentrierendem Achsadapter und festem Flansch zur
Montage auf das Ventil, Anschlusskabel 1,2 m, 3 x 0,75 mm², beidseitig
mit Außengewinde zum universellen Anschluss von Verschraubungen
für Kupfer-, Stahl-, Edelstahl- und Mehrschichtverbundrohr, DN 20 (1)

Ansteuerung aus Schaltschrank maximat MX 1 ……
Einheit: St
Produkt:
  Artikel:
    Artikelkurztext: 09.39 Spüleinrichtung DN 20, 230 V AC

**0.0.0 09.40 Maximat LWT-Pult**
Aufbewahrungsbox mit klappbarem Deckel für das LWT Kontrollbuch,
sonstige Unterlagen sowie Kleinteile für die Wandmontage.
Der Deckel ist als Schreibunterlage verwendbar. Gehäuse aus 1,5 mm
Stahlblech ist außen und innen grundiert und lackiert in RAL 3000,
Abmessungen: (B x L x H) 510 x 420 x 200 mm
Einheit: St
Produkt:
  Artikel:
    Artikelkurztext: 09.40 Maximat LWT-Pult

**0.0.0 09.40 Rohrnetzberechnung**
nach Zusendung des Rohrtrassenplanes und gültiger Isometrie
Einheit: St
Produkt:
  Artikel:
    Artikelkurztext: 09.40 Rohrnetzberechnung

**0.0.0 09.40 Kontrollbuch LWT**
Kontrollbuch für Inbetriebnahme und Dokumentation der Füll- und
Entleerungsstation, nach bvfa (Bundesverband Technischer
Brandschutz e. V. Fachgruppe Löschwassertechnik), inkl. der
technischen Dokumentation der Anlage
Einheit: St
Produkt:
  Artikel:
    Artikelkurztext: 09.40 Kontrollbuch LWT

**0.0.0 09.40 Inbetriebnahme der kompletten Löschwasseranlage**
durch einen Minimax-Sachkundigen, einschließlich Erstellen eines
Abnahmeprotokolls und Anlegen eines Prüfbuches für die
Inbetriebnahme gemäß DIN 14462. Einen Wartungsvertrag für die
jährliche Instandhaltung bieten wir auf Anfrage gerne an.
Einheit: St
Produkt:
  Artikel:
    Artikelkurztext: 09.40 Inbetriebnahme der kompletten Löschwasseranlage

**0.0.0 09.40 Sachverständigen-Abnahme LWT nass**
durch einen Minimax-Sachkundigen, einschließlich Erstellen eines
Abnahmeprotokolls und Anlegen eines Prüfbuches für die
Inbetriebnahme gemäß DIN 14462. Einen Wartungsvertrag für die
jährliche Instandhaltung bieten wir auf Anfrage gerne an.
Einheit: St
Produkt:
  Artikel:
    Artikelkurztext: 09.40 Sachverständigen-Abnahme LWT nass

#### Abschnitt 0.0 09.62 Löschwasserleitung trocken mit indirektem Anschluss an das Trinkwasser- oder Nichttrinkwassernetz und einer Druckerhöhungsanlage

**0.0.0 09.42 Druckerhöhungsanlage MX 1-...............**
maximat Löschwasser-Pumpenaggregat nach DIN 14462

Löschwasser-Druckerhöhungsanlage
in Kompaktbauweise, betriebsfertig verrohrt mit druckseitigem Rohrbalken
und verdrahtet

bestehend aus:
1 vertikalen, normalsaugenden, mehrstufigen Hochdruck-Kreiselpumpe
mit servicefreundlicher Cartridge-Gleitringdichtung und angeflanschtem
IEC-Normmotor mit der Wirkungsgrad-Klasse IE3 mit automatischer
Pumpenentlüftung

1 Rückflussverhinderer, Absperrarmatur und Gummikompensator
mit DVGW-Zulassung auf der Druckseite.

1 Satz Laufräder, Zwischenkammern, Pumpen-Mantel
aus Cr-Ni-Stahl 1.4301, Edelstahlrohrverteiler aus 1.4571

1 Kopf- und Fußstück
aus Grauguss EN-GJL-200 (GG-20)

1 Schaltschrank
einschließlich aller Steuerorgane:
- H-A-Schalter
- Bereitschaftsleuchte grün
- Hauptschalter
- Motorschutzrelais mit Vorsicherung
- Sicherungsabgang 6A für Steuerzentrale Füll- und Entleerungsstation
- automatischer Testlauf (alle 24h)
- Meldeleuchten:
- Bereitschaft (grün)
- Störung (rot) mit Resettaste
- potentialfreie Meldungen:
- Betrieb Motor
- Störung Motor
- Wassermangel
- Sammelstörung
-Überlauf Behälter
- Hauptschalter ein
- Steuersicherung ein
- Anschlussklemmen für:
- Druckschalter für Druckhaltung
- Kontaktgeber Wassermangel
- Kontaktgeber Überlauf
- Kontaktgeber Betriebspumpe
- Kontaktgeber Füllpumpe

Anspruch des Motorschutzrelais führt ausschließlich zur Meldung „Störung Motor.

Fördermedium: Wasser
Medientemperatur: ca. 20 °C
Anschlussart: mittelbar/unmittelbar
Vordruck: 0 bar
Max. Betriebsdruck: 16 bar
Förderstrom: ...... m3/h
Förderhöhe: ...... m
Null-Förderhöhe: ...... m
Netzspannung: 3 x 400 V/N/PE, 50 Hz
Motornennleistung: ......... kW
Einschaltart: Direkt/Sterndreieck (ab 5,5 kW)
Motornennstrom: ...... A
Sauganschluss: ...... DN, PN 16
Druckanschluss: ...... DN, PN 16

Schaltschrank an der Pumpe montiert/Schaltschrank ab 5,5 kW als
Baugruppe zur Wandmontage mit 5 m Kabel,
Maße Schaltschrank (B x H x T): 600 x 600 x 210 mm

1 Membrandruckbehälter
12 l, PN 16, mit hydraulischer Schaltverzögerung,

1 Druckschalter für Druckhaltung
mit Absperr- und Entleerungsmöglichkeit, montiert an Druckbalken

1 Überwachung
von externen Kontaktgebern inkl. Drahtbruch- und Kurzschlussüberwachung

1 Netzwächter
mit potentialfreien Wechsler, Meldung bei Über- und Unterspannung sowie
Phasenausfall
Einheit: St
Produkt:
  Artikel:
    Artikelkurztext: 09.42 Druckerhöhungsanlage MX 1-...............

**0.0.0 09.44 Netzumschaltgerät (KW 7,5)**
im Stahlblechschrank, IP 54, zur Versorgung der
Druckerhöhungspumpe aus zwei elektrischen
Einspeisungen, mit allen erforderlichen Schützen,
Steuerteilen und Sicherungen.
Einheit: St
Produkt:
  Artikel:
    Artikelkurztext: 09.44 Netzumschaltgerät (KW 7,5)

**0.0.0 09.44 Netzumschaltgerät (KW 15)**
im Stahlblechschrank, IP 54, zur Versorgung der
Druckerhöhungspumpe aus zwei elektrischen
Einspeisungen, mit allen erforderlichen Schützen,
Steuerteilen und Sicherungen.
Einheit: St
Produkt:
  Artikel:
    Artikelkurztext: 09.44 Netzumschaltgerät (KW 15)

**0.0.0 09.44 Netzumschaltgerät (KW 22)**
im Stahlblechschrank, IP 54, zur Versorgung der
Druckerhöhungspumpe aus zwei elektrischen
Einspeisungen, mit allen erforderlichen Schützen,
Steuerteilen und Sicherungen.
Einheit: St
Produkt:
  Artikel:
    Artikelkurztext: 09.44 Netzumschaltgerät (KW 22)

**0.0.0 09.44 Fernanzeigegerät für Druckerhöhungsanlage**
zum Anschluss an den Schaltschrank
Über einen Druckschalter ist der Warntongeber auszuschalten.
Anzeigen: Alarm (Feuer), Störung, Anlage ausgelöst, Hupe aus
Produkt:
  Artikel:
    Artikelkurztext: 09.44 Fernanzeigegerät für Druckerhöhungsanlage

**0.0.0 09.44 Be- und Entlüftungsventil maximat BEL 2200**
Be- und Entlüftungsventil DIN 14463-3 zum Einbau in
Löschwasserleitungen„trocken nach DIN 14462.
Ausführung nach DIN 14463-3, selbsttätig, ohne ständige Entlüftung,
senkrechter Einbau. Eingang R 2, Ausgang Überlauf R 1 ¼.

Beschreibung:
Während der Flutungsphase der Steigleitung kann die Luft über das Ventil
abströmen. Bei vollständig gefluteter Löschwasserleitung wird die Entlüftung
beendet indem sich die Schwimmerkugel selbständig gegen die Gummidichtung
druckt. Eine Kontrollschraube oben ermöglicht nach Aufdrehen
eine Überprüfung ob Druck in der Leitung ansteht, bzw. ob die Entlüftung
optimal erfolgt ist.

Belüftung: Die Kugel senkt sich und Luft strömt von oben über das Ventil in die Leitung.

Werkstoffe:
Gehäuse: CuZn39Pb3
Kugel: geschäumte Voll-Kunststoffkugel,
extrem druckfest, schwimmend
Kugelabdichtung: Gummi EPDM / NBR
Prüfventil: CuZn40Pb
Gewicht: 1300 g
Entlüftungsmenge: 2200 l/min
Einheit: St
Produkt:
  Artikel:
    Artikelkurztext: 09.44 Be- und Entlüftungsventil maximat BEL 2200

**0.0.0 09.45 Minimax-Wandschrank Modell für Be- und Entlüftungventile BEV 07040 / 07030 RAL 3000**
DN 50 an Löschwasserleitungen nass/trocken oder trocken,
Schrank und Tür aus verzinktem Stahlblech, elektrisch
punktgeschweißt. Gehäuse allseitig abgekantet.
Tür doppelt abgekantet, bündig in
den Rahmen einschlagend, um mindestens 170° öffnend,
mit verdeckt liegenden Scharnieren angeschlagen,
auswechselbar. Mit Feuerwehrschloss DIN 14 925, mit
Einreiberverschluss, vertieft liegend.
Wasseranschlussöffnung von unten und oben,
mittig Ø 72 mm. Ausgelegt für Rohrbe- und Entlüfter BEV DN 50.
Einheit: St
Produkt:
  Artikel:
    Artikelkurztext: 09.45 Minimax-Wandschrank Modell für Be- und Entlüftungventile BEV 07040 / 07030 RAL 3000

**0.0.0 09.45 Minimax-Wandschrank Modell für Be- und Entlüftungventile BEV 07040 / 07030 V2A**
DN 50 an Löschwasserleitungen nass/trocken oder trocken,
Schrank und Tür aus verzinktem Stahlblech, elektrisch
punktgeschweißt. Gehäuse allseitig abgekantet.
Tür doppelt abgekantet, bündig in
den Rahmen einschlagend, um mindestens 170° öffnend,
mit verdeckt liegenden Scharnieren angeschlagen,
auswechselbar. Mit Feuerwehrschloss DIN 14 925, mit
Einreiberverschluss, vertieft liegend.
Wasseranschlussöffnung von unten und oben,
mittig Ø 72 mm. Ausgelegt für Rohrbe- und Entlüfter BEV DN 50.
Einheit: St
Produkt:
  Artikel:
    Artikelkurztext: 09.45 Minimax-Wandschrank Modell für Be- und Entlüftungventile BEV 07040 / 07030 V2A

**0.0.0 09.45 ...Position 0,000 0,00 Euro ...Position 0,000 0,00 Euro ...Position 0,000 0,00 Euro 09.45 Sonderbehälter nach DIN 1988-500**
Die Auslegung und Dimensionierung erfolgt projektbezogen nach räumlichen und technischen
Erfordernissen.
Produkt:
  Artikel:
    Artikelkurztext:
    09.45 ...Position
    
    0,000  0,00 Euro
    ...Position
    
    0,000  0,00 Euro
    ...Position
    
    0,000  0,00 Euro
    09.45 Sonderbehälter nach DIN 1988-500

**0.0.0 09.45 Maximat LWT-Pult**
Aufbewahrungsbox mit klappbarem Deckel für das LWT Kontrollbuch,
sonstige Unterlagen sowie Kleinteile für die Wandmontage. Der Deckel ist
als Schreibunterlage verwendbar. Gehäuse aus 1,5 mm Stahlblech ist außen
und innen grundiert und lackiert in RAL 3000,
Abmessungen: (B x L x H) 510 x 420 x 200 mm
Einheit: St
Produkt:
  Artikel:
    Artikelkurztext: 09.45 Maximat LWT-Pult

**0.0.0 09.45 Rohrnetzberechnung pauschal**
nach Zusendung des Rohrtrassenplanes und gültiger Isometrie.
Einheit: St
Produkt:
  Artikel:
    Artikelkurztext: 09.45 Rohrnetzberechnung pauschal

**0.0.0 09.46 Kontrollbuch LWT**
Kontrollbuch für Inbetriebnahme und Dokumentation der Füll- und
Entleerungsstation, nach bvfa (Bundesverband Technischer Brandschutz e. V.
Fachgruppe Löschwassertechnik), inkl. der technischen Dokumentation der Anlage
Einheit: St
Produkt:
  Artikel:
    Artikelkurztext: 09.46 Kontrollbuch LWT

**0.0.0 09.46 Inbetriebnahme der kompletten Löschwasseranlage**
durch einen Minimax-Sachkundigen, einschließlich Erstellen eines Abnahmeprotokolls
und Anlegen eines Prüfbuches für die Inbetriebnahme gemäß DIN 14462.
Einen Wartungsvertrag für die jährliche Instandhaltung bieten wir auf Anfrage gerne an.
Einheit: St
Produkt:
  Artikel:
    Artikelkurztext: 09.46 Inbetriebnahme der kompletten Löschwasseranlage

**0.0.0 09.46 Sachverständigen-Abnahme LWT trocken**
durch einen Minimax-Sachkundigen, einschließlich Erstellen eines Abnahmeprotokolls
und Anlegen eines Prüfbuches für die Inbetriebnahme gemäß DIN 14462.
Einen Wartungsvertrag für die jährliche Instandhaltung bieten wir auf Anfrage gerne an.
Einheit: St
Produkt:
  Artikel:
    Artikelkurztext: 09.46 Sachverständigen-Abnahme LWT trocken

**0.0 09.49 Maximat Schutzatmosphären-Trennstation T50**
Beschreibung:
Löschwasserübergabestation zur Trennung von Löschwasser und Trinkwasser, Druckbehälter aus
Edelstahl V4A, Hygienezone aus Druckluft wird dauerhaft desinfiziert mit UV-C-Licht, inklusive 25
Liter Druckluftflasche. Sicherungsarmatur, die äquivalent zu einem freien Auslauf AA nach DIN EN
1717 ist. Nahezu verlustfreie Weitergabe des Versorgungsdruckes. Löschbereit auch bei Ausfall
der Energieversorgung. Steuerzentrale zur Funktionsüberwachung der Sensorik, UV-Lampen und
Regelung der Hygienezone. Potentialfreie Meldekontakte zur Alarm- und Störmeldeweiterleitung.
Notstrom-Akku zur Erhaltung der Betriebsbereitschaft der Anlage für min. 6 Std.

Maße L/B/H: 820/380/1500mm
Gewicht gefüllt: ca. 150 kg
Nennweite: DN 50
Volumenstrom: empf. max. 18m³/h
Druckbereich: 0,1 - 1,0 MPa
IP-Schutzart: IP65
Systemtrennung: Löschwasser zu Trinkwasser
HygieneZone: Druckluft/UV-C Licht
Betriebstemperatur: +5 bis +60 C°
Druckverlust: ca. 0,045 MPa
Hersteller: Minimax Mobile Services GmbH & Co.KG
Art.Nr.: 25415900
Einheit: St
Produkt:
  Artikel:
    Artikelkurztext: 09.49 Maximat Schutzatmosphären-Trennstation T50

**0.0 09.50 Maximat Trinkwasser-Trennstation DAS-80 NASS**
Wasseranschluss von rechts
zum unmittelbarem Anschluß des Feuerlöschsystems an
die öffentliche Wasserversorgung bei Sanierungen bestehender Anlagen,

bestehend aus:
1 Absperrschieber DN 80 PN 16
mit Anzeigeeinrichtung, allseitiger Epoxid-Kunststoff-Beschichtung, Handrad

1 Absperrschieber DN 80 PN 16
lose beigelegt

1 Alarmventil DN 80 PN 10

1 Regelarmatur
bestehend aus 2 weichdichtenden Absperrklappen mit
pneumatischem Stellantrieb

1 Rohrtrennstrecke
in verzinkter Ausführung mit optischer und elektrischer Anzeige

1 Auslaufstutzen in verzinkter Ausführung

1 Auffangwanne in verzinkter Ausführung

1 Entleerungseinrichtung DN 40

1 Alarmprobiereinrichtung

1 Alarmglocke mit Schmutzfänger

2 Manometer 0-16 bar mit Absperrventilen

1 Alarmdruckschalter m. Schließer/Öffner

1 Überwachungseinrichtung
bestehend aus:
Druckschalter zur Überwachung des Wasserversorgungsnetzes, des
Feuerlöschnetzes, der Druckluftversorgung, und zur Überwachung des
Absperrventils

1 Kompressor Classic 210-50 W
zur Ansteuerung des pneumatischen Stellantriebs, 89898055 (nicht im
Lieferumfang enthalten).

1 Steuer- und Überwachungszentrale
für die Trennstation mit integrierter Notstromversorgung
interner Verkabelung zwischen Steuerschrank und Feldgeräten der
Trennstation sowie den erforderlichen Schalt-, Steuer- und Meldebausteinen,
einschl. Meldeleuchten und Klemmleisten mit potentialfreien Ausgängen
zur Aufschaltung z.B. auf die Gebäudeleittechnik (GLT)

1 Integrierte Spüleinrichtung gem. DIN 1988-600

1 Satz Zubehör
besteht aus: Befestigungsmaterial, Dichtungen,
Verbindungsstücke, Schrauben, Beschilderung, Halterungen, usw.

Technische Daten Trinkwasser-Trennstation DAS-80 NASS
Nennweite: DN 80
Nenndruck: PN 10
Anschlüsse: Flanschanschlüsse DIN 2501
Rohrgewinde: DIN 2999
Max. Volumenstrom: ca. 2700 l/min
Äquivalente Rohrlänge: ca. 12,6 m
Abmessungen (BxHxT): 930 x 1850 x 500 mm
Gewicht: ca.170 kg
Zulassungen: DVGW (NW-9913CN0238) - und
VdS- (G4920079) zugelassene Trinkwasser-
Trenstation DAS-80
(Ausnahmeantrag bei VdS und Wasserversorgungsunternehmen
stellen)

Notwendige Angaben für eine Bestellung:
- Wasseranschluss von links (Art.-Nr.:24258000)
- Wasseranschluss von rechts (Art.-Nr.:24258200)
- Minimaler Wasserversorgungsdruck
- Angabe der geodätischen Höhe
Einheit: St
Produkt:
  Artikel:
    Artikelkurztext: 09.50 Maximat Trinkwasser-Trennstation DAS-80 NASS

### Bereich 0 10. Feuerlöschcontainer

**0.0 10.02 maximat MX 5000**
Feuerlöschcontainer mit integriertem Vorlagebehälter
und Druckerhöhungsanlage für die Versorgung von Unter-
und Überflurhydrantenanlagen bis 192 m ³/h oder anderen
speziellen Anwendungsgebieten der Löschwassertechnik

Produkteigenschaften
Feuerlöschcontainer mit
integriertem Vorlagebehälter sowie der Möglichkeit
verschiedenste Druckerhöhungsanlagen je nach
Anforderungen (elektrisch, dieselelektrisch oder
dieselgetriebene Druckerhöhungsanlagen) einzusetzen.

Beim Einsatz dieses Löschwassersystems ist die
Löschwasserleitung zu den Über- und Unterflurhydranten
„nass (mit Löschwasser gefüllt) indirekt über einen in
den Container integrierten Vorlagebehälter mit freiem
Auslauf an das Trinkwassernetz angeschlossen.

Im Ernstfall wird bei Betätigung des Über-/Unterflurhydranten
(Löschwasseranforderung) die Druckerhöhungsanlage gestartet
und die Über-/Unterflurhydranten mit der erforderlichen
Wassermenge bei kontinuierlichem Druck versorgt.

Das DVGW-zertifizierte Schwimmerventil garantiert im
Löschfall große Ausflussraten bei geringem Druckverlust
sowie geringen Druckschwankungen und stellt somit die
mittelbare Verbindung vom Trinkwassernetz zur Feuerlöschanlage
her. Nach Beendigung der Löschwasseranforderung (Schließung
des Schlauchanschlussventils) stellt sich die Druckerhöhungsanlage
automatisch in den Bereitschaftszustand zurück.

Technische Daten
Außenabmessungen L/B/H: 6058 x 2438 x 2591 mm
Gewicht: ca. 6700 kg, inkl. technischer Ausrüstung
ohne Löschwasser (5000 kg)
Bodenbelastung: 500 kg/m²
Lackierung: Standard RAL 3001
Schwimmerventil: VdS-anerkannt und DVGW-zertifiziert
mit KV-Wert 3250 l/min Nenndruck PN10
Wärmedämmung: 80 mm (Wände und Dach)
VdS-Anerkennungsnr.: G-4880061/ G-4960035
DVGW-Registrierungsnr.: DW-0903AQ2013 für Schwimmerventil
NW-6102BS0359 für Spüleinrichtung

Zubehör
- Selbstragender Stahlrahmen
- integrierter 5000l Vorlagebehälter drucklos, aus
Stahl geschweißt
- integrierte Elektroinstallation (Beleuchtung,
Steckdose, Heizkonvektor 2 KW)
- integrierte Druckerhöhungsanlage nach Kundenwunsch
(elektrisch, dieselelektrisch oder dieselgetriebene
Druckerhöhungsanlage)

Bauseitige Leistung
- Fundamente
- Baugenehmigung
- Elektro- und Wasseranschluß

Sonderlackierungen sowie weitere technische Ausstattungen auf Anfrage.
Einheit: St
Produkt:
  Artikel:
    Artikelkurztext: 10.02 maximat MX 5000

### Bereich 0 11. Wasserlöschanlagen mit offenen Düsen

#### Abschnitt 0.0 11.02 Wasserlöschanlage für Brandlast bis 10 m²

**0.0.0 11.02 Wasserlöschanlage mit offenen Düsen für kleine und mittlere Brandlast bis 10 m²**
bestehend aus:
1 Füll- und Entleerungsstation maximat DN 50 FuE2
Füll- und Entleerungsstation DN 50 FuE 2, DVGW-
zertifiziert, Anlage mit Füll- und Entleerungsstation
für Sprühwasserlöschanlagen maximat DN 50 FuE 1, DIN
14463-2 und DIN 1988-6, DIN 14494 mit DVGW-Prüfzeichen,
geprüft durch das Prüflaboratorium des VdS (Verband der
Sachversicherer) in Köln, hydraulisch/mechanische Einrichtung

bestehend aus:
1 pneumatisch betätigte Absperrklappe PN 16
mit den erforderlichen Anbauteilen
gemäß DIN 14463-1 Entleerungsventil DN 15

1 Rückflussverhinderer DN 50/2 mit Druckanzeigemanometer

2 Absperrschieber DN 50/2 (DVGW)

1 Schalt- und Versorgungszentrale FMZ 5000 mod S
mit 6 Meldergruppen für jede Art von Grenzwertmeldern,
hiervon 4 für unverzögerte Branderkennung, 3 Steuergruppen,
Sammel- und Einzel-LEDs (rot/gelb) und 8 Open Collector
Ausgänge zur Schaltung von Relais.

Enthaltenes Zubehör:
Batterien für 60 Stunden Betriebshaltung, inkl. Schloss
und Riemen für Sicherung des Betriebszustandes aller
Absperrorgane.

Hinweis:
Ablauf zur Entwässerung mit offenem Trichter mindestens
DN 100 (Bodenablauf)
Typ: maximat DN 50 FuE 2

3 Optische Rauchmelder OMX DIS
Vollelektronischer, elektrostatisch abgeschirmter
Meldereinsatz für die Deckenmontage. Alarmauswertung
bei Rauch Schutzart IP23 inkl. Meldersockel 3-polig zur
Aufnahme von Ionisations-Rauchmeldern, optischen
Rauchmeldern und Wärmemeldern in ihrer Grundausführung.
Eine Einsatzkoordinierung gewährleistet das korrekte
Einsetzen der Melder in den Sockel
Typ: maximat OMX DIS

3 Sprühwasserdüsen MX-RD 21 ….. MS

Technische Daten:
Einbaulage: hängend
Volumenstrom: Der Volumenstrom errechnet sich
aus der Formel Q = K *
Q = Volumenstrom (l/min.)
K = K-Wert der Düse
p = Druck (bar)
Kennzeichnung: Ød1, unverlierbar auf dem Düsenkörper
Werkstoff: Messing

Fabrikat Minimax
Typ: MX-RD 21 ….. MS

1 Hupe Typ Y04/MO 24 V/DC
Akustische Alarmierungseinrichtung nach DIN 33404 Teil 3 zur Signalisierung
von Brandgefahren
Typ: maximat Y04/MO 24 V/DC

1 Handauslösung FuE 2 DN 50
für Typ: maximat DN 50 FuE 2

1 Inbetriebnahme
Inbetriebnahme der kompletten Löschwasseranlage durch
Minimax, einschließlich Erstellen eines Protokolles und
Anlegen eines Prüfbuches für die Inbetriebnahme sowie
regelmäßig wiederkehrende Prüfungen gemäß DIN 14 462.
Einen Wartungsvertrag für die jährliche Instandhaltung
bieten wir auf Anfrage an.

1 Rohrnetzberechnung
Rohrnetzberechnung - nach Vorliegen einer gültigen
Isometrie

1 x Erstellen eines Betriebsbuchs mit Stammblättern
Erstellen eines Betriebsbuchs mit Stammblättern, Erfassen der
Komponenten im Anlageblatt, Objektbeschreibung, Bauauflagen und
Planungsunterlagen, technische Dokumentation, Dokumentation der
Inbetriebnahme, Instandhaltung der Anlage, Berichtsheft und Prüfbericht
Einheit: St
Produkt:
  Artikel:
    Artikelkurztext: 11.02 Wasserlöschanlage mit offenen Düsen für kleine und mittlere Brandlast bis 10 m²

#### Abschnitt 0.0 11.04 Wasserlöschanlage für Brandlast bis 20 m²

**0.0.0 11.04 Wasserlöschanlage mit offenen Düsen für kleine und mittlere Brandlast bis 20 m²**
bestehend aus:
1 Füll- und Entleerungsstation maximat DN 50 FuE2
Füll- und Entleerungsstation DN 50 FuE 2, DVGW-
zertifiziert, Anlage mit Füll- und Entleerungsstation
für Sprühwasserlöschanlagen maximat DN 50 FuE 1, DIN
14463-2 und DIN 1988-6, DIN 14494 mit DVGW-Prüfzeichen,
geprüft durch das Prüflaboratorium des VdS (Verband der
Sachversicherer) in Köln, hydraulisch/mechanische
Einrichtung

bestehend aus:
1 pneumatisch betätigte Absperrklappe PN 16
mit den erforderlichen Anbauteilen
gemäß DIN 14463-1 Entleerungsventil DN 15

1 Rückflussverhinderer DN 50/2 mit Druckanzeigemanometer

2 Absperrschieber DN 50/2 (DVGW)

1 Schalt- und Versorgungszentrale FMZ 5000 mod S Advanced mit
mit 6 Meldergruppen für jede Art von
Grenzwertmeldern,

Enthaltenes Zubehör:
Batterien für 60 Stunden Betriebshaltung, inkl. Schloss
und Riemen für Sicherung des Betriebszustandes aller Absperrorgane.

Hinweis:
Ablauf zur Entwässerung mit offenem Trichter mindestens
DN 100 (Bodenablauf)
Typ: maximat DN 50 FuE 2

3 Optische Rauchmelder OMX DIS
Vollelektronischer, elektrostatisch abgeschirmter
Meldereinsatz für die Deckenmontage. Alarmauswertung
bei Rauch Schutzart IP23 inkl. Meldersockel 3-polig zur
Aufnahme von Ionisations-Rauchmeldern, optischen
Rauchmeldern und Wärmemeldern in ihrer Grundausführung.
Eine Einsatzkoordinierung gewährleistet das korrekte
Einsetzen der Melder in den Sockel Typ: maximat OMX DIS

4 Sprühwasserdüsen MX-RD 21 ….. MS

Technische Daten:
Einbaulage: hängend
Volumenstrom: Der Volumenstrom errechnet sich
aus der Formel Q = K *
Q = Volumenstrom (l/min.)
K = K-Wert der Düse
p = Druck (bar)
Kennzeichnung: Ød1, unverlierbar auf dem Düsenkörper
Werkstoff: Messing

Fabrikat Minimax
Typ: MX-RD 21 ….. MS

1 Hupe Typ Y04/MO 24 V/DC
Akustische Alarmierungseinrichtung nach DIN 33404 Teil
3 zur Signalisierung von Brandgefahren
Typ: maximat Y04/MO 24 V/DC

1 Handauslösung FuE 2 DN 50
für Typ: maximat DN 50 FuE 2

1 Inbetriebnahme
Inbetriebnahme der kompletten Löschwasseranlage durch
Minimax, einschließlich Erstellen eines Protokolles und
Anlegen eines Prüfbuches für die Inbetriebnahme sowie
regelmäßig wiederkehrende Prüfungen gemäß DIN 14 462.
Einen Wartungsvertrag für die jährliche Instandhaltung
bieten wir auf Anfrage an.

1 Rohrnetzberechnung
Rohrnetzberechnung - nach Vorliegen einer gültigen
Isometrie

1 x Erstellen eines Betriebsbuchs mit Stammblättern
Erstellen eines Betriebsbuchs mit Stammblättern, Erfassen der
Komponenten im Anlageblatt, Objektbeschreibung, Bauauflagen und
Planungsunterlagen, technische Dokumentation, Dokumentation der
Inbetriebnahme, Instandhaltung der Anlage, Berichtsheft und Prüfbericht
Einheit: St
Produkt:
  Artikel:
    Artikelkurztext: 11.04 Wasserlöschanlage mit offenen Düsen für kleine und mittlere Brandlast bis 20 m²

#### Abschnitt 0.0 11.06 Wasserlöschanlage für Brandlast bis 50 m²

**0.0.0 11.06 Wasserlöschanlage mit offenen Düsen für kleine und mittlere Brandlast bis 50 m²**
bestehend aus:
1 Füll- und Entleerungsstation maximat DN 50 FuE2
Füll- und Entleerungsstation DN 50 FuE 2, DVGW-
zertifiziert, Anlage mit Füll- und Entleerungsstation
für Sprühwasserlöschanlagen maximat DN 50 FuE 1, DIN
14463-2 und DIN 1988-6, DIN 14494 mit DVGW-Prüfzeichen,
geprüft durch das Prüflaboratorium des VdS (Verband der
Sachversicherer) in Köln, hydraulisch/mechanische Einrichtung

bestehend aus:
1 pneumatisch betätigte Absperrklappe PN 16
mit den erforderlichen Anbauteilen
gemäß DIN 14463-1 Entleerungsventil DN 15

1 Rückflussverhinderer DN 50/2 mit Druckanzeigemanometer

2 Absperrschieber DN 50/2 (DVGW)

1 Schalt- und Versorgungszentrale FMZ 5000 mod S
mit 6 Meldergruppen für jede Art von Grenzwertmeldern,

Enthaltenes Zubehör:
Batterien für 60 Stunden Betriebshaltung, inkl. Schloss und Riemen
für Sicherung des Betriebszustandes aller Absperrorgane.

Hinweis:
Ablauf zur Entwässerung mit offenem Trichter mindestens
DN 100 (Bodenablauf)
Typ: maximat DN 50 FuE 2

4 Optische Rauchmelder OMX DIS
Vollelektronischer, elektrostatisch abgeschirmter
Meldereinsatz für die Deckenmontage. Alarmauswertung
bei Rauch Schutzart IP23 inkl. Meldersockel 3-polig zur
Aufnahme von Ionisations-Rauchmeldern, optischen
Rauchmeldern und Wärmemeldern in ihrer Grundausführung.
Eine Einsatzkoordinierung gewährleistet das korrekte
Einsetzen der Melder in den Sockel
Typ: maximat OMX DIS

8 Sprühwasserdüsen MX-RD 21 ….. MS

Technische Daten:
Einbaulage: hängend
Volumenstrom: Der Volumenstrom errechnet sich
aus der Formel Q = K *
Q = Volumenstrom (l/min.)
K = K-Wert der Düse
p = Druck (bar)
Kennzeichnung: Ød1, unverlierbar auf dem Düsenkörper
Werkstoff: Messing

Fabrikat Minimax
Typ: MX-RD 21 ….. MS

1 Hupe Typ Y04/MO 24 V/DC
Akustische Alarmierungseinrichtung nach DIN 33404 Teil
3 zur Signalisierung von Brandgefahren
Typ: maximat Y04/MO 24 V/DC

1 Handauslösung FuE 2 DN 50
für Typ: maximat DN 50 FuE 2

1 Inbetriebnahme
Inbetriebnahme der kompletten Löschwasseranlage durch
Minimax, einschließlich Erstellen eines Protokolles und
Anlegen eines Prüfbuches für die Inbetriebnahme sowie
regelmäßig wiederkehrende Prüfungen gemäß DIN 14 462.
Einen Wartungsvertrag für die jährliche Instandhaltung
bieten wir auf Anfrage an.

1 Rohrnetzberechnung
Rohrnetzberechnung - nach Vorliegen einer gültigen Isometrie

1 x Erstellen eines Betriebsbuchs mit Stammblättern
Erstellen eines Betriebsbuchs mit Stammblättern, Erfassen der
Komponenten im Anlageblatt, Objektbeschreibung, Bauauflagen
und Planungsunterlagen, technische Dokumentation, Dokumentation der
Inbetriebnahme, Instandhaltung der Anlage, Berichtsheft und Prüfbericht
Einheit: St
Produkt:
  Artikel:
    Artikelkurztext: 11.06 Wasserlöschanlage mit offenen Düsen für kleine und mittlere Brandlast bis 50 m²

#### Abschnitt 0.0 11.08 Steinfänger DN ....

**0.0.0 11.08 Steinfänger DN .... (Trinkwasser geeignet)**
Im Anschluss an die Trinkwasser-Versorgung, z.B. vor
einer Speiseeinrichtung oder Füll- und
Entleerungsstationen, sind trinkwassergeeignete
Steinfänger einzusetzen.

Technische Daten
Feinsieb Maschenweite: nach DIN 1988-600
Nenndruck: PN16
Gehäuse: Grauguss, EN-GJL-250 (DIN EN 1563)
Oberfläche: Kunststoffbeschichtung RAL5017,
verkehrsblau Einbaulage: waagerecht
Einheit: St
Produkt:
  Artikel:
    Artikelkurztext: 11.08 Steinfänger DN .... (Trinkwasser geeignet)

#### Abschnitt 0.0 11.08 Spüleinrichtung DN 20

**0.0.0 11.08 Spüleinrichtung DN 20**
Vollstromabsperrventil, nach DIN EN 13828, entsprechend
den trinkwasserhygienischen Anforderungen gem. DVGW W
570, komplett aus Rotguss, beständig gegen aggressives
Wasser, frei von Messing im mediumberührten Bereich,
mit wartungsfreier Spindelabdichtung, nach oben
herausnehmbarem Innenoberteil ‚Top Entry, bestehend
aus EPDM Dichtungskörper mit drehbar gelagertem
Rotguss-Schließkörper, totraumfrei, 90 ° drehbar, mit
DIN-/DVGW- und Schallschutzzulassung, Nenndruck PN 16
und Stellantrieb, für Regler mit schaltendem Ausgang
(2-Punkt oder 3-Punkt-Steuerung), Speisespannung 24 V
AC, Laufzeit 90° 30 sek., mit Synchronmotor und
wartungsfreiem Getriebe, elektronische
Endlagenerkennung und Motorabschaltung mittels
Zeitschalter im Gerät, mit selbstzentrierendem
Achsadapter und festem Flansch zur Montage auf das
Ventil, Anschlusskabel 1,2 m, 3 x 0,75 mm², beidseitig
mit Außengewinde zum universellen Anschluss von
Verschraubungen für Kupfer-, Stahl-, Edelstahl- und
Mehrschichtverbundrohr, DN 20 (1)
Ansteuerung aus Schaltschrank maximat MX 1 ……
Einheit: St
Produkt:
  Artikel:
    Artikelkurztext: 11.08 Spüleinrichtung DN 20

### Bereich 0 12. Feuerlösch-Schlauchanschlusseinrichtungen (Wandhydranten) in Standardausführung

#### Abschnitt 0.0 12.06 maximat Einbauschrank Modell E 01010

**0.0.0 12.06 maximat Einbauschrank Modell E 01010 für Flachschlauch C 42**
maximat Einbauschrank Modell E 01010 GE LACK für
Flachschlauch C 42. Schrank und Tür aus verzinktem
Stahlblech, elektrisch punktgeschweißt, Gehäuse
allseitig abgekantet. Alle Stahlteile
eisenphosphatiert, rot RAL 3000 endlackiert -
pulverbeschichtet. Türrahmen, als Putzleiste dienend,
mit dem Schrank fest verbunden. Aufnahme für
Haspelschwenkarm. Strahlrohrhalter. Tür doppelt
abgekantet, bündig in den Rahmen einschlagend, um 180°
öffnend, mit Scharnieren angeschlagen, auswechselbar.
Vertieft liegender Drehgriff, Einreibverschluss,
plombierbar. Schlauchanschlussventil 2AG nach DIN 14
461-3 mit C-Festkupplung Messing, PN 16. Montageverschraubung 2AG nach DIN 14 461-5, Messing. Mit Brandschutzzeichen nach BGV A 8 (GUV 0.7), Bedienungsanleitung selbstklebend und Installationsanleitung.

Außenmaße (B x H x T): 600 x 700 x 140 mm
Nischenmaße (B x H x T): 620 x 720 x 150 mm

Wasseranschlussöffnung (Standard rechte Schrankseite):
von oben: 100±5 mm
von hinten: 70 mm
Ø:70 + 10 mm

Ausgelegt für Haspel mit Schwingarm nach EN-671-2, Ø 470 mm,
rot RAL 3000 pulverbeschichtet, schwingbar um 180°, für max. 30 m
Flachschlauch C-42 DIN 14 811 /Pr EN 1924.

Zubehör:
1 Verschraubung aus Messing C G 2" zur leichten Montage
des Schlauchanschlussventils
1 Schlauchanschlussventil PN 16 aus Messing C G 2" DIN 14 461-3
mit C-Festkupplung aus Messing
1 20 m Flachschlauch C 42 DIN 14 811
1 Hohlstrahlrohr DIN 14 461-6
Einheit: St
Produkt:
  Artikel:
    Artikelkurztext: 12.06 maximat Einbauschrank Modell E 01010 für Flachschlauch C 42

#### Abschnitt 0.0 12.08 maximat Wandschrank Modell S 01020

**0.0.0 12.08 maximat Wandschrank Modell S 01020 für Flachschlauch C 42**
maximat Wandschrank Modell S 01020 GE LACK für
Flachschlauch C 42. Schrank und Tür aus verzinktem
Stahlblech, elektrisch punktgeschweißt. Gehäuse
allseitig abgekantet. Alle Stahlteile
eisenphosphatiert, rot RAL 3000 endlackiert -
pulverbeschichtet. Aufnahme für Haspelschwenkarm.
Strahlrohrhalter. Tür doppelt abgekantet, bündig in den
Rahmen einschlagend, um 180° öffnend, mit Scharnieren
angeschlagen, auswechselbar. Vertieft liegender
Drehgriff, Einreibverschluss, plombierbar.
Schlauchanschlussventil 2AG nach DIN 14 461-3 mit C-
Festkupplung Messing, PN 16. Montageverschraubung 2AG
nach DIN 14 461-5, Messing. Mit Brandschutzzeichen nach
BGV A 8 (GUV 0.7), Bedienungsanleitung selbstklebend
und Installationsanleitung. Außenmaße (B x H x T): 640
x 740 x 140 mm

Wasseranschlussöffnung RS (Standard rechte Schrankseite):
von oben: 100 mm
von hinten: 70 mm
Ø: 70 + 10 mm

Ausgelegt für Haspel mit Schwingarm nach EN-671-2, Ø
470 mm, rot RAL 3000 pulverbeschichtet, schwingbar um
180°, für max. 30 m Flachschlauch C-42 DIN 14 811 /Pr EN 1924.

Zubehör:
1 Verschraubung aus Messing C G 2" zur leichten Montage
des Schlauchanschlussventils
1 Schlauchanschlussventil PN 16 aus Messing
C G 2" DIN 14 461-3 mit C-Festkupplung aus Messing
1 20 m Flachschlauch C 42 DIN 14 811
1 Hohlstrahlrohr DIN 14 461-6
Einheit: St
Produkt:
  Artikel:
    Artikelkurztext: 12.08 maximat Wandschrank Modell S 01020 für Flachschlauch C 42

**0.0.0 12.08 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.08 maximat Untergestell für alle Wandschränke

#### Abschnitt 0.0 12.10 maximat Kombinations-Einbauschrank Modell E 02020

**0.0.0 12.10 maximat Kombinations-Einbauschrank Modell E 02020 für Flachschlauch C 42 und Feuerlöscher bis 12 kg Füllinhalt**
maximat Kombinations-Einbauschrank Modell E 02020 GE
LACK für Flachschlauch C 42 und Feuerlöscher. Schrank
und Türen aus verzinktem Stahlblech, elektrisch
punktgeschweißt. Gehäuse allseitig abgekantet. Alle
Stahlteile eisenphosphatiert, rot RAL 3000 endlackiert
- pulverbeschichtet. Türrahmen, als Putzleiste dienend,
mit dem Schrank fest verbunden. Aufnahme für
Haspelschwenkarm. Strahlrohrhalter. 2 Türen doppelt
abgekantet, bündig in den Rahmen einschlagend, um 180°
öffnend, mit Scharnieren angeschlagen, auswechselbar.
Geschlossenes separates Fach seitlich neben dem
Schlauchhaspelfach zum Einstellen eines Feuerlöschers
bis 12 kg Füllinhalt. Vertieft liegende Drehgriffe,
Einreibverschluss, plombierbar. Schlauchanschlussventil
2AG nach DIN 14 461-3 mit C-Festkupplung Messing, PN 16. Montageverschraubung 2AG nach DIN 14 461-5, Messing. Mit Brandschutzzeichen nach BGV A 8 (GUV 0.7) und Bedienungsanleitung selbstklebend und Installationsanleitung.

Außenmaße (B x H x T): 950 x 700 x 220 mm
Nischenmaße (B x H x T):970 x 720 x 230 mm

Wasseranschlussöffnung (Standard rechte Schrankseite):
von oben: 100 mm
von hinten: 110 mm
Ø: 70 + 10 mm

Ausgelegt für Flachschlauch-Haspel mit Schwingarm nach EN-671-2,
Ø 470 mm, rot RAL 3000 pulverbeschichtet, schwingbar um 180°,
für max. 30 m Flachschlauch C-42 DIN 14 811 /Pr EN 1924.

Zubehör:
1 Verschraubung aus Messing C G 2" zur leichten Montage
des Schlauchanschlussventils
1 Schlauchanschlussventil PN 16 aus Messing C G 2" DIN 14 461-3
mit C-Festkupplung aus Messing
1 20 m Flachschlauch C 42 DIN 14 811
1 Hohlstrahlrohr DIN 14 461-6
1 maximat 6 kg-ABC-Pulver-Auflade-Feuerlöscher, DIN EN 3
Einheit: St
Produkt:
  Artikel:
    Artikelkurztext: 12.10 maximat Kombinations-Einbauschrank Modell E 02020 für Flachschlauch C 42 und Feuerlöscher bis 12 kg Füllinhalt

#### Abschnitt 0.0 12.12 maximat Kombinations-Wandschrank Modell S 02030

**0.0.0 12.12 maximat Wandschrank Modell S 02030 für Flachschlauch C 42 und Feuerlöscher bis 12 kg Füllinhalt**
maximat Kombinations-Wandschrank Modell S 02030 GE LACK
für Flachschlauch C 42 und Feuerlöscher. Schrank und
Türen aus verzinktem Stahlblech, elektrisch
punktgeschweißt. Gehäuse allseitig abgekantet. Alle
Stahlteile eisenphosphatiert, rot RAL 3000 endlackiertpulverbeschichtet. Aufnahme für Haspelschwenkarm.
Strahlrohrhalter. 2 Türen, doppelt abgekantet, bündig
in den Rahmen einschlagend, um 180° öffnend, mit
Scharnieren angeschlagen, auswechselbar. Geschlossenes
separates Fach seitlich neben dem Schlauchhaspelfach
zum Einstellen eines Feuerlöschers bis 12 kg
Füllinhalt. Vertieft liegende Drehgriffe,
Einreibverschluss, plombierbar. Schlauchanschlussventil 2AG nach DIN 14 461-3 mit C-Festkupplung Messing, PN 16. Montageverschraubung 2AG nach DIN 14 461-5, Messing. Mit Brandschutz- zeichen nach BGV A 8 (GUV 0.7), Bedienungsanleitung selbstklebend und Installationsanleitung.

Außenmaße (B x H x T): 990 x 740 x 220 mm

Wasseranschlussöffnung (Standard rechte Schrankseite):
von oben: 100±5 mm
von hinten: 110 mm
Ø:70 + 10 mm

Ausgelegt für Flachschlauchhaspel mit Schwingarm nach EN-671-2,
Ø 470 mm, rot RAL 3000 pulverbeschichtet, schwingbar um 180°,
für max. 30 m Flachschlauch C-42 DIN 14811/Pr EN 1924.

Zubehör:
1 Verschraubung aus Messing C G 2" zur leichten Montage
des Schlauchanschlussventils
1 Schlauchanschlussventil PN 16 aus Messing C G 2" DIN 14 461-3
mit C-Festkupplung aus Messing
1 20 m Flachschlauch C 42 DIN 14 811
1 Hohlstrahlrohr DIN 14 461-6
1 Minimax 6 kg-ABC-Pulver-Auflade-Feuerlöscher, DIN EN 3
Einheit: St
Produkt:
  Artikel:
    Artikelkurztext: 12.12 maximat Wandschrank Modell S 02030 für Flachschlauch C 42 und Feuerlöscher bis 12 kg Füllinhalt

**0.0.0 12.12 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.12 maximat Untergestell für alle Wandschränke

#### Abschnitt 0.0 12.14 maximat Kombinations-Einbauschrank Modell E 02050

**0.0.0 12.14 maximat Kombinations-Einbauschrank Modell E 02050 für Flachschlauch C 42 und Feuerlöscher bis 12 kg Füllinhalt**
maximat Kombinations-Einbauschrank Modell E 02050 GE
LACK für Flachschlauch C 42 und Feuerlöscher. Schrank
und Türen aus verzinktem Stahlblech, elektrisch
punktgeschweißt. Gehäuse allseitig abgekantet. Alle
Stahlteile eisenphosphatiert, rot RAL 3000 endlackiertpulverbeschichtet. Türrahmen, als Putzleiste dienend,
mit dem Schrank fest verbunden. Aufnahme für
Haspelschwenkarm. Strahlrohrhalter. 2 gleich große
Türen, doppelt abgekantet, bündig in den Rahmen
einschlagend, um 180° öffnend, mit Scharnieren
angeschlagen, auswechselbar. Abgetrenntes Fach seitlich
neben dem Schlauchhaspelfach zum Einstellen eines
Feuerlöschers bis 12 kg Füllinhalt. Vertieft liegender
Drehgriff, Verriegelungsstangen, plombierbar.
Schlauchanschlussventil 2AG nach DIN 14 461-3 mit C- Festkupplung Messing, PN 16. Montageverschraubung 2AG nach DIN 14 461-5, Messing. Mit Brandschutzzeichen nach BGV A 8 (GUV 0.7), Bedienungsanleitung selbstklebend und Installationsanleitung.

Außenmaße (B x H x T): 860 x 860 x 220 mm
Nischenmaße (B x H x T): 880 x 880 x 230 mm

Wasseranschlussöffnung (Standard rechte Schrankseite):
von oben: 100±5 mm
von hinten: 110 mm
Ø: 70 + 10 mm

Ausgelegt für Flachschlauchhaspel mit Schwingarm nach EN-671-2,
Ø 470 mm, rot RAL 3000 pulverbeschichtet, schwingbar um 180°,
für max. 30 m Flachschlauch C-42 DIN 14811/Pr EN 1924.

Zubehör:
1 Verschraubung aus Messing C G 2" zur leichten Montage
des Schlauchanschlussventils
1 Schlauchanschlussventil PN 16 aus Messing C G 2" DIN 14 461-3
mit C-Festkupplung aus Messing
1 20 m Flachschlauch C 42 DIN 14 811
1 Hohlstrahlrohr DIN 14 461-6
1 Minimax 6 kg-ABC-Pulver-Auflade-Feuerlöscher, DIN EN 3
Einheit: St
Produkt:
  Artikel:
    Artikelkurztext: 12.14 maximat Kombinations-Einbauschrank Modell E 02050 für Flachschlauch C 42 und Feuerlöscher bis 12 kg Füllinhalt

#### Abschnitt 0.0 12.16 maximat Kombinations-Wandschrank Modell S 02060

**0.0.0 12.16 maximat Kombinations-Wandschrank Modell S 02060 für Flachschlauch C 42 und Feuerlöscher bis 12 kg Füllinhalt**
maximat Kombinations-Wandschrank Modell S 02060 GE LACK
für Flachschlauch C 42 und Feuerlöscher. Schrank und
Türen aus verzinktem Stahlblech, elektrisch
punktgeschweißt. Gehäuse allseitig abgekantet. Alle
Stahlteile eisenphosphatiert, rot RAL 3000 endlackiert
- pulverbeschichtet. Aufnahme für Haspelschwenkarm.
Strahlrohrhalter. 2 gleich große Türen, doppelt
abgekantet, bündig in den Rahmen einschlagend, um 180°
öffnend, mit Scharnieren angeschlagen, auswechselbar.
Abgetrenntes Fach seitlich neben dem Schlauchhaspelfach
zum Einstellen eines Feuerlöschers bis 12 kg
Füllinhalt. Vertieft liegender Drehgriff,
Verriegelungsstangen, plombierbar.
Schlauchanschlussventil 2AG nach DIN 14 461-3 mit C-
Festkupplung Messing, PN 16. Montageverschraubung 2AG nach DIN 14 461-5, Messing. Mit Brandschutzzeichen nach BGV A 8 (GUV 0.7), Bedienungsanleitung selbstklebend und Installationsanleitung.

Außenmaße (B x H x T): 910 x 910 x 220 mm

Wasseranschlussöffnung (Standard rechte Schrankseite):
von oben: 100±5 mm
von hinten: 110 mm
Ø: 70 + 10 mm

Ausgelegt für Flachschlauchhaspel mit Schwingarm nach EN-671-2,
Ø 470 mm, rot RAL 3000 pulverbeschichtet, schwingbar um 180°,
für max. 30 m Flachschlauch C-42 DIN 14811/Pr EN 1924.

Zubehör:
1 Verschraubung aus Messing C G 2" zur leichten Montage
des Schlauchanschlussventils
1 Schlauchanschlussventil PN 16 aus Messing C G 2" DIN 14 461-3
mit C-Festkupplung aus Messing
1 20 m Flachschlauch C 42 DIN 14 811
1 Hohlstrahlrohr DIN 14 461-6
1 Minimax 6 kg-ABC-Pulver-Auflade-Feuerlöscher, DIN EN 3
Einheit: St
Produkt:
  Artikel:
    Artikelkurztext: 12.16 maximat Kombinations-Wandschrank Modell S 02060 für Flachschlauch C 42 und Feuerlöscher bis 12 kg Füllinhalt

**0.0.0 12.16 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.16 maximat Untergestell für alle Wandschränke

#### Abschnitt 0.0 12.18 maximat Kombinations-Einbauschrank Modell E 03020

**0.0.0 12.18 maximat Kombinations-Einbauschrank Modell E 03020 für Flachschlauch C 42, Feuerlöscher bis 12 kg Füllinhalt und manuellen Brandmelder**
maximat Kombinations-Einbauschrank Modell E 03020 GE
LACK für Flachschlauch C 42, Feuerlöscher und
Handfeuermelder. Schrank und Türen aus verzinktem
Stahlblech, elektrisch punktgeschweißt. Gehäuse
allseitig abgekantet. Alle Stahlteile
eisenphosphatiert, rot RAL 3000
endlackiertpulverbeschichtet. Türrahmen, als Putzleiste
dienend, mit dem Schrank fest verbunden. Aufnahme für
Haspelschwenkarm. Strahlrohrhalter. 2 Türen doppelt
abgekantet, bündig in den Rahmen einschlagend, um 180°
öffnend, mit Scharnieren angeschlagen, auswechselbar.
Geschlossenes separates Fach seitlich neben dem
Schlauchhaspelfach zum Einstellen eines Feuerlöschers
bis 12 kg Füllinhalt. Im Feuerlöscherfach oben mittig
Einbauvorrichtung für einen Handfeuermelder, in der
Tiefe verstellbar, Melder-Befestigungswinkel mit
eingeprägter Rille für Kabelverlegung. Vertieft
liegende Drehgriffe, mit Einreibverschluss, plombierbar. Schlauchanschlussventil 2AG nach DIN 14 461-3 mit C-Festkupplung Messing, PN 16. Montageverschraubung 2AG nach DIN 14 461-5, Messing. Mit Brandschutzzeichen nach BGV A 8 (GUV 0.7), Bedienungsanleitung selbstklebend und Installationsanleitung.

Außenmaße (B x H x T): 950 x 880 x 220 mm
Nischenmaße (B x H x T): 970 x 900 x 230 mm

Wasseranschlussöffnung (Standard rechte Schrankseite):
von oben: 100±5 mm
von hinten: 110 mm
Ø: 70 + 10 mm

Ausgelegt für Flachschlauchhaspel mit Schwingarm nach EN-671-2,
Ø 470 mm, rot.

Zubehör:
1 Verschraubung aus Messing C G 2" zur leichten Montage
des Schlauchanschlussventils
1 Schlauchanschlussventil PN 16 aus Messing C G 2" DIN 14 461-3
mit C-Festkupplung aus Messing
1 20 m Flachschlauch C 42 DIN 14 811
1 Hohlstrahlrohr DIN 14 461-6
1 Brandmelder DIN 14 655
1 Minimax 6 kg-ABC-Pulver-Auflade-Feuerlöscher, DIN EN 3
Einheit: St
Produkt:
  Artikel:
    Artikelkurztext: 12.18 maximat Kombinations-Einbauschrank Modell E 03020 für Flachschlauch C 42, Feuerlöscher bis 12 kg Füllinhalt und manuellen Brandmelder

#### Abschnitt 0.0 12.20 maximat Kombinations-Wandschrank Modell S 03030

**0.0.0 12.20 maximat Kombinations-Wandschrank Modell S 03030 für Flachschlauch C 42, Feuerlöscher bis 12 kg Füllinhalt und manuellen Brandmelder**
maximat Kombinations-Wandschrank Modell S 03030 GE LACK
für Flachschlauch C 42 und Feuerlöscher. Schrank und
Türen aus verzinktem Stahlblech, elektrisch
punktgeschweißt. Gehäuse allseitig abgekantet. Alle
Stahlteile eisenphosphatiert, rot RAL 3000 endlackiertpulverbeschichtet. Aufnahme für Haspelschwenkarm.
Strahlrohrhalter. 2 Türen, doppelt abgekantet, bündig
in den Rahmen einschlagend, um 180° öffnend, mit
Scharnieren angeschlagen, auswechselbar. Geschlossenes
separates Fach seitlich neben dem Schlauchhaspelfach
zum Einstellen eines Feuerlöschers bis 12 kg
Füllinhalt. Im Feuerlöscherfach oben mittig
Einbauvorrichtung für einen Handfeuermelder, in der
Tiefe verstellbar, Melder-Befestigungswinkel mit
eingeprägter Rille für Kabelverlegung. Vertieft
liegende Drehgriffe, mit Einreibverschluss, plombierbar. Schlauchanschlussventil 2AG nach DIN 14 461-3 mit C-Festkupplung Messing, PN 16. Montageverschraubung 2AG nach DIN 14 461-5, Messing. Mit Brandschutzzeichen nach BGV A 8 (GUV 0.7), Bedienungsanleitung selbstklebend und Installationsanleitung.

Außenmaße (B x H x T): 990 x 920 x 220 mm

Wasseranschlussöffnung (Standard rechte Schrankseite):
von oben: 100 mm
von hinten: 110 mm
Ø: 70 + 10 mm

Ausgelegt für Flachschlauchhaspel mit Schwingarm nach EN-671-2, Ø 470 mm,
rot RAL 3000 pulverbeschichtet, schwingbar um 180°, für max. 30 m Flachschlauch
C-42 DIN 14811/Pr EN 1924.

Zubehör:
1 Verschraubung aus Messing C G 2" zur leichten Montage
des Schlauchanschlussventils
1 Schlauchanschlussventil PN 16 aus Messing C G 2" DIN 14 461-3
mit C-Festkupplung aus Messing
1 20 m Flachschlauch C 42 DIN 14 811
1 Hohlstrahlrohr DIN 14 461-6
1 Brandmelder DIN 14 655
1 Minimax 6 kg-ABC-Pulver-Auflade-Feuerlöscher, DIN EN 3
Einheit: St
Produkt:
  Artikel:
    Artikelkurztext: 12.20 maximat Kombinations-Wandschrank Modell S 03030 für Flachschlauch C 42, Feuerlöscher bis 12 kg Füllinhalt und manuellen Brandmelder

**0.0.0 12.20 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.20 maximat Untergestell für alle Wandschränke

#### Abschnitt 0.0 12.22 maximat Kombinations-Wandschrank Modell S 03060

**0.0.0 12.22 maximat Kombinations-Einbauschrank Modell E 03050 für Flachschlauch C 42, Feuerlöscher bis 12 kg Füllinhalt und manuellen Brandmelder**
maximat Kombinations-Einbauschrank Modell E 03050 GE
LACK für Flachschlauch C 42, Feuerlöscher und
Handfeuermelder. Schrank und Türen aus verzinktem
Stahlblech, elektrisch punktgeschweißt. Gehäuse
allseitig abgekantet. Alle Stahlteile
eisenphosphatiert, rot RAL 3000 endlackiert -
pulverbeschichtet. Türrahmen, als Putzleiste dienend,
mit dem Schrank fest verbunden. Aufnahme für
Haspelschwenkarm. Strahlrohrhalter. 2 gleich große Türen doppelt abgekantet, bündig in den Rahmen einschlagend, um 180° öffnend, mit Scharnieren
angeschlagen, auswechselbar. Abgetrenntes Fach seitlich neben dem
Schlauchhaspelfach zum Einstellen eines Feuerlöschers bis 12 kg
Füllinhalt. Einbauvorrichtung für einen Handfeuermelder oben mittig in
den Türen, in der Tiefe verstellbar, Melder-Befestigungswinkel mit
eingeprägter Rille für Kabelverlegung. Vertieft liegender Drehgriff, mit
Verriegelungsstangen, plombierbar. Schlauchanschlussventil 2AG
nach DIN 14 461-3 mit C-Festkupplung Messing, PN 16.
Montageverschraubung 2AG nach DIN 14 461-5, Messing. Mit
Brandschutzzeichen nach BGV A 8 (GUV 0.7), Bedienungsanleitung
selbstklebend und Installationsanleitung.

Außenmaße (B x H x T): 860 x 860x 220 mm
Nischenmaße (B x H x T): 880 x 880 x 220 mm

Wasseranschlussöffnung (Standard rechte Schrankseite):
von oben: 100±5 mm
von hinten: 110 mm
Ø: 70 + 10 mm

Ausgelegt für Flachschlauchhaspel mit Schwingarm nach EN-671-2,
Ø 470 mm, rot RAL 3000 pulverbeschichtet, schwingbar um 180°,
für max. 30 m Flachschlauch C-42 DIN 14811/Pr EN 1924.

Zubehör:
1 Verschraubung aus Messing C G 2" zur leichten Montage
des Schlauchanschlussventils
1 Schlauchanschlussventil PN 16 aus Messing C G 2" DIN 14 461-3
mit C-Festkupplung aus Messing
1 20 m Flachschlauch C 42 DIN 14 811
1 Hohlstrahlrohr DIN 14 461-6
1 Brandmelder DIN 14 655
1 Minimax 6 kg-ABC-Pulver-Auflade-Feuerlöscher, DIN EN 3
Einheit: St
Produkt:
  Artikel:
    Artikelkurztext: 12.22 maximat Kombinations-Einbauschrank Modell E 03050 für Flachschlauch C 42, Feuerlöscher bis 12 kg Füllinhalt und manuellen Brandmelder

#### Abschnitt 0.0 12.24 maximat Einbauschrank Modell E 04010

**0.0.0 12.24 maximat Kombinations-Wandschrank Modell S 03060 für Flachschlauch C 42, Feuerlöscher bis 12 kg Füllinhalt und manuellen Brandmelder**
maximat Kombinations-Wandschrank Modell S 03060 GE LACK
für Flachschlauch C 42, Feuerlöscher und
Handfeuermelder. Schrank und Türen aus verzinktem
Stahlblech, elektrisch punktgeschweißt. Gehäuse
allseitig abgekantet. Alle Stahlteile
eisenphosphatiert, rot RAL 3000 endlackiert -
pulverbeschichtet. Aufnahme für Haspelschwenkarm.
Strahlrohrhalter. 2 gleich große Türen, doppelt
abgekantet, bündig in den Rahmen einschlagend, um 180°
öffnend, mit Scharnieren angeschlagen, auswechselbar.
Abgetrenntes Fach seitlich neben dem Schlauchhaspelfach
zum Einstellen eines Feuerlöschers bis 12 kg
Füllinhalt. Mit Einbauvorrichtung für Handfeuermelder,
in der Tiefe verstellbar, Ausschnitt für
Handfeuermelder in den Türen oben mittig, Melder-
Befestigungswinkel mit eingeprägter Rille für
Kabelverlegung. Vertieft liegender Drehgriff, mit
Verriegelungsstangen, plombierbar. Schlauchanschlussventil 2AG nach DIN 14 461-3 mit C-Festkupplung Messing, PN 16. Montageverschraubung 2AG nach DIN 14 461-5, Messing. Mit Brandschutzzeichen nach BGV A 8 (GUV 0.7), Bedienungsanleitung selbstklebend und Installationsanleitung.

Außenmaße (B x H x T): 910 x 910 x 220 mm

Wasseranschlussöffnung (Standard rechte Schrankseite):
von oben: 100 mm
von hinten: 110 mm
Ø: 70 + 10 mm

Ausgelegt für Flachschlauchhaspel mit Schwingarm nach EN-671-2,
Ø 470 mm, rot RAL 3000 pulverbeschichtet, schwingbar um 180°,
für max. 30 m Flachschlauch C-42 DIN 14811/Pr EN 1924.

Zubehör:
1 Verschraubung aus Messing C G 2" zur leichten Montage
des Schlauchanschlussventils
1 Schlauchanschlussventil PN 16 aus Messing C G 2" DIN 14 461-3
mit C-Festkupplung aus Messing
1 20 m Flachschlauch C 42 DIN 14 811
1 Hohlstrahlrohr DIN 14 461-6
1 Brandmelder DIN 14 655
1 Minimax 6 kg-ABC-Pulver-Auflade-Feuerlöscher, DIN EN 3
Einheit: St
Produkt:
  Artikel:
    Artikelkurztext: 12.24 maximat Kombinations-Wandschrank Modell S 03060 für Flachschlauch C 42, Feuerlöscher bis 12 kg Füllinhalt und manuellen Brandmelder

**0.0.0 12.24 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.24 maximat Untergestell für alle Wandschränke

#### Abschnitt 0.0 12.26 maximat Einbauschrank Modell E 04010 Typ S

**0.0.0 12.26 maximat Einbauschrank Modell E 04010 für formstabilen Schlauch DN 25**
maximat Einbauschrank Modell E 04010 GE LACK für
formstabilen Schlauch DN 25. Schrank und Tür aus
verzinktem Stahlblech, elektrisch punktgeschweißt.
Gehäuse allseitig abgekantet. Alle Stahlteile
eisenphosphatiert, rot RAL 3000 endlackiertpulverbeschichtet. Türrahmen, als Putzleiste dienend,
mit dem Schrank fest verbunden. Aufnahme für
Haspelschwenkarm, höhenverstellbar. Strahlrohrhalter.
Tür doppelt abgekantet, bündig in den Rahmen
einschlagend, um 180° öffnend, mit Scharnieren
angeschlagen, auswechselbar. Vertieft liegender
Drehgriff, Einreibverschluss, plombierbar.
Schlauchanschlussventil 2AG nach DIN 14 461-3 mit C-
Festkupplung Messing, PN 16. Montageverschraubung 2AG nach DIN 14 461-5, Messing. Mit Brandschutzzeichen nach BGV A 8 (GUV 0.7), Symbol „Löschschlauch Selbstklebefolie, Bedienungsanleitung selbstklebend und Installationsanleitung.

Außenmaße (B x H x T): 700 x 800 x 250 mm
Nischenmaße (B x H x T): 720 x 820 x 260 mm

Wasseranschlussöffnung (Standard rechte Schrankseite):
von oben: 100 mm
von hinten: 125 mm
Ø: 70 + 10 mm

Ausgelegt für Schlauchhaspel mit Schwingarm nach EN-671-1, Ø 600 mm,
rot RAL 3000 pulverbeschichtet, schwingbar um 180°, für max. 35 m
formstabiler Druckschlauch DN 25 - 1- EN 694.

Zubehör:
1 Verschraubung aus Messing C G 2" zur leichten Montage
des Schlauchanschlussventils
1 Schlauchanschlussventil PN 16 aus Messing C G 2" DIN 14 461-3
mit C-Festkupplung aus Messing
1 30 m formstabiler Schlauch DN 25, E DIN EN 694
2 Schlauchschellen
1 Strahlrohr DIN EN 671-1, absperrbar,
mit 6 mm Mundstückdurchmesser
Einheit: St
Produkt:
  Artikel:
    Artikelkurztext: 12.26 maximat Einbauschrank Modell E 04010 für formstabilen Schlauch DN 25

#### Abschnitt 0.0 12.27 maximat Einbauschrank Modell E 04010 Typ S

**0.0.0 12.27 maximat Einbauschrank Modell E 04010 Typ S**
maximat Einbauschrank Modell E 04010 Typ S GRD für
formstabilen Schlauch DN 19. Schrank und Tür aus
verzinktem Stahlblech, elektrisch punktgeschweißt.
Gehäuse allseitig abgekantet. Alle Stahlteile
eisenphosphatiert, grundiert-pulverbeschichtet.
Türrahmen, als Putzleiste dienend, mit dem Schrank fest
verbunden. Aufnahme für Haspel- schwenkarm,
höhenverstellbar. Strahlrohrhalter. Tür doppelt
abgekantet, bündig in den Rahmen einschlagend, um 180°
öffnend, mit Scharnieren angeschlagen, auswechselbar.
Vertieft liegender Drehgriff, Einreibver- schluss,
plombierbar. Schlauchanschlussventil 1AG nach DIN 14
461-3 mit D-Festkupplung mit integriertem Belüfter und
Rückfluss- verhinderer aus Messing, PN 16.
Montageverschraubung 1AG nach DIN 14 461-5, Messing. Mit Brandschutzzeichen nach BGV A 8 (GUV 0.7), Symbol „Löschschlauch Selbstklebefolie, Bedienungsanleitung selbstklebend und Installationsanleitung.

Außenmaße (B x H x T): 600 x 700 x 220 mm
Nischenmaße (B x H x T): 620 x 720 x 230 mm

Wasseranschlussöffnung (Standard rechte Schrankseite):
von oben: 100 mm
von hinten: 110
mm Ø: 43 + 10 mm

Ausgelegt für Schlauchhaspel mit Schwingarm nach EN-671-1, Ø 500 mm,
rot RAL 3000 pulverbeschichtet, schwingbar um 180°, für max. 30 m
formstabiler Druckschlauch DN 19 EN 694.

Zubehörsatz Standard:
1 Haspel Ø ca. 500 mm, RAL 3000, DIN EN 671-1
1 30 m formstabiler Gummiwasserschlauch DN 19, DIN EN 694-A
1 Verbindungsschlauch mit Ms D-Druckkupplung, DN 25
1 Schlauchanschlussventil G 1A aus Messing nach DIN 14461 - 3,
1 D-Festkupplung aus Messing, mit integriertem Belüfter und
Rückflussverhinderer
1 Montageverschraubung G 1A aus Messing, DIN 14461-5
1 EURO-Strahlrohr nach DIN EN 671-1, (DN19/4 mm)
1 Strahlrohrhalter
Einheit: St
Produkt:
  Artikel:
    Artikelkurztext: 12.27 maximat Einbauschrank Modell E 04010 Typ S

#### Abschnitt 0.0 12.28 maximat Wandschrank Modell S 04020

**0.0.0 12.28 maximat Wandschrank Modell S 04020 für formstabilen Schlauch DN 25**
maximat Wandschrank Modell S 04020 GE LACK für
formstabilen Schlauch DN 25. Schrank und Tür aus
verzinktem Stahlblech, elektrisch punktgeschweißt.
Gehäuse allseitig abgekantet. Alle Stahlteile
eisenphosphatiert, rot RAL 3000 endlackiert -
pulverbeschichtet. Aufnahme für Haspelschwenkarm,
höhenverstellbar. Strahlrohrhalter. Tür doppelt
abgekantet, bündig in den Rahmen einschlagend, um 180°
öffnend, mit Scharnieren angeschlagen, auswechselbar.
Vertieft liegender Drehgriff, Einreibverschluss,
plombierbar. Schlauchanschlussventil 2AG nach DIN 14
461-3 mit C-Festkupplung Messing, PN 16. Montageverschraubung 2AG nach DIN 14 461-5, Messing. Mit Brandschutzzeichen nach BGV A 8 (GUV 0.7), Hinweisschild Symbol „Löschschlauch selbst- klebend, Bedienungsanleitung selbstklebend und Installationsanleitung.

Außenmaße (B x H x T): 740 x 840 x 250 mm

Wasseranschlussöffnung (Standard rechte Schrankseite):
von oben: 100±5 mm
von hinten: 125 mm
Ø: 70 + 10 mm

Ausgelegt für Schlauchhaspel mit Schwingarm nach EN-671-1,
Ø 600 mm, rot RAL 3000 pulverbeschichtet, schwingbar um 180°,
für max. 35 m formstabiler Druckschlauch DN 25 - 1- EN 694.

Zubehör:
1 Verschraubung aus Messing C G 2" zur leichten Montage
des Schlauchanschlussventils
1 Schlauchanschlussventil PN 16 aus Messing C G 2" DIN 14 461-3
mit C-Festkupplung aus Messing
1 30 m formstabiler Schlauch DN 25, E DIN EN 694
2 Schlauchschellen
1 Strahlrohr DIN EN 671-1, absperrbar, mit 6 mm
Mundstückdurchmesser
Einheit: St
Produkt:
  Artikel:
    Artikelkurztext: 12.28 maximat Wandschrank Modell S 04020 für formstabilen Schlauch DN 25

**0.0.0 12.28 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.28 maximat Untergestell für alle Wandschränke

#### Abschnitt 0.0 12.31 maximat Wandschrank Modell S 04020 Typ S

**0.0.0 12.31 maximat Wandschrank Modell S 04020 Typ S**
maximat Wandschrank Modell S 04020 Typ S GRD für
formstabilen Schlauch DN 19. Schrank und Tür aus
verzinktem Stahlblech, elektrisch punktgeschweißt.
Gehäuse allseitig abgekantet. Alle Stahlteile
eisenphosphatiert, grundiert-pulverbeschichtet.
Aufnahme für Haspelschwenkarm, höhenverstellbar.
Strahlrohrhalter. Tür doppelt abgekantet, bündig in den
Rahmen einschlagend, um 180° öffnend, mit Scharnieren
angeschlagen, auswechselbar. Vertieft liegender
Drehgriff, Einreibverschluss, plombierbar.
Schlauchanschlussventil 1AG nach DIN 14 461-3 mit D-
Festkupplung mit integriertem Belüfter und Rückflussverhinderer aus Messing, PN 16.
Montageverschraubung 1AG nach DIN 14 461-5, Messing. Mit Brandschutzzeichen nach BGV A 8 (GUV 0.7), Hinweisschild Symbol „Löschschlauch selbstklebend, Bedienungsanleitung selbstklebend und Installationsanleitung.

Außenmaße (B x H x T): 640 x 740 x 220 mm

Wasseranschlussöffnung (Standard rechte Schrankseite):
von oben: 100±5 mm
von hinten: 110 mm
Ø: 43 + 10 mm

Ausgelegt für Schlauchhaspel mit Schwingarm nach EN-671-1,
Ø 500 mm, rot RAL 3000 pulverbeschichtet, schwingbar um 180°,
für max. 30 m formstabiler Druckschlauch DN 19 EN 694.

Zubehörsatz Standard:
1 Haspel Ø ca. 500 mm, RAL 3000, DIN EN 671-1
1 30 m formstabiler Gummiwasserschlauch DN 19, DIN EN 694-A
1 Verbindungsschlauch mit Ms D-Druckkupplung, DN 25
1 Schlauchanschlussventil G 1A aus Messing nach DIN 14461 - 3,
D-Festkupplung aus Messing, mit integriertem Belüfter und
Rückflussverhinderer
1 Montageverschraubung G 1A aus Messing, DIN 14461-5
1 EURO-Strahlrohr nach DIN EN 671-1, (DN19/4 mm)
1 Strahlrohrhalter
Einheit: St
Produkt:
  Artikel:
    Artikelkurztext: 12.31 maximat Wandschrank Modell S 04020 Typ S

#### Abschnitt 0.0 12.32 maximat Kombinations-Einbauschrank Modell E 05010

**0.0.0 12.32 maximat Kombinations-Einbauschrank Modell E 05010 für formstabilen Schlauch DN 25 und Feuerlöscher bis 12 kg Füllinhalt**
maximat Kombinations-Einbauschrank Modell E 05010 GE
LACK für formstabilen Schlauch DN 25 und Feuerlöscher.
Schrank und Türen aus verzinktem Stahlblech, elektrisch
punktgeschweißt. Gehäuse allseitig abgekantet. Alle
Stahlteile eisenphosphatiert, rot RAL 3000 endlackiertpulverbeschichtet. Türrahmen, als Putzleiste dienend, mit dem Schrank
fest verbunden. Aufnahme für Haspelschwenkarm, höhenverstellbar.
Strahlrohrhalter. 2 Türen doppelt abgekantet, bündig in den Rahmen
einschlagend, um 180° öffnend, mit Scharnieren angeschlagen,
auswechselbar. Geschlossenes separates Fach seitlich neben dem
Schlauchhaspelfach zum Einstellen eines Feuerlöschers bis 12 kg
Füllinhalt. Vertieft liegende Drehgriffe, Einreibverschluss, plombierbar. Schlauchanschlussventil 2AG nach DIN 14 461-3 mit C-Festkupplung
Messing, PN 16. Montageverschraubung 2AG nach DIN 14 461-5,
Messing. Mit Brandschutzzeichen nach BGV A 8 (GUV 0.7),
Hinweisschild Symbol „Löschschlauch und „Feuerlöschgerät selbstklebend, Bedienungsanleitung selbstklebend und Installationsanleitung.

Außenmaße (B x H x T): 1050 x 880 x 250 mm
Nischenmaße (B x H x T): 1070 x 900 x 260 mm

Wasseranschlussöffnung (Standard rechte Schrankseite):
von oben: 100 mm
von hinten: 125 mm
Ø: 70 + 10 mm

Ausgelegt für Schlauchhaspel mit Schwingarm nach EN-671-1,
Ø 600 mm, rot RAL 3000 pulverbeschichtet, schwingbar um 180°,
für max. 35 m formstabiler Druckschlauch DN 25 - 1- EN 694.

Zubehör:
1 Verschraubung aus Messing C G 2" zur leichten Montage des
Schlauchanschlussventils
1 Schlauchanschlussventil PN 16 aus Messing C G 2" DIN 14 461-3
mit C-Festkupplung aus Messing
1 30 m formstabiler Schlauch DN 25, E DIN EN 694
2 Schlauchschellen
1 Strahlrohr DIN EN 671-1, absperrbar, mit 6 mm Mundstückdurchmesser
1 Minimax 6 kg-ABC-Pulver-Auflade-Feuerlöscher, DIN EN 3
Einheit: St
Produkt:
  Artikel:
    Artikelkurztext: 12.32 maximat Kombinations-Einbauschrank Modell E 05010 für formstabilen Schlauch DN 25 und Feuerlöscher bis 12 kg Füllinhalt

#### Abschnitt 0.0 12.34 maximat Kombinations-Einbauschrank Modell E 05010 Typ S

**0.0.0 12.34 maximat Kombinations-Einbauschrank Modell E 05010 Typ S**
maximat Kombinations-Einbauschrank Modell E 05010 Typ S
GRD für formstabilen Schlauch DN 19 und Feuerlöscher.
Schrank und Türen aus verzinktem Stahlblech, elektrisch
punktgeschweißt. Gehäuse allseitig abgekantet. Alle
Stahlteile eisenphosphatiert, grundiertpulverbeschichtet. Türrahmen, als Putzleiste dienend,
mit dem Schrank fest verbunden. Aufnahme für
Haspelschwenkarm, höhenverstellbar. Strahlrohrhalter. 2
Türen doppelt abgekantet, bündig in den Rahmen
einschlagend, um 180° öffnend, mit Scharnieren
angeschlagen, auswechselbar. Geschlossenes separates
Fach seitlich neben dem Schlauchhaspelfach zum
Einstellen eines Feuerlöschers bis 12 kg Füllinhalt.
Vertieft liegende Drehgriffe, Einreibverschluss,
plombierbar. Schlauchanschlussventil 1AG nach DIN 14
461-3 mit D-Festkupplung mit integriertem Belüfter und
Rückflussverhinderer aus Messing, PN 16.
Montageverschraubung 1AG nach DIN 14 461-5, Messing. Mit Brandschutzzeichen nach BGV A 8 (GUV 0.7), Hinweisschild Symbol „Löschschlauch und „Feuerlöschgerät selbstklebend, Bedienungsanleitung selbstklebend und Installationsanleitung.

Außenmaße (B x H x T): 950 x 700 x 220 mm
Nischenmaße (B x H x T): 970 x 720 x 230 mm

Wasseranschlussöffnung (Standard rechte Schrankseite):
von oben: 100 mm
von hinten: 110 mm
Ø: 43 + 10 mm

Ausgelegt für Schlauchhaspel mit Schwingarm nach EN-671-1,
Ø 500 mm, rot RAL 3000 pulverbeschichtet, schwingbar um 180°,
für max. 30 m formstabiler Druckschlauch DN 19 EN 694.

Zubehörsatz Standard:
1 Haspel Ø ca. 500 mm, RAL 3000, DIN EN 671-1
1 30 m formstabiler Gummiwasserschlauch DN 19, DIN EN 694-A
1 Verbindungsschlauch mit Ms D-Druckkupplung, DN 25
1 Schlauchanschlussventil G 1A aus Messing nach DIN 14461 - 3,
D-Festkupplung aus Messing, mit integriertem Belüfter und
Rückflussverhinderer
1 Montageverschraubung G 1A aus Messing, DIN 14461-5
1 EURO-Strahlrohr nach DIN EN 671-1, (DN19/4 mm)
1 Strahlrohrhalter

Empfehlung:
- Feuerlöscher Minimax 6 l Minimaxol-Schaum-Auflade-Feuerlöscher, DIN EN 3
Einheit: St
Produkt:
  Artikel:
    Artikelkurztext: 12.34 maximat Kombinations-Einbauschrank Modell E 05010 Typ S

#### Abschnitt 0.0 12.36 maximat Kombinations-Wandschrank Modell S 05020

**0.0.0 12.36 maximat Kombinations-Wandschrank Modell S 05020 für formstabilen Schlauch DN 25 und Feuerlöscher bis 12 kg Füllinhalt**
maximat Kombinations-Wandschrank Modell S 05020 GE LACK
für formstabilen Schlauch DN 25 und Feuerlöscher.
Schrank und Türen aus verzinktem Stahlblech, elektrisch
punktgeschweißt. Gehäuse allseitig abgekantet. Alle
Stahlteile eisenphosphatiert, rot RAL 3000 endlackiertpulverbeschichtet. Aufnahme für Haspelschwenkarm,
höhenverstellbar. Strahlrohrhalter. 2 Türen doppelt
abgekantet, bündig in den Rahmen einschlagend, um 180°
öffnend, mit Scharnieren angeschlagen, auswechselbar.
Geschlossenes separates Fach seitlich neben dem
Schlauchhaspelfach zum Einstellen eines Feuerlöschers
bis 12 kg Füllinhalt. Vertieft liegende Drehgriffe,
Einreibverschluss, plombierbar. Schlauchanschlussventil
2AG nach DIN 14 461-3 mit C-Festkupplung Messing, PN
16. Montageverschraubung 2AG nach DIN 14 461-5,
Messing. Mit Brandschutzzeichen nach BGV A 8 (GUV 0.7) Hinweisschild Symbol „Löschschlauch und „Feuerlöschgerät selbstklebend, Bedienungsanleitung selbstklebend und Installationsanleitung.

Außenmaße (B x H x T): 1090 x 920 x 250 mm

Wasseranschlussöffnung (Standard rechte Schrankseite):
von oben: 100 mm
von hinten: 125 mm
Ø: 70 + 10 mm

Ausgelegt für Schlauchhaspel mit Schwingarm nach EN-671-1,
Ø 600 mm, rot RAL 3000 pulverbeschichtet, schwingbar um 270 °,
für max. 35 m formstabiler Druckschlauch DN 25 - 1- EN 694.

Zubehör:
1 Verschraubung aus Messing C G 2" zur leichten Montage des
Schlauchanschlussventils
1 Schlauchanschlussventil PN 16 aus Messing C G 2" DIN 14 461-3
mit C-Festkupplung aus Messing
1 30 m formstabiler Schlauch DN 25, E DIN EN 694
2 Schlauchschellen
1 Strahlrohr DIN EN 671-1, absperrbar, mit 6 mm Mundstückdurchmesser
1 Minimax 6 kg-ABC-Pulver-Auflade-Feuerlöscher, DIN EN 3
Einheit: St
Produkt:
  Artikel:
    Artikelkurztext: 12.36 maximat Kombinations-Wandschrank Modell S 05020 für formstabilen Schlauch DN 25 und Feuerlöscher bis 12 kg Füllinhalt

**0.0.0 12.36 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.36 maximat Untergestell für alle Wandschränke

#### Abschnitt 0.0 12.38 maximat Kombinations-Wandschrank Modell S 05020 Typ S

**0.0.0 12.38 maximat Kombinations-Wandschrank Modell S 05020 Typ S**
Material: verzinktes Stahlblech, grundiert;
alternativ: verzinktes Stahlblech, RAL 3000
Außenmaße (B x H x T): 960 x 960 x 290 mm
Nischenmaße (B x H x T): 980 x 980 x 300 mm

Wasseranschlussöffnung:
von oben: 270 mm
von hinten: 145 mm
Ø: 70 + 10 mm

Brandmeldefach für Handfeuermelder nach DIN EN 54-11
Rolladentür aus metallischen Werkstoffen
Brandschutzzeichen nach BGV A 8, DIN 4844 (GUV 0.7),
selbstklebend
Bedienungsanleitung, selbstklebend
Einstellfach für Feuerlöscher bis max. 12 kg

Zubehörsatz Standard:
1 Haspel Ø ca. 600 mm, RAL 3000, DIN EN 671-1
1 30 m formstabiler Gummiwasserschlauch DN 25,
DIN EN 694
1 Verbindungsschlauch mit abgewinkelter Ms
C-Druckkupplung
1 Schlauchanschlussventil G 2A aus Messing nach
DIN 14461-3,
C-Festkupplung aus Messing nach DIN 86204
1 Montageverschraubung G 2A aus Messing, DIN 14461-5
1 EURO-Strahlrohr nach DIN EN 671-1
1 Strahlrohrhalter

Empfehlung:
- Feuerlöscher Minimax 6 l Minimaxol-Schaum-Auflade-
Feuerlöscher, DIN EN 3
- Handfeuermelder Minimax Typ DMX 3000

Bemerkung:
Ein Abschluss als Rolladentür ist mit der örtlichen
Brandschutzbehörde zu vereinbaren.
Einheit: St
Produkt:
  Artikel:
    Artikelkurztext: 12.38 maximat Kombinations-Wandschrank Modell S 05020 Typ S

#### Abschnitt 0.0 12.40 maximat Kombinations-Einbauschrank Modell E 05090

**0.0.0 12.40 maximat Kombinations-Einbauschrank Modell E 05090 für maximal 30 m formstabilen Schlauch DN 25 und Feuerlöscher bis 12 kg Füllinhalt**
Material: verzinktes Stahlblech, grundiert;
alternativ: verzinktes Stahlblech, RAL 3000
Außenmaße (B x H x T): 1000 x 1000 x 290 mm

Wasseranschlussöffnung:
von oben: 290 mm
von hinten: 145 mm
Ø: 70 + 10 mm

Brandmeldefach für Handfeuermelder nach DIN EN 54-11
Rolladentür aus metallischen Werkstoffen
Brandschutzzeichen nach BGV A 8, DIN 4844 (GUV 0.7),
selbstklebend
Bedienungsanleitung, selbstklebend
Einstellfach für Feuerlöscher bis max. 12 kg

Zubehörsatz Standard:
1 Haspel Ø ca. 600 mm, RAL 3000, DIN EN 671-1
1 30 m formstabiler Gummiwasserschlauch DN 25,
DIN EN 694
1 Verbindungsschlauch mit abgewinkelter Ms
C-Druckkupplung
1 Schlauchanschlussventil G 2A aus Messing nach
DIN 14461-3,
C-Festkupplung aus Messing nach DIN 86204
1 Montageverschraubung G 2A aus Messing, DIN 14461-5
1 EURO-Strahlrohr nach DIN EN 671-1
1 Strahlrohrhalter

Empfehlung:
- Feuerlöscher Minimax 6 l Minimaxol-Schaum-Auflade-
Feuerlöscher, DIN EN 3
- Handfeuermelder Minimax Typ DMX 3000

Bemerkung:
Ein Abschluss als Rolladentür ist mit der örtlichen
Brandschutzbehörde zu vereinbaren.
Einheit: St
Produkt:
  Artikel:
    Artikelkurztext: 12.40 maximat Kombinations-Einbauschrank Modell E 05090 für maximal 30 m formstabilen Schlauch DN 25 und Feuerlöscher bis 12 kg Füllinhalt

#### Abschnitt 0.0 12.42 maximat Kombinations-Wandschrank Modell S 05100

**0.0.0 12.42 maximat Kombinations-Wandschrank Modell S 05100 für maximal 30 m formstabilen Schlauch DN 25 und Feuerlöscher bis 12 kg Füllinhalt**
maximat Kombinations-Wandschrank Modell S 05100 GE LACK
für formstabilen Schlauch DN 25 und Feuerlöscher.
Schrank und Türen aus verzinktem Stahlblech, elektrisch
punktgeschweißt. Gehäuse allseitig abgekantet. Alle
Stahlteile eisenphosphatiert, rot RAL 3000 endlackiertpulverbeschichtet. Aufnahme für Haspelschwenkarm,
höhenverstellbar. Strahlrohrhalter. 2 gleich große
Türen, doppelt abgekantet, bündig in den Rahmen
einschlagend, um 180° öffnend, mit Scharnieren
angeschlagen, auswechselbar. Abgetrenntes Fach seitlich
neben dem Schlauchhaspelfach zum Einstellen eines
Feuerlöschers bis 12 kg Füllinhalt. Vertieft liegender
Drehgriff, mit Verriegelungsstangen, plombierbar.
Schlauchanschlussventil 2AG nach DIN 14 461-3 mit C-
Festkupplung Messing, PN 16. Montageverschraubung 2AG nach DIN 14 461-5, Messing. Mit Brandschutzzeichen nach BGV A 8 (GUV 0.7), Hinweisschild Symbol „Löschschlauch und „Feuerlöschgerät selbstklebend, Bedienungsanleitung selbstklebend und Installationsanleitung.

Außenmaße (B x H x T): 1090 x 920 x 250 mm

Wasseranschlussöffnung (Standard rechte Schrankseite):
von oben: 100 mm
von hinten: 125 mm
Ø: 70 + 10 mm

Ausgelegt für Schlauchhaspel mit Schwingarm nach EN-671-1, Ø 600 mm,
rot RAL 3000 pulverbeschichtet, schwingbar um 180°, für max. 35 m
formstabiler Druckschlauch DN 25 - 1- EN 694.
Zubehör:
1 Verschraubung aus Messing C G 2" zur leichten Montage des
Schlauchanschlussventils
1 Schlauchanschlussventil PN 16 aus Messing C G 2" DIN 14 461-3 mit
C-Festkupplung aus Messing
1 30 m formstabiler Schlauch DN 25, E DIN EN 694
2 Schlauchschellen
1 Strahlrohr DIN EN 671-1, absperrbar, mit 6 mm Mundstückdurchmesser
1 Minimax 6 kg-ABC-Pulver-Auflade-Feuerlöscher, DIN EN 3
Einheit: St
Produkt:
  Artikel:
    Artikelkurztext: 12.42 maximat Kombinations-Wandschrank Modell S 05100 für maximal 30 m formstabilen Schlauch DN 25 und Feuerlöscher bis 12 kg Füllinhalt

**0.0.0 12.42 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.42 maximat Untergestell für alle Wandschränke

#### Abschnitt 0.0 12.44 maximat Kombinations-Einbauschrank Modell E 06010

**0.0.0 12.44 maximat Kombinations-Einbauschrank Modell E 06010 für formstabilen Schlauch DN 25, Feuerlöscher bis 12 kg Füllinhalt und manuellem Brandmelder**
maximat Kombinations-Einbauschrank Modell E 06010 GE
LACK für formstabilen Schlauch DN 25, Feuerlöscher und
Handfeuermelder. Schrank und Türen aus verzinktem
Stahlblech, elektrisch punktgeschweißt. Gehäuse
allseitig abgekantet. Alle Stahlteile
eisenphosphatiert, rot RAL 3000
endlackiertpulverbeschichtet. Türrahmen, als Putzleiste
dienend, mit dem Schrank fest verbunden. Aufnahme für
Haspelschwenkarm, höhenverstellbar. Strahlrohrhalter. 2
Türen doppelt abgekantet, bündig in den Rahmen
einschlagend, um 180° öffnend, mit Scharnieren
angeschlagen, auswechselbar. Geschlossenes separates
Fach seitlich neben dem Schlauchhaspelfach zum
Einstellen eines Feuerlöschers bis 12 kg Füllinhalt. Im
Feuerlöscherfach oben mittig Einbauvorrichtung für
einen Handfeuermelder, in der Tiefe verstellbar,
Melder- Befestigungswinkel mit eingeprägter Rille für
Kabelverlegung. Vertieft liegende Drehgriffe, mit Einreibverschluss, plombierbar. Schlauchanschlussventil 2AG nach DIN 14 461-3 mit C-Festkupplung Messing, PN 16. Montageverschraubung 2AG nach DIN 14 461-5, Messing. Mit Brandschutzzeichen nach BGV A 8 (GUV 0.7), Hinweisschild Symbol „Löschschlauch und „Feuerlöschgerät selbstklebend, Bedienungsanleitung selbstklebend und Installationsanleitung.

Außenmaße (B x H x T): 1050 x 880 x 250 mm
Nischenmaße (B x H x T): 1070 x 900 x 260 mm

Wasseranschlussöffnung (Standard rechte Schrankseite):
von oben: 100 mm
von hinten: 125 mm
Ø: 70 + 10 mm

Ausgelegt für Schlauchhaspel mit Schwingarm nach EN-671-1, Ø 600 mm,
rot RAL 3000 pulverbeschichtet, schwingbar um 180°, für max. 35 m
formstabiler Druckschlauch DN 25 - 1- EN 694.
Zubehör:
1 Verschraubung aus Messing C G 2" zur leichten Montage des
Schlauchanschlussventils
1 Schlauchanschlussventil PN 16 aus Messing C G 2" DIN 14 461-3 mit
C-Festkupplung aus Messing
1 30 m formstabiler Schlauch DN 25, E DIN EN 694
2 Schlauchschellen
1 Strahlrohr DIN EN 671-1, absperrbar, mit 6 mm Mundstückdurchmesser
1 Brandmelder DIN 14 655
1 Minimax 6 kg-ABC-Pulver-Auflade-Feuerlöscher, DIN EN 3
Einheit: St
Produkt:
  Artikel:
    Artikelkurztext: 12.44 maximat Kombinations-Einbauschrank Modell E 06010 für formstabilen Schlauch DN 25, Feuerlöscher bis 12 kg Füllinhalt und manuellem Brandmelder

#### Abschnitt 0.0 12.46 maximat Kombinations-Einbauschrank Modell E 06010 Typ S

**0.0.0 12.46 maximat Kombinations-Einbauschrank Modell E 06010 Typ S**
maximat Kombinations-Einbauschrank Modell E 06010 TYP S
GRD für formstabilen Schlauch DN 19, Feuerlöscher und
Handfeuermelder. Schrank und Türen aus verzinktem
Stahlblech, elektrisch punktgeschweißt. Gehäuse
allseitig abgekantet. Alle Stahlteile
eisenphosphatiert, grundiert-pulverbeschichtet.
Türrahmen, als Putzleiste dienend, mit dem Schrank fest
verbunden. Aufnahme für Haspelschwenkarm,
höhenverstellbar. Strahlrohrhalter. 2 Türen doppelt
abgekantet, bündig in den Rahmen einschlagend, um 180°
öffnend, mit Scharnieren angeschlagen, auswechselbar.
Geschlossenes separates Fach seitlich neben dem
Schlauchhaspelfach zum Einstellen eines Feuerlöschers bis 12 kg Füllinhalt. Im Feuerlöscherfach oben mittig Einbauvorrichtung für einen Handfeuermelder, in der Tiefe verstellbar, Melder- Befestigungswinkel mit eingeprägter Rille für Kabelverlegung. Vertieft liegende Drehgriffe, mit Einreibverschluss, plombierbar. Schlauchanschlussventil 1AG nach DIN 14 461-3
mit D-Festkupplung mit integriertem Belüfter und Rückflussverhinderer aus Messing,
PN 16. Montageverschraubung 1AG nach DIN 14 461-5, Messing. Mit Brandschutzzeichen
nach BGV A 8 (GUV 0.7), Hinweisschild Symbol „Löschschlauch und
„Feuerlöschgerät selbstklebend, Bedienungsanleitung selbstklebend und
Installationsanleitung.

Außenmaße (B x H x T): 950 x 880 x 220 mm
Nischenmaße (B x H x T): 970 x 900 x 230 mm

Wasseranschlussöffnung (Standard rechte Schrankseite):
von oben: 100 mm
von hinten: 110 mm
Ø: 43 + 10 mm

Ausgelegt für Schlauchhaspel mit Schwingarm nach EN-671-1, Ø 500 mm,
rot RAL 3000 pulverbeschichtet, schwingbar um 180°, für max. 30 m
formstabiler Druckschlauch DN 19 EN 694.
Zubehörsatz Standard:
1 Haspel Ø ca. 500 mm, RAL 3000, DIN EN 671-1
1 30 m formstabiler Gummiwasserschlauch DN 19, DIN EN 694-A
1 Verbindungsschlauch mit Ms D-Druckkupplung, DN 25
1 Schlauchanschlussventil G 1A aus Messing nach DIN 14461 - 3,
D-Festkupplung aus Messing, mit integriertem Belüfter und Rückflussverhinderer
1 Montageverschraubung G 1A aus Messing, DIN 14461-5
1 EURO-Strahlrohr nach DIN EN 671-1, (DN19/4 mm)
1 Strahlrohrhalter

Empfehlung Feuerlöscher:
- Minimax 6 l Minimaxol-Schaum-Auflade-Feuerlöscher, DIN EN 3

Empfehlung Handfeuermelder:
- Minimax Typ DMX 3000
Einheit: St
Produkt:
  Artikel:
    Artikelkurztext: 12.46 maximat Kombinations-Einbauschrank Modell E 06010 Typ S

#### Abschnitt 0.0 12.48 maximat Kombinations-Wandschrank Modell S 06020

**0.0.0 12.48 maximat Kombinations-Wandschrank Modell S 06020 für formstabilen Schlauch DN 25, Feuerlöscher bis 12 kg Füllinhalt und manuellem Brandmelder**
maximat Kombinations-Wandschrank Modell S 06020 GE LACK
für formstabilen Schlauch DN 25, Feuerlöscher und
Handfeuermelder. Schrank und Türen aus verzinktem
Stahlblech, elektrisch punktgeschweißt. Gehäuse
allseitig abgekantet. Alle Stahlteile
eisenphosphatiert, rot RAL 3000
endlackiertpulverbeschichtet. Aufnahme für
Haspelschwenkarm, höhenverstellbar. Strahlrohrhalter. 2
Türen doppelt abgekantet, bündig in den Rahmen
einschlagend, um 180° öffnend, mit Scharnieren
angeschlagen, auswechselbar. Geschlossenes separates
Fach seitlich neben dem Schlauchhaspelfach zum
Einstellen eines Feuerlöschers bis 12 kg Füllinhalt. Im
Feuerlöscherfach oben mittig Einbauvorrichtung für
einen Handfeuermelder, in der Tiefe verstellbar,
Melder-Befestigungswinkel mit eingeprägter Rille für
Kabelverlegung. Vertieft liegende Drehgriffe, mit
Einreibverschluss, plombierbar. Schlauchanschlussventil
2AG nach DIN 14 461-3 mit C-Festkupplung Messing, PN
16. Montageverschraubung 2AG nach DIN 14 461-5,
Messing. Mit Brandschutzzeichen nach BGV A 8 (GUV 0.7),
Hinweisschild Symbol „Löschschlauch und
„Feuerlöschgerät selbstklebend, Bedienungsanleitung
selbstklebend und Installationsanleitung.

Außenmaße (B x H x T): 1090 x 920 x 250 mm

Wasseranschlussöffnung (Standard rechte Schrankseite):
von oben: 100 mm
von hinten: 125 mm Ø: 70 + 10 mm

Ausgelegt für Schlauchhaspel mit Schwingarm nach EN-671-1, Ø 600 mm,
pulverbeschichtet, schwingbar um 180°, für max. 35 m
formstabiler Druckschlauch DN 25 - 1- EN 694.

Zubehör:
1 Verschraubung aus Messing C G 2" zur leichten Montage
des Schlauchanschlussventils
1 Schlauchanschlussventil PN 16 aus Messing C G 2" DIN 14 461-3
mit C-Festkupplung aus Messing
1 30 m formstabiler Schlauch DN 25, E DIN EN 694
2 Schlauchschellen
1 Strahlrohr DIN EN 671-1, absperrbar, mit 6 mm
Mundstückdurchmesser 1 Brandmelder DIN 14 655
1 Minimax 6 kg-ABC-Pulver-Auflade-Feuerlöscher, DIN EN 3
Einheit: St
Produkt:
  Artikel:
    Artikelkurztext: 12.48 maximat Kombinations-Wandschrank Modell S 06020 für formstabilen Schlauch DN 25, Feuerlöscher bis 12 kg Füllinhalt und manuellem Brandmelder

**0.0.0 12.48 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.48 maximat Untergestell für alle Wandschränke

#### Abschnitt 0.0 12.50 maximat Kombinations-Wandschrank Modell S 06020 Typ S

**0.0.0 12.50 maximat Kombinations-Wandschrank Modell S 06020 Typ S**
maximat Kombinations-Wandschrank Modell S 06020 Typ S
GRD für formstabilen Schlauch DN 19, Feuerlöscher und
Handfeuermelder. Schrank und Türen aus verzinktem
Stahlblech, elektrisch punktgeschweißt. Gehäuse
allseitig abgekantet. Alle Stahlteile
eisenphosphatiert, grundiert-pulverbeschichtet.
Aufnahme für Haspelschwenkarm, höhenverstellbar.
Strahlrohrhalter. 2 Türen doppelt abgekantet, bündig in
den Rahmen einschlagend, um 180° öffnend, mit
Scharnieren angeschlagen, auswechselbar. Geschlossenes
separates Fach seitlich neben dem Schlauchhaspelfach
zum Einstellen eines Feuerlöschers bis 12 kg
Füllinhalt. Im Feuerlöscherfach oben mittig
Einbauvorrichtung für einen Handfeuermelder, in der
Tiefe verstellbar, Melder- Befestigungswinkel mit
eingeprägter Rille für Kabelverlegung. Vertieft
liegende Drehgriffe, mit Einreibverschluss,
plombierbar. Schlauchanschlussventil 1AG nach DIN 14
461-3 mit D-Festkupplung mit integriertem Belüfter und
Rückflussverhinderer aus Messing, PN 16.
Montageverschraubung 1AG nach DIN 14 461-5, Messing.
Mit Brandschutzzeichen nach BGV A 8 (GUV 0.7),
Hinweisschild Symbol „Löschschlauch und
„Feuerlöschgerät selbstklebend, Bedienungsanleitung
selbstklebend und Installationsanleitung.

Außenmaße (B x H x T): 990 x 920 x 220 mm

Wasseranschlussöffnung (Standard rechte Schrankseite):
von oben: 100 mm von
hinten: 110 mm Ø: 43 + 10 mm

Ausgelegt für Schlauchhaspel mit Schwingarm nach EN-671-1, Ø 500 mm,
pulverbeschichtet, schwingbar um 180°, für max. 30 m
formstabiler Druckschlauch DN 19 EN 694.

Zubehörsatz Standard:
1 Haspel Ø ca. 500 mm, RAL 3000, DIN EN 671-1
1 30 m formstabiler Gummiwasserschlauch DN 19, DIN EN 694-A
1 Verbindungsschlauch mit Ms D-Druckkupplung, DN 25
1 Schlauchanschlussventil G 1A aus Messing nach DIN 14461 - 3,
D-Festkupplung aus Messing, mit integriertem Belüfter und Rückflussverhinderer
1 Montageverschraubung G 1A aus Messing, DIN 14461-5
1 EURO-Strahlrohr nach DIN EN 671-1, (DN19/4 mm)
1 Strahlrohrhalter

Empfehlung Feuerlöscher:
- Minimax 6 l Minimaxol-Schaum-Auflade-Feuerlöscher, DIN EN 3

Empfehlung Handfeuermelder:
- Minimax Typ DMX 3000
Einheit: St
Produkt:
  Artikel:
    Artikelkurztext: 12.50 maximat Kombinations-Wandschrank Modell S 06020 Typ S

#### Abschnitt 0.0 12.52 maximat Kombinations-Einbauschrank Modell E 06090

**0.0.0 12.52 maximat Kombinations-Einbauschrank Modell E 06090 für formstabilen Schlauch DN 25, Feuerlöscher bis 12 kg Füllinhalt und manuellem Brandmelder**
maximat Kombinations-Einbauschrank Modell E 06090 GE
LACK für formstabilen Schlauch DN 25, Feuerlöscher und
Handfeuermelder. Schrank und Türen aus verzinktem
Stahlblech, elektrisch punktgeschweißt. Gehäuse
allseitig abgekantet. Alle Stahlteile eisenphosphatiert, rot RAL 3000
endlackiertpulverbeschichtet. Türrahmen, als Putzleiste
dienend, mit dem Schrank fest verbunden. Aufnahme für
Haspelschwenkarm, höhenverstellbar. Strahlrohrhalter. 2
gleich große Türen doppelt abgekantet, bündig in den
Rahmen einschlagend, um 180° öffnend, mit Scharnieren
angeschlagen, auswechselbar. Abgetrenntes Fach seitlich
neben dem Schlauchhaspelfach zum Einstellen eines
Feuerlöschers bis 12 kg Füllinhalt. Im Feuerlöscherfach
oben mittig Einbauvorrichtung für einen Handfeuermelder,
in der Tiefe verstellbar, Melder-Befestigungswinkel mit eingeprägter
Rille für Kabelverlegung. Vertieft liegender Drehgriff mit
Verriegelungsstangen, plombierbar.
Schlauchanschlussventil 2AG nach DIN 14 461-3 mit C-
Festkupplung Messing, PN 16. Montageverschraubung 2AG
nach DIN 14 461-5, Messing. Schlauchanschlussventil 2
AG nach DIN 14 461-3 mit C-Festkupplung Messing, PN
16. Montageverschraubung 2AG nach DIN 14 461-5,
Messing. Mit Brandschutzzeichen nach BGV A 8 (GUV 0.7),
Hinweisschild „Löschschlauch und „Feuerlöschgerät
Selbstklebefolie, Bedienungsanleitung selbstklebend und
Installationsanleitung.

Außenmaße (B x H x T): 1050 x 880 x 250 mm
Nischenmaße (B x H x T): 1070 x 900 x 260 mm

Wasseranschlussöffnung (Standard rechte Schrankseite):
von oben: 100 mm
von hinten: 125 mm
Ø: 70 + 10 mm

Ausgelegt für Schlauchhaspel mit Schwingarm
EN 671-1, Ø 600mm, rot RAL 3000 pulverbeschichtet,
schwingbar um 180°, für max. 35 m formstabilen
Druckschlauch DN 25 - 1- EN 694.

Zubehör:
1 Verschraubung aus Messing C G 2" zur leichten Montage des
Schlauchanschlussventils
1 Schlauchanschlussventil PN 16 aus Messing C G 2" DIN 14 461-3 mit
C-Festkupplung aus Messing
1 30 m formstabiler Schlauch DN 25, E DIN EN 694
2 Schlauchschellen
1 Strahlrohr DIN EN 671-1, absperrbar, mit 6 mm Mundstückdurchmesser
1 Brandmelder DIN 14 655
1 Minimax 6 kg-ABC-Pulver-Auflade-Feuerlöscher, DIN EN 3
Einheit: St
Produkt:
  Artikel:
    Artikelkurztext: 12.52 maximat Kombinations-Einbauschrank Modell E 06090 für formstabilen Schlauch DN 25, Feuerlöscher bis 12 kg Füllinhalt und manuellem Brandmelder

#### Abschnitt 0.0 12.54 maximat Kombinations-Wandschrank Modell S 06100

**0.0.0 12.54 maximat Kombinations-Wandschrank Modell S 06100 für formstabilen Schlauch DN 25, Feuerlöscher bis 12 kg Füllinhalt und manuellem Brandmelder**
maximat Kombinations-Wandschrank Modell S 06100 GE LACK
für formstabilen Schlauch DN 25, Feuerlöscher und
Handfeuermelder. Schrank und Türen aus verzinktem
Stahlblech, elektrisch punktgeschweißt. Gehäuse
allseitig abgekantet. Alle Stahlteile
eisenphosphatiert, rot RAL 3000
endlackiertpulverbeschichtet. Aufnahme für
Haspelschwenkarm, höhenverstellbar. Strahlrohrhalter. 2
gleich große Türen doppelt abgekantet, im Rahmen
liegend, 180° öffnend, mit Scharnieren angeschlagen,
auswechselbar. Abgetrenntes Fach seitlich neben dem
Schlauchhaspelfach zum Einstellen eines Feuerlöschers
bis 12 kg Füllinhalt. Im Feuerlöscherfach oben mittig
Einbauvorrichtung für einen Handfeuermelder, in der
Tiefe verstellbar, Melder-Befestigungswinkel mit
eingeprägter Rille für Kabelverlegung. Vertieft
liegender Drehgriff mit Verriegelungsstangen,
plombierbar. Schlauchanschlussventil 2AG nach DIN 14
461-3 mit C-Festkupplung Messing, PN 16.
Montageverschraubung 2AG nach DIN 14 461-5, Messing.
Mit Brandschutzzeichen nach BGV A 8 (GUV 0.7),
Hinweisschild „Löschschlauch und „Feuerlöschgerät
Selbstklebefolie, Bedienungsanleitung selbstklebend und
Installationsanleitung.

Außenmaße (B x H x T): 1090 x 920 x 250 mm

Wasseranschlussöffnung (Standard rechte Schrankseite):
von oben: 100 mm
von hinten: 125 mm
Ø: 70 + 10 mm

Ausgelegt für Schlauchhaspel mit Schwingarm
EN 671-1, Ø 600mm, rot RAL 3000 pulverbeschichtet,
schwingbar um 180°, für max. 35 m formstabilen
Druckschlauch DN 25 - 1- EN 694.

Zubehör:
1 Verschraubung aus Messing C G 2" zur leichten Montage des
Schlauchanschlussventils
1 Schlauchanschlussventil PN 16 aus Messing C G 2" DIN 14 461-3 mit
C-Festkupplung aus Messing
1 30 m formstabiler Schlauch DN 25, E DIN EN 694
2 Schlauchschellen
1 Strahlrohr DIN EN 671-1, absperrbar, mit 6 mm Mundstückdurchmesser
1 Brandmelder DIN 14 655
1 Minimax 6 kg-ABC-Pulver-Auflade-Feuerlöscher, DIN EN 3
Einheit: St
Produkt:
  Artikel:
    Artikelkurztext: 12.54 maximat Kombinations-Wandschrank Modell S 06100 für formstabilen Schlauch DN 25, Feuerlöscher bis 12 kg Füllinhalt und manuellem Brandmelder

**0.0.0 12.54 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 12.54 maximat Untergestell für alle Wandschränke

### Bereich 0 13. Feuerlösch-Schlauchanschlusseinrichtungen (Wandhydranten) in Sonderausführung

#### Abschnitt 0.0 13.02 maximat Wandhydrantenschrank Modell EPM 04020

**0.0.0 13.02 maximat Wandhydrantenschrank Modell EPM 04020**
maximat Wandhydrantenschrank Modell EPM 04020 für
formstabilen Schlauch DN 25. Wandhydrantenschrank aus
verzinktem Stahlblech mit seitlich abgerundeter
Verkleidung (Radius 125mm) zur nicht sichtbaren
Verlegung der Löschwasseranschlussleitung innerhalb des
Wandschrankes, Löschwasserversorgung der Feuerwehr und
zur Selbsthilfe für Laien, rot RAL 3000 lackiert -
pulverbeschichtet. Tür aus verzinktem Stahlblech
abgekantet, mit vertieft liegendem Drehgriff, 180°
öffnend, im Rahmen liegend. Wasserführende
Schlauchtrommel aus verzinktem Stahlblech, rot RAL 3000
pulverbeschichtet, Innenteile Messing, auswechselbar,
mit Verbindungsschlauch und abgewinkelter Kupplung, Ø
600 mm für formfesten Druckschlauch
(Gummiwasserschlauch) DN 1", PN 16 bar, Länge bis zu 30
m. Wasseranschluss - Bauart RS (rechte Seite - Seitenwand), auf Wunsch andere Positionen. Mit Brandschutzzeichen nach BGV A 8 (GUV 0.7), Beschilderung - Selbstklebefolie Piktogramm "Wandhydrant", -Bedienungsanleitung.

Schrankmaße (B x H x T): 930 x 915 x 250 mm

Wasseranschlussöffnung:
von oben: 100 mm
von hinten: 125 mm
Ø: 70 + 10 mm

Ohne Zubehör.
Zubehörsatz Standard:
1 Haspel Ø ca. 600 mm, RAL 3000, DIN EN 671-1
1 formstabiler Gummiwasserschlauch DN25, DIN EN 694
1 Verbindungsschlauch mit abgewinkelter MS C-Druckkupplung
1 Schlauchanschlussventil G2A aus Messing nach DIN 14461-3,
C-Festkupplung aus Messing nach DIN 86204
1 Montageverschraubung G2A aus Messing, DIN 14461-5
1 Euro-Strahlrohr nach DIN EN 671-1
Einheit: St
Produkt:
  Artikel:
    Artikelkurztext: 13.02 maximat Wandhydrantenschrank Modell EPM 04020

#### Abschnitt 0.0 13.04 maximat Wandhydrantenschrank Modell EPM 06020

**0.0.0 13.04 maximat Wandhydrantenschrank Modell EPM 06020**
maximat Wandhydrantenschrank Modell EPM 06020 für
formstabilen Schlauch DN 25. Wandhydrantenschrank aus
verzinktem Stahlblech mit seitlich abgerundeter
Verkleidung (Radius 125mm) zur nicht sichtbaren
Verlegung der Löschwasseranschlussleitung innerhalb des
Wandschrankes, Löschwasserversorgung der Feuerwehr und
zur Selbsthilfe für Laien, rot RAL 3000 lackiert -
pulverbeschichtet. Zusätzlich unterliegendes
Feuerlöscherfach. Ausschnitt für Brandmelderfach. Tür
aus verzinktem Stahlblech abgekantet, mit vertieft
liegendem Drehgriff, 180° öffnend, im Rahmen liegend.
Wasserführende Schlauchtrommel aus verzinktem
Stahlblech, rot RAL 3000 pulverbeschichtet, Innenteile
Messing, auswechselbar, mit Verbindungsschlauch und
abgewinkelter Kupplung, Ø 600 mm für formfesten Druckschlauch (Gummiwasserschlauch) DN 1", PN 16 bar, Länge bis zu 30 m. Wasseranschluss - Bauart RS (rechte Seite - Seitenwand), auf Wunsch andere Positionen. Mit Brandschutzzeichen nach BGV A 8 (GUV 0.7), Beschilderung
- Selbstklebefolie Piktogramm "Wandhydrant", -Bedienungsanleitung.

Schrankmaße (B x H x T): 930 x 1150 x 250 mm

Wasseranschlussöffnung:
von oben: 100 mm
von hinten: 125 mm
Ø: 70 + 10 mm

Ohne Zubehör.

Zubehörsatz Standard:
1 Haspel Ø ca. 600 mm, RAL 3000, DIN EN 671-1
1 30 m formstabiler Gummiwasserschlauch DN25, DIN EN 694
1 Verbindungsschlauch mit abgewinkelter MS C-Druckkupplung
1 Schlauchanschlussventil G2A aus Messing nach DIN 14461-3,
C-Festkupplung aus Messing nach DIN 86204
1 Montageverschraubung G2A aus Messing, DIN 14461-5
1 Euro-Strahlrohr nach DIN EN 671-1
Einheit: St
Produkt:
  Artikel:
    Artikelkurztext: 13.04 maximat Wandhydrantenschrank Modell EPM 06020

#### Abschnitt 0.0 13.06 maximat Wandhydrantenschrank Standmodell mit Vollverkleidung EP 04020

**0.0.0 13.06 maximat Wandhydrantenschrank Standmodell mit Vollverkleidung EP 04020**
maximat Wandhydrantenschrank Standmodell mit
Vollverkleidung EP 04020 für formstabilen Schlauch DN
25. Wandhydrantenschrank Standmodell aus verzinktem
Stahlblech mit seitlich abgerundeter Verkleidung
(Radius 125mm) zur nicht sichtbaren Verlegung der
Löschwasseranschlussleitung bis zum Boden,
Löschwasserversorgung der Feuerwehr und zur Selbsthilfe für Laien, rot RAL 3000 lackiert
- pulverbeschichtet. Tür aus verzinktem Stahlblech abgekantet, mit
vertieft liegendem Drehgriff, auswechselbar, 180° öffnend, im Rahmen
liegend. Wasserführende Schlauchtrommel aus verzinktem Stahlblech,
rot RAL 3000 pulverbeschichtet, Innenteile Messing, auswechselbar,
mit Verbindungsschlauch und abgewinkelter Kupplung, Ø 600 mm
für formfesten Druckschlauch (Gummiwasserschlauch) DN 1",
PN 16 bar, Länge bis zu 30 m. Wasseranschluss - Bauart RS
(rechte Seite - Seitenwand), auf Wunsch andere Positionen.
Mit Brandschutzzeichen nach BGV A 8 (GUV 0.7), Beschilderung
- Selbstklebefolie Piktogramm "Wandhydrant", -Bedienungsanleitung.

Schrankmaße (B x H x T): 980 x 1500 x 250 mm

Wasseranschlussöffnung:
von oben: 100 mm
von hinten: 125 mm
Ø: 70 + 10 mm

Ohne Zubehör.

Zubehörsatz Standard:
1 Haspel Ø ca. 600 mm, RAL 3000, DIN EN 671-1
1 30 m formstabiler Gummiwasserschlauch DN25, DIN EN 694
1 Verbindungsschlauch mit abgewinkelter MS C-Druckkupplung
1 Schlauchanschlussventil G2A aus Messing nach DIN 14461-3,
C-Festkupplung aus Messing nach DIN 86204
1 Montageverschraubung G2A aus Messing, DIN 14461-5
1 Euro-Strahlrohr nach DIN EN 671-1
Einheit: St
Produkt:
  Artikel:
    Artikelkurztext: 13.06 maximat Wandhydrantenschrank Standmodell mit Vollverkleidung EP 04020

#### Abschnitt 0.0 13.08 maximat Wandhydrantenschrank Standmodell mit Vollverkleidung EP 06020

**0.0.0 13.08 maximat Wandhydrantenschrank Standmodell mit Vollverkleidung EP 06020**
maximat Wandhydrantenschrank Standmodell mit
Vollverkleidung EP 06020 für formstabilen Schlauch DN
25. Wandhydrantenschrank Standmodell aus verzinktem
Stahlblech mit seitlich abgerundeter
Verkleidung (Radius 125mm) zur nicht sichtbaren Verlegung der
Löschwasseranschlussleitung bis zum Boden, Löschwasserversorgung
der Feuerwehr und zur Selbsthilfe für Laien, rot RAL 3000 lackiert -
pulverbeschichtet. Tür aus verzinktem Stahlblech abgekantet, mit
vertieft liegendem Drehgriff, auswechselbar, 180° öffnend, im Rahmen
liegend. Unten stehendes Löscherfach. Gemeinsame Tür für Löscherfach
und Haspelfach. Zusätzliches Brandmelderfach. Wasserführende
Schlauchtrommel aus verzinktem Stahlblech, rot RAL 3000 pulverbeschichtet,
Innenteile Messing, auswechselbar, mit Verbindungsschlauch
und abgewinkelter Kupplung, Ø 600 mm für formfesten
Druckschlauch (Gummiwasserschlauch) DN 1", PN 16 bar, Länge
bis zu 30 m. Wasseranschluss - Bauart RS (rechte Seite - Seitenwand),
auf Wunsch andere Positionen. Mit Brandschutzzeichen nach BGV
A 8 (GUV 0.7), Beschilderung - Selbstklebefolie Piktogramm
"Wandhydrant", -Bedienungsanleitung.

Schrankmaße (B x H x T): 980 x 1500 x 250 mm

Wasseranschlussöffnung:
von oben: 100 mm
von hinten: 125 mm
Ø: 70 + 10 mm

Ohne Zubehör.
Zubehörsatz Standard:
1 Haspel Ø ca. 600 mm, RAL 3000, DIN EN 671-1
1 30 m formstabiler Gummiwasserschlauch DN25, DIN EN 694
1 Verbindungsschlauch mit abgewinkelter MS C-Druckkupplung
1 Schlauchanschlussventil G2A aus Messing nach DIN 14461-3,
C-Festkupplung aus Messing nach DIN 86204
1 Montageverschraubung G2A aus Messing, DIN 14461-5
1 Euro-Strahlrohr nach DIN EN 671-1
Einheit: St
Produkt:
  Artikel:
    Artikelkurztext: 13.08 maximat Wandhydrantenschrank Standmodell mit Vollverkleidung EP 06020

#### Abschnitt 0.0 13.10 maximat Schaum-/Wasserhydrant Modell SH 60 mit SE 2

**0.0.0 13.10 maximat Schaum-/Wasserhydrant Modell SH 60 mit SE 2**
Material: verzinktes Stahlblech, RAL 3000

Außenmaße (B x H x T): 1000 x 1030 x 380 mm

Wasseranschlussöffnung:
von oben: 127 mm
von hinten: 80 mm
Ø: 84 mm

Vertieft liegender Drehgriff
Brandschutzzeichen nach BGV A 8, DIN 4844 (GUV 0.7), selbstklebend
Bedienungsanleitung, selbstklebend

Zubehör:
1 Anschlussstück 2" für Wasserzufuhr, verzinkt
1 Muffendurchgangsventil 2", drehbare C-Festkupplung und Sicherungsklinke
1 Schaummittel-Zumischer Z2r, DIN 14384, mit Krümmer und C-Festkupplung
1 Schlauchhalter für 2 Flachschläuche C 52, DIN 14811
1 20 m Flachschlauch C 52, DIN 14811
oder
1 30 m Flachschlauch C 52, DIN 14811
1 Mehrzweckstrahlrohr CM, DIN 14365, mit Absperrhahn
1 Schwerschaumstrahlrohr SE 2, DIN 14366, mit Absperrhahn
2 Halteteller
1 Ansaugschlauch D 1,5 m
1 Kupplungsschlüssel BC, DIN 14822
Mögliche Zusatzausstattung
- Minimax Mehrbereichsschaummittel 60kg MIXOL-n, nicht frostbeständig,
im Kunststofffass
oder
- Minimax Mehrbereichsschaummittel 60kg MIXOL-f, frostbeständig bis
-15°C, im Kunststofffass
- Untergestell
- Wetterschutzdach
Einheit: St
Produkt:
  Artikel:
    Artikelkurztext: 13.10 maximat Schaum-/Wasserhydrant Modell SH 60 mit SE 2

#### Abschnitt 0.0 13.12 maximat Schaum-/Wasserhydrant Modell SH 60 mit M 2

**0.0.0 13.12 maximat Schaum-/Wasserhydrant Modell SH 60 mit M 2**
Material: verzinktes Stahlblech, RAL 3000

Außenmaße (B x H x T): 1000 x 1030 x 380 mm

Wasseranschlussöffnung:
von oben: 127 mm
von hinten: 80 mm
Ø: 84 mm

Vertieft liegender Drehgriff
Brandschutzzeichen nach BGV A 8, DIN 4844 (GUV 0.7), selbstklebend
Bedienungsanleitung, selbstklebend

Zubehör:
1 Anschlussstück 2" für Wasserzufuhr, verzinkt
1 Muffendurchgangsventil 2", drehbare C-Festkupplung und Sicherungsklinke
1 Schaummittel-Zumischer Z2r, DIN 14384, mit Krümmer und C-Festkupplung
1 Schlauchhalter für 2 Flachschläuche C 52, DIN 14811
1 20 m Flachschlauch C 52, DIN 14811
oder
1 30 m Flachschlauch C 52, DIN 14811
1 Mehrzweckstrahlrohr CM, DIN 14365, mit Absperrhahn
1 Mittelschaumrohr M 2, mit Absperrhahn
2 Halteteller
1 Ansaugschlauch D 1,5 m
1 Kupplungsschlüssel BC, DIN 14822
Mögliche Zusatzausstattung
- Minimax Mehrbereichsschaummittel 60kg MIXOL-n, nicht frostbeständig,
im Kunststofffass
oder
- Minimax Mehrbereichsschaummittel 60kg MIXOL-f, frostbeständig bis
-15°C, im Kunststofffass
- Untergestell
- Wetterschutzdach
Einheit: St
Produkt:
  Artikel:
    Artikelkurztext: 13.12 maximat Schaum-/Wasserhydrant Modell SH 60 mit M 2

#### Abschnitt 0.0 13.14 maximat Kombinations-Einbauschrank Modell Hannover 1 BF 4561

**0.0.0 13.14 maximat Kombinations-Einbauschrank Modell Hannover 1 BF 4561**
Material: verzinktes Stahlblech, grundiert;
alternativ: verzinktes Stahlblech, RAL 3000
Außenmaße (B x H x T): 1000 x 1300 x 250 mm
Nischenmaße (B x H x T): 1020 x 1320 x 260 mm

Wasseranschlussöffnung (2 Schlauchanschlussventile übereinander):
von oben: 100 +/- 5 mm und 900 +/- 5 mm
von hinten: 125 mm
Ø: 70 + 10 mm

Brandmeldefach für Handfeuermelder nach DIN EN 54-11
Vertieft liegender Drehgriff
Brandschutzzeichen nach BGV A 8, DIN 4844 (GUV 0.7), selbstklebend
Bedienungsanleitung, selbstklebend
Einstellfach für Feuerlöscher bis max. 12 kg

Zubehörsatz Standard:
1 Haspel Ø ca. 600 mm, RAL 3000, DIN EN 671-1
1 30 m formstabiler Gummiwasserschlauch DN 25, DIN EN 694
(Abweichend auch mit 35 m lieferbar)
1 Verbindungsschlauch mit abgewinkelter Ms C-Druckkupplung
2 Schlauchanschlussventil G 2A aus Messing nach DIN 14461-3,
C-Festkupplung aus Messing nach DIN 86204
1 Blindkupplung C, Ms, mit Kette
2 Montageverschraubung G 2A aus Messing, DIN 14461-5
1 EURO-Strahlrohr nach DIN EN 671-1
1 Strahlrohrhalter

Empfehlung:
- Feuerlöscher Minimax 6 l Minimaxol-Schaum-Auflade-Feuerlöscher, DIN EN 3
- Handfeuermelder Minimax Typ DMX 3000
Einheit: St
Produkt:
  Artikel:
    Artikelkurztext: 13.14 maximat Kombinations-Einbauschrank Modell Hannover 1 BF 4561

#### Abschnitt 0.0 13.16 maximat Kombinations-Wandschrank Modell Hannover 1 BF 4562

**0.0.0 13.16 maximat Kombinations-Wandschrank Modell Hannover 1 BF 4562**
Material: verzinktes Stahlblech, grundiert;
alternativ: verzinktes Stahlblech, RAL 3000
Außenmaße (B x H x T): 1050 x 1350 x 250 mm

Wasseranschlussöffnung (2 Schlauchanschlussventile übereinander):
von oben: 100 +/- 5 mm und 950 +/- 5 mm
von hinten: 125 mm
Ø: 70 + 10 mm

Brandmeldefach für Handfeuermelder nach DIN EN 54-11
Vertieft liegender Drehgriff
Brandschutzzeichen nach BGV A 8, DIN 4844 (GUV 0.7), selbstklebend
Bedienungsanleitung, selbstklebend
Einstellfach für Feuerlöscher bis max. 12 kg

Zubehörsatz Standard:
1 Haspel Ø ca. 600 mm, RAL 3000, DIN EN 671-1
1 30 m formstabiler Gummiwasserschlauch DN 25, DIN EN 694
(Abweichend auch mit 35 m lieferbar)
1 Verbindungsschlauch mit abgewinkelter Ms C-Druckkupplung
2 Schlauchanschlussventil G 2A aus Messing nach DIN 14461-3,
C-Festkupplung aus Messing nach DIN 86204
1 Blindkupplung C, Ms, mit Kette
2 Montageverschraubung G 2A aus Messing, DIN 14461-5
1 EURO-Strahlrohr nach DIN EN 671-1
1 Strahlrohrhalter

Empfehlung:
- Feuerlöscher Minimax 6 l Minimaxol-Schaum-Auflade-Feuerlöscher, DIN EN 3
- Handfeuermelder Minimax Typ DMX 3000
Einheit: St
Produkt:
  Artikel:
    Artikelkurztext: 13.16 maximat Kombinations-Wandschrank Modell Hannover 1 BF 4562

#### Abschnitt 0.0 13.18 maximat Kombinations-Einbauschrank Modell Hannover 2 BF 4563

**0.0.0 13.18 maximat Kombinations-Einbauschrank Modell Hannover 2 BF 4563**
Material: verzinktes Stahlblech, grundiert;
alternativ: verzinktes Stahlblech, RAL 3000
Außenmaße (B x H x T): 1000 x 1300 x 250 mm
Nischenmaße (B x H x T): 1020 x 1320 x 260 mm

Wasseranschlussöffnung (2 Schlauchanschlussventile übereinander):
von oben: 100 +/- 5 mm und 900 +/- 5 mm
von hinten: 125 mm
Ø: 70 + 10 mm

Brandmeldefach für Handfeuermelder nach DIN EN 54-11
Vertieft liegender Drehgriff
Brandschutzzeichen nach BGV A 8, DIN 4844 (GUV 0.7), selbstklebend
Bedienungsanleitung, selbstklebend
Schlauchwanne für 2 x 15 m Flachschlauch C 42
Strahlrohrhalter für CM-Strahlrohr
Einstellfach für Feuerlöscher bis max. 12 kg

Zubehörsatz Standard:
1 Haspel Ø ca. 600 mm, RAL 3000, DIN EN 671-1
1 30 m formstabiler Gummiwasserschlauch DN 25, DIN EN 694
(Abweichend auch mit 35 m lieferbar)
2 15 m Flachschlauch C 42 DIN 14811, prEN 1924-2
1 Verbindungsschlauch mit abgewinkelter Ms C-Druckkupplung
2 Schlauchanschlussventil G 2A aus Messing nach DIN 14461-3,
C-Festkupplung aus Messing nach DIN 86204
1 Blindkupplung C, Ms, mit Kette
2 Montageverschraubung G 2A aus Messing, DIN 14461-5
1 EURO-Strahlrohr nach DIN EN 671-1
1 Hohlstrahlrohr DIN 14461-6

Empfehlung:
- Feuerlöscher Minimax 6 l Minimaxol-Schaum-Auflade-Feuerlöscher, DIN EN 3
- Handfeuermelder Minimax Typ DMX 3000
Einheit: St
Produkt:
  Artikel:
    Artikelkurztext: 13.18 maximat Kombinations-Einbauschrank Modell Hannover 2 BF 4563

#### Abschnitt 0.0 13.20 maximat Kombinations-Wandschrank Modell Hannover 2 BF 4564

**0.0.0 13.20 maximat Kombinations-Wandschrank Modell Hannover 2 BF 4564**
Material: verzinktes Stahlblech, grundiert;
alternativ: verzinktes Stahlblech, RAL 3000
Außenmaße (B x H x T): 1050 x 1350 x 250 mm

Wasseranschlussöffnung (2 Schlauchanschlussventile übereinander):
von oben: 100 +/- 5 mm und 950 +/- 5 mm
von hinten: 125 mm
Ø: 70 + 10 mm

Brandmeldefach für Handfeuermelder nach DIN EN 54-11
Vertieft liegender Drehgriff
Brandschutzzeichen nach BGV A 8, DIN 4844 (GUV 0.7), selbstklebend
Bedienungsanleitung, selbstklebend
Schlauchwanne für 2 x 15 m Flachschlauch C 42
Strahlrohrhalter für CM - Strahlrohr
Einstellfach für Feuerlöscher bis max. 12 kg

Zubehörsatz Standard:
1 Haspel Ø ca. 600 mm, RAL 3000, DIN EN 671-1
1 30 m formstabiler Gummiwasserschlauch DN 25, DIN EN 694
(Abweichend auch mit 35 m lieferbar)
2 15 m Flachschlauch C 42 DIN 14811, prEN 1924-2
1 Verbindungsschlauch mit abgewinkelter Ms C-Druckkupplung
2 Schlauchanschlussventil G 2A aus Messing nach DIN 14461-3,
C-Festkupplung aus Messing nach DIN 86204
1 Blindkupplung C, Ms, mit Kette
2 Montageverschraubung G 2A aus Messing, DIN 14461-5
1 EURO-Strahlrohr nach DIN EN 671-1
1 Hohlstrahlrohr DIN 14461-6

Empfehlung:
Feuerlöscher Minimax 6 l Minimaxol-Schaum-Auflade-Feuerlöscher, DIN EN 3
Handfeuermelder Minimax Typ DMX 3000
Einheit: St
Produkt:
  Artikel:
    Artikelkurztext: 13.20 maximat Kombinations-Wandschrank Modell Hannover 2 BF 4564

#### Abschnitt 0.0 13.22 maximat Kombinations-Einbauschrank Modell E 04030 Typ F

**0.0.0 13.22 maximat Kombinations-Einbauschrank Modell E 04030 Typ F**
Material: verzinktes Stahlblech, grundiert
alternativ: verzinktes Stahlblech, RAL 3000
Außenmaße (B x H x T): 860 x 860 x 250 mm
Nischenmaße (B x H x T): 880 x 880 x 260 mm

Wasseranschlussöffnung:
von oben: 100 +/- 5 mm
von hinten: 125 mm
Ø: 70 + 10 mm

Vertieft liegender Drehgriff
Brandschutzzeichen nach BGV A 8, DIN 4844 (GUV 0.7), selbstklebend
Bedienungsanleitung, selbstklebend

Zubehörsatz Standard:
1 Haspel Ø ca. 650 mm, RAL 3000, DIN EN 671-1
1 35 m formstabiler Gummiwasserschlauch DN 25, DIN EN 694
1 Verbindungsschlauch mit abgewinkelter Ms C-Druckkupplung
1 Schlauchanschlussventil G 2A aus Messing nach DIN 14461-3,
C-Festkupplung aus Messing nach DIN 86204
1 Montageverschraubung G 2A aus Messing, DIN 14461-5
1 EURO-Strahlrohr nach DIN EN 671-1
1 Strahlrohrhalter
Einheit: St
Produkt:
  Artikel:
    Artikelkurztext: 13.22 maximat Kombinations-Einbauschrank Modell E 04030 Typ F

#### Abschnitt 0.0 13.24 maximat Kombinations-Wandschrank Modell S 04040 Typ F

**0.0.0 13.24 maximat Kombinations-Wandschrank Modell S 04040 Typ F**
Material: verzinktes Stahlblech, grundiert
alternativ: verzinktes Stahlblech, RAL 3000
Außenmaße (B x H x T): 900 x 900 x 250 mm

Wasseranschlussöffnung:
von oben: 100 +/- 5 mm
von hinten: 125 mm
Ø: 70 + 10 mm

Vertieft liegender Drehgriff
Brandschutzzeichen nach BGV A 8, DIN 4844 (GUV 0.7), selbstklebend
Bedienungsanleitung, selbstklebend

Zubehörsatz Standard:
1 Haspel Ø ca. 650 mm, RAL 3000, DIN EN 671-1
1 35 m formstabiler Gummiwasserschlauch DN 25, DIN EN 694
1 Verbindungsschlauch mit abgewinkelter Ms C-Druckkupplung
1 Schlauchanschlussventil G 2A aus Messing nach DIN 14461-3,
1 C-Festkupplung aus Messing nach DIN 86204
1 Montageverschraubung G 2A aus Messing, DIN 14461-5
1 EURO-Strahlrohr nach DIN EN 671-1
1 Strahlrohrhalter
Einheit: St
Produkt:
  Artikel:
    Artikelkurztext: 13.24 maximat Kombinations-Wandschrank Modell S 04040 Typ F

**0.0.0 13.24 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 13.24 maximat Untergestell für alle Wandschränke

#### Abschnitt 0.0 13.26 maximat Kombinations-Einbauschrank Modell E 05030 Typ F

**0.0.0 13.26 maximat Kombinations-Einbauschrank Modell E 05030 Typ F**
Material: verzinktes Stahlblech, grundiert
alternativ: verzinktes Stahlblech, RAL 3000
Außenmaße (B x H x T): 1150 x 860 x 250 mm
Nischenmaße (B x H x T): 1170 x 880 x 260 mm

Wasseranschlussöffnung:
von oben: 100 +/- 5 mm
von hinten: 125 mm
Ø: 70 + 10 mm

Vertieft liegender Drehgriff
Brandschutzzeichen nach BGV A 8, DIN 4844 (GUV 0.7),
selbstklebend Bedienungsanleitung, selbstklebend
Einstellfach für Feuerlöscher bis max. 12 kg

Zubehörsatz Standard:
1 Haspel Ø ca. 650 mm, RAL 3000, DIN EN 671-1
1 35 m formstabiler Gummiwasserschlauch DN 25, DIN EN 694
1 Verbindungsschlauch mit abgewinkelter Ms C-Druckkupplung
1 Schlauchanschlussventil G 2A aus Messing nach DIN 14461-3,
C-Festkupplung aus Messing nach DIN 86204
1 Montageverschraubung G 2A aus Messing, DIN 14461-5
1 EURO-Strahlrohr nach DIN EN 671-1
1 Strahlrohrhalter

Empfehlung Feuerlöscher:
- Minimax 6 l Minimaxol-Schaum-Auflade-Feuerlöscher, DIN EN 3
Einheit: St
Produkt:
  Artikel:
    Artikelkurztext: 13.26 maximat Kombinations-Einbauschrank Modell E 05030 Typ F

#### Abschnitt 0.0 13.28 maximat Kombinations-Wandschrank Modell S 05040 Typ F

**0.0.0 13.28 maximat Kombinations-Wandschrank Modell S 05040 Typ F**
Material: verzinktes Stahlblech, grundiert
alternativ: verzinktes Stahlblech, RAL 3000
Außenmaße (B x H x T): 1190 x 900 x 250 mm

Wasseranschlussöffnung:
von oben: 100 +/- 5 mm
von hinten: 125 mm
Ø: 70 + 10 mm

Vertieft liegender Drehgriff
Brandschutzzeichen nach BGV A 8, DIN 4844 (GUV 0.7),
selbstklebend Bedienungsanleitung, selbstklebend
Einstellfach für Feuerlöscher bis max. 12 kg

Zubehörsatz Standard:
1 Haspel Ø ca. 650 mm, RAL 3000, DIN EN 671-1
1 35 m formstabiler Gummiwasserschlauch DN 25, DIN EN 694
1 Verbindungsschlauch mit abgewinkelter Ms C-Druckkupplung
1 Schlauchanschlussventil G 2A aus Messing nach DIN 14461-3,
C-Festkupplung aus Messing nach DIN 86204
1 Montageverschraubung G 2A aus Messing, DIN 14461-5
1 EURO-Strahlrohr nach DIN EN 671-1
1 Strahlrohrhalter

Empfehlung Feuerlöscher:
- Minimax 6 l Minimaxol-Schaum-Auflade-Feuerlöscher, DIN EN 3
Einheit: St
Produkt:
  Artikel:
    Artikelkurztext: 13.28 maximat Kombinations-Wandschrank Modell S 05040 Typ F

#### Abschnitt 0.0 13.30 maximat Kombinations-Einbauschrank Modell E 06030 Typ F

**0.0.0 13.30 maximat Kombinations-Einbauschrank Modell E 06030 Typ F**
Material: verzinktes Stahlblech, grundiert
alternativ: verzinktes Stahlblech, RAL 3000
Außenmaße (B x H x T): 1150 x 1000 x 250 mm
Nischenmaße (B x H x T): 1170 x 1020 x 260 mm

Wasseranschlussöffnung:
von oben: 100 +/- 5 mm
von hinten: 125 mm
Ø: 70 + 10 mm

Brandmeldefach für Handfeuermelder nach DIN EN 54-11
Vertieft liegender Drehgriff
Brandschutzzeichen nach BGV A 8, DIN 4844 (GUV 0.7),
selbstklebend Bedienungsanleitung, selbstklebend
Einstellfach für Feuerlöscher bis max. 12 kg

Zubehörsatz Standard:
1 Haspel Ø ca. 650 mm, RAL 3000, DIN EN 671-1
1 35 m formstabiler Gummiwasserschlauch DN 25, DIN EN 694
1 Verbindungsschlauch mit abgewinkelter Ms C-Druckkupplung
1 Schlauchanschlussventil G 2A aus Messing nach DIN 14461-3,
C-Festkupplung aus Messing nach DIN 86204
1 Montageverschraubung G 2A aus Messing, DIN 14461-5
1 EURO-Strahlrohr nach DIN EN 671-1
1 Strahlrohrhalter

Empfehlung:
-Feuerlöscher Minimax 6 l Minimaxol-Schaum-Auflade-
Feuerlöscher, DIN EN 3 - Handfeuermelder Minimax Typ
DMX 3000
Einheit: St
Produkt:
  Artikel:
    Artikelkurztext: 13.30 maximat Kombinations-Einbauschrank Modell E 06030 Typ F

#### Abschnitt 0.0 13.32 maximat Kombinations-Wandschrank Modell S 06040 Typ F

**0.0.0 13.32 maximat Kombinations-Wandschrank Modell S 06040 Typ F**
Material: verzinktes Stahlblech, grundiert
alternativ: verzinktes Stahlblech, RAL 3000
Außenmaße (B x H x T): 1190 x 1040 x 250 mm

Wasseranschlussöffnung:
von oben: 100 +/- 5 mm
von hinten: 125 mm
Ø: 70 + 10 mm

Brandmeldefach für Handfeuermelder nach DIN EN 54-11
Vertieft liegender Drehgriff
Brandschutzzeichen nach BGV A 8, DIN 4844 (GUV 0.7),
selbstklebend Bedienungsanleitung, selbstklebend
Einstellfach für Feuerlöscher bis max. 12 kg

Zubehörsatz Standard:
1 Haspel Ø ca. 650 mm, RAL 3000, DIN EN 671-1
1 35 m formstabiler Gummiwasserschlauch DN 25, DIN EN 694
1 Verbindungsschlauch mit abgewinkelter Ms C-Druckkupplung
1 Schlauchanschlussventil G 2A aus Messing nach DIN 14461-3,
C-Festkupplung aus Messing nach DIN 86204
1 Montageverschraubung G 2A aus Messing, DIN 14461-5
1 EURO-Strahlrohr nach DIN EN 671-1
1 Strahlrohrhalter

Empfehlung:
-Feuerlöscher Minimax 6 l Minimaxol-Schaum-Auflade-
Feuerlöscher, DIN EN 3 - Handfeuermelder Minimax Typ
DMX 3000
Menge: 1,000 St
Produkt:
  Artikel:
    Artikelkurztext: 13.32 maximat Kombinations-Wandschrank Modell S 06040 Typ F

**0.0.0 13.32 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 13.32 maximat Untergestell für alle Wandschränke

#### Abschnitt 0.0 13.34 maximat Kombinations-Einbauschrank Modell E 05110 Typ F

**0.0.0 13.34 maximat Kombinations-Einbauschrank Modell E 05110 Typ F**
Material: verzinktes Stahlblech, grundiert;
alternativ: verzinktes Stahlblech, RAL 3000
Außenmaße (B x H x T): 700 x 1050 x 250 mm
Nischenmaße (B x H x T): 720 x 1070 x 260 mm

Wasseranschlussöffnung:
von oben: 100 +/- 5 mm
von hinten: 125 mm
Ø: 70 + 10 mm

Vertieft liegender Drehgriff
Brandschutzzeichen nach BGV A 8, DIN 4844 (GUV 0.7), selbstklebend
Bedienungsanleitung, selbstklebend
Einlegefach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung Feuerlöscher:
- Minimax 6 kg ABC-Pulver-Auflade-Feuerlöscher, DIN EN 3
Einheit: St
Produkt:
  Artikel:
    Artikelkurztext: 13.34 maximat Kombinations-Einbauschrank Modell E 05110 Typ F

#### Abschnitt 0.0 13.36 maximat Kombinations-Wandschrank Modell S 05120 Typ F

**0.0.0 13.36 maximat Kombinations-Wandschrank Modell S 05120 Typ F**
Material: verzinktes Stahlblech, grundiert;
alternativ: verzinktes Stahlblech, RAL 3000
Außenmaße (B x H x T): 740 x 1090 x 250 mm

Wasseranschlussöffnung:
von oben: 100 +/- 5 mm
von hinten: 125 mm
Ø: 70 + 10 mm

Vertieft liegender Drehgriff
Brandschutzzeichen nach BGV A 8, DIN 4844 (GUV 0.7), selbstklebend
Bedienungsanleitung, selbstklebend
Einlegefach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung Feuerlöscher:
- Minimax 6 kg ABC-Pulver-Auflade-Feuerlöscher, DIN EN 3
Einheit: St
Produkt:
  Artikel:
    Artikelkurztext: 13.36 maximat Kombinations-Wandschrank Modell S 05120 Typ F

**0.0.0 13.36 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 13.36 maximat Untergestell für alle Wandschränke

#### Abschnitt 0.0 13.38 maximat Kombinations-Einbauschrank Modell E 06110 Typ F

**0.0.0 13.38 maximat Kombinations-Einbauschrank Modell E 06110 Typ F**
Material: verzinktes Stahlblech, grundiert;
alternativ: verzinktes Stahlblech, RAL 3000
Außenmaße (B x H x T): 700 x 1200 x 250 mm
Nischenmaße (B x H x T): 720 x 1220 x 260 mm

Wasseranschlussöffnung:
von oben: 260 +/- 5 mm
von hinten: 125 mm
Ø: 70 + 10 mm

Brandmeldefach für Handfeuermelder nach DIN EN 54-11
Vertieft liegender Drehgriff
Brandschutzzeichen nach BGV A 8, DIN 4844 (GUV 0.7),
selbstklebend Bedienungsanleitung, selbstklebend
Einlegefach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung:
- Feuerlöscher Minimax 6 kg ABC-Pulver-Auflade-Feuerlöscher,
DIN EN 3 - Handfeuermelder Minimax Typ DMX 3000
Einheit: St
Produkt:
  Artikel:
    Artikelkurztext: 13.38 maximat Kombinations-Einbauschrank Modell E 06110 Typ F

#### Abschnitt 0.0 13.40 maximat Kombinations-Wandschrank Modell S 06120 Typ F

**0.0.0 13.40 maximat Kombinations-Wandschrank Modell S 06120 Typ F**
Material: verzinktes Stahlblech, grundiert;
alternativ: verzinktes Stahlblech, RAL 3000
Außenmaße (B x H x T): 740 x 1240 x 250 mm

Wasseranschlussöffnung:
von oben: 280 +/- 5 mm
von hinten: 125 mm
Ø: 70 + 10 mm

Brandmeldefach für Handfeuermelder nach DIN EN 54-11
Vertieft liegender Drehgriff
Brandschutzzeichen nach BGV A 8, DIN 4844 (GUV 0.7), selbstklebend
Bedienungsanleitung, selbstklebend
Einlegefach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung:
- Feuerlöscher Minimax 6 kg ABC-Pulver-Auflade-Feuerlöscher, DIN EN 3
- Handfeuermelder Minimax Typ DMX 3000
Einheit: St
Produkt:
  Artikel:
    Artikelkurztext: 13.40 maximat Kombinations-Wandschrank Modell S 06120 Typ F

**0.0.0 13.40 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 13.40 maximat Untergestell für alle Wandschränke

#### Abschnitt 0.0 13.42 maximat Kombinations-Einbauschrank Modell E 05130 Typ F

**0.0.0 13.42 maximat Kombinations-Einbauschrank Modell E 05130 Typ F**
Material: verzinktes Stahlblech, grundiert;
alternativ: verzinktes Stahlblech, RAL 3000
Außenmaße (B x H x T): 960 x 960 x 290 mm
Nischenmaße (B x H x T): 980 x 980 x 300 mm

Wasseranschlussöffnung:
von oben: 270 mm
von hinten: 145 mm
Ø: 70 + 10 mm

Rolladentür aus metallischen Werkstoffen
Brandschutzzeichen nach BGV A 8, DIN 4844 (GUV 0.7), selbstklebend
Bedienungsanleitung, selbstklebend
Einstellfach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung Feuerlöscher:
- Minimax 6 l Minimaxol-Schaum-Auflade-Feuerlöscher, DIN EN 3
Einheit: St
Produkt:
  Artikel:
    Artikelkurztext: 13.42 maximat Kombinations-Einbauschrank Modell E 05130 Typ F

#### Abschnitt 0.0 13.44 maximat Kombinations-Wandschrank Modell S 05140 Typ F

**0.0.0 13.44 maximat Kombinations-Wandschrank Modell S 05140 Typ F**
Material: verzinktes Stahlblech, grundiert;
alternativ: verzinktes Stahlblech, RAL 3000
Außenmaße (B x H x T:) 1000 x 1000 x 290 mm

Wasseranschlussöffnung:
von oben: 290 mm
von hinten: 145 mm
Ø: 70 + 10 mm

Rolladentür aus metallischen Werkstoffen
Brandschutzzeichen nach BGV A 8, DIN 4844 (GUV 0.7), selbstklebend
Bedienungsanleitung, selbstklebend
Einstellfach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung Feuerlöscher:
- Minimax 6 l Minimaxol-Schaum-Auflade-Feuerlöscher, DIN EN 3
Einheit: St
Produkt:
  Artikel:
    Artikelkurztext: 13.44 maximat Kombinations-Wandschrank Modell S 05140 Typ F

**0.0.0 13.44 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 13.44 maximat Untergestell für alle Wandschränke

#### Abschnitt 0.0 13.46 maximat Kombinations-Einbauschrank Modell E 06130 Typ F

**0.0.0 13.46 maximat Kombinations-Einbauschrank Modell E 06130 Typ F**
Material: verzinktes Stahlblech, grundiert;
alternativ: verzinktes Stahlblech, RAL 3000
Außenmaße (B x H x T): 960 x 960 x 290 mm
Nischenmaße (B x H x T): 980 x 980 x 300 mm

Wasseranschlussöffnung:
von oben: 270 mm
von hinten: 145 mm
Ø: 70 + 10 mm

Brandmeldefach für Handfeuermelder nach DIN EN 54-11
Rolladentür aus metallischen Werkstoffen
Brandschutzzeichen nach BGV A 8, DIN 4844 (GUV 0.7), selbstklebend
Bedienungsanleitung, selbstklebend
Einstellfach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung:
- Feuerlöscher Minimax 6 l Minimaxol-Schaum-Auflade-Feuerlöscher, DIN EN 3
- Handfeuermelder Minimax Typ DMX 3000
Einheit: St
Produkt:
  Artikel:
    Artikelkurztext: 13.46 maximat Kombinations-Einbauschrank Modell E 06130 Typ F

#### Abschnitt 0.0 13.48 maximat Kombinations-Wandschrank Modell S 06140 Typ F

**0.0.0 13.48 maximat Kombinations-Wandschrank Modell S 06140 Typ F**
Material: verzinktes Stahlblech, grundiert;
alternativ: verzinktes Stahlblech, RAL 3000
Außenmaße (B x H x T): 1000 x 1000 x 290 mm

Wasseranschlussöffnung:
von oben: 290 mm
von hinten: 145 mm
Ø: 70 + 10 mm

Brandmeldefach für Handfeuermelder nach DIN EN 54-11
Rolladentür aus metallischen Werkstoffen
Brandschutzzeichen nach BGV A 8, DIN 4844 (GUV 0.7), selbstklebend
Bedienungsanleitung, selbstklebend
Einstellfach für Feuerlöscher bis max. 12 kg

Zubehörsatz Standard:
1 Haspel Ø ca. 600 mm, RAL 3000, DIN EN 671-1
1 30 m formstabiler Gummiwasserschlauch DN 25, DIN EN 694
1 Verbindungsschlauch mit abgewinkelter Ms C-Druckkupplung
1 Schlauchanschlussventil G 2A aus Messing nach DIN 14461-3,
C-Festkupplung aus Messing nach DIN 86204
1 Montageverschraubung G 2A aus Messing, DIN 14461-5
1 EURO-Strahlrohr nach DIN EN 671-1
1 Strahlrohrhalter

Empfehlung:
- Feuerlöscher Minimax 6 l Minimaxol-Schaum-Auflade-Feuerlöscher, DIN EN 3
- Handfeuermelder Minimax Typ DMX 3000
Einheit: St
Produkt:
  Artikel:
    Artikelkurztext: 13.48 maximat Kombinations-Wandschrank Modell S 06140 Typ F

**0.0.0 13.48 maximat Untergestell für alle Wandschränke**
Zweiteiliges, allseits abgekantetes Stahlblech,
grundiert. Das maximat Untergestell für Wandschränke
ist zur freien Aufstellung und Befestigung auf
Fertigfußboden vorgesehen. Der Wandschrank liegt auf
dem zweiteiligen Untergestell auf und wird mit diesem
verschraubt. Die Untergestelle haben Bohrungen, die
eine Befestigung auf Fertigfußboden ermöglicht. Die
Höhe des Untergestells ist so zu bemessen, dass sich
die Mitte des Schlauchanschlussventils 1400±200 mm über
der Oberkante Fertigfußboden befindet.
Einheit: St
Produkt:
  Artikel:
    Artikelkurztext: 13.48 maximat Untergestell für alle Wandschränke

#### Abschnitt 0.0 13.50 maximat Kombinations-Einbauschrank Modell E 10050 FT GR LACK

**0.0.0 13.50 maximat Kombinations-Einbauschrank Modell E 10050 FT GR LACK**
Außenmaße (B x H x T): 290 x 1360 x 700 mm
Nischenmaße (B x H x T): 310 x 1380 x 720 mm

Wandhydrantenkombination in Schmalbauweise, für formstabilen
Schlauch DN 25, Feuerlöscherfach, mit längseingebauter Schlauchhaspel.
Schrank und Tür aus verzinktem Stahlblech, elektrisch punktgeschweißt.
Gehäuse allseitig abgekantet. Alle Stahlteile eisenphosphatiert, pulverbeschichtet.
Türrahmen als Putzleiste dienend, mit dem Schrank fest verbunden.
Tür doppelt abgekantet, bündig in den Rahmen einschlagend,
um 180° öffnend, mit Scharnieren angeschlagen, auswechselbar.
Vertieft liegender Drehgriff, plombierbar. Abgetrenntes Fach zum längsseitigen
Einlegen eines Feuerlöschers bis 12 kg Füllinhalt, unterhalb des Schlauchhaspelfach.
Schlauchführung mit am Zwischenboden montiert, zum beidseitigen Abhaspeln
des Schlauches. Starre Schlauchhaspelaufhängung, für Wartungszwecke
demontierbar. Schlauch entgegen DIN-Vorschriften von unten abrollbar.

Wasseranschlussöffnung:
von oben mittig, wahlweise von hinten oder von vorne 100 mm,
Ø 70 + 10 mm.

Enthaltener Zubehörsatz:
1 Schlauchhaspel nach EN 671-1, Ø 650mm, rot RAL 3000 pulverbeschichtet,
mit 30 m formstabilen Druckschlauch DN 25 (1") EN 694, Eurodüse nach DIN EN 671.
1 Schlauchanschlussventil 2"AG nach DIN 14 461-3 mit C-Festkupplung
Messing, PN 16. Montageverschraubung 2"AG nach DIN 14 461-5, Messing.
1 Brandschutzzeichen nach BGV A 8 (GUV 0.7), Symbol "Löschschlauch"
und "Feuerlöschgerät", selbstklebend, Bedienungsanleitung und
Installationsanleitung.
Einheit: St
Produkt:
  Artikel:
    Artikelkurztext: 13.50 maximat Kombinations-Einbauschrank Modell E 10050 FT GR LACK

#### Abschnitt 0.0 13.52 maximat Kombinations-Wandschrank Modell S 10060 FT GR LACK

**0.0.0 13.52 maximat Kombinations-Wandschrank Modell S 10060 FT GR LACK**
Außenmaße (B x H x T): 330 x 1400 x 700 mm

Wandhydrantenkombination in Schmalbauweise, für formstabilen
Schlauch DN 25, Feuerlöscherfach, mit längseingebauter Schlauchhaspel.
Schrank und Tür aus verzinktem Stahlblech, elektrisch punktgeschweißt.
Gehäuse allseitig abgekantet. Alle Stahlteile eisenphosphatiert, pulverbeschichtet.
Tür doppelt abgekantet, bündig in den Rahmen einschlagend,
um 180° öffnend, mit Scharnieren angeschlagen, auswechselbar.
Vertieft liegender Drehgriff, plombierbar. Abgetrenntes Fach zum längsseitigen
Einlegen eines Feuerlöschers bis 12 kg Füllinhalt, unterhalb
des Schlauchhaspelfach. Schlauchführung mit am Zwischenboden montiert,
zum beidseitigen Abhaspeln des Schlauches. Starre Schlauchhaspelaufhängung,
für Wartungszwecke demontierbar. Schlauch entgegen DIN-Vorschriften
von unten abrollbar.

Wasseranschlussöffnung:
von oben mittig, wahlweise von hinten oder von vorne 100 mm,
Ø 70 + 10 mm.

Enthaltener Zubehörsatz:
1 Schlauchhaspel nach EN 671-1, Ø 650mm, rot RAL 3000 pulverbeschichtet,
mit 30 m formstabilen Druckschlauch DN 25 (1") EN 694, Eurodüse nach
DIN EN 671.
1 Schlauchanschlussventil 2"AG nach DIN 14 461-3 mit C-Festkupplung
Messing, PN 16. Montageverschraubung 2"AG nach DIN 14 461-5, Messing.
1 Brandschutzzeichen nach BGV A 8 (GUV 0.7), Symbol "Löschschlauch"
und "Feuerlöschgerät", selbstklebend, Bedienungsanleitung und
Installationsanleitung.
Einheit: St
Produkt:
  Artikel:
    Artikelkurztext: 13.52 maximat Kombinations-Wandschrank Modell S 10060 FT GR LACK

#### Abschnitt 0.0 13.54 maximat Kombinations-Einbauschrank Modell E 10050 AT GR

**0.0.0 13.54 maximat Kombinations-Einbauschrank Modell E 10050 AT GR**
Außenmaße (B x H x T): 290 x 1360 x 700 mm
Nischenmaße (B x H x T): 310 x 1380 x 720 mm

Wandhydrantenkombination in Schmalbauweise, für formstabilen Schlauch
DN 25 und Feuerlöscher, mit längseingebauter Schlauchhaspel. Schrank und
Tür aus verzinktem Stahlblech, elektrisch punktgeschweißt. Gehäuse allseitig
abgekantet. Alle Stahlteile eisenphosphatiert, rot RAL 3000 endlackiert - pulverbeschichtet.
Türrahmen als Putzleiste dienend, mit dem Schrank fest verbunden.
Tür doppelt abgekantet, bündig in den Rahmen einschlagend, um 180° öffnend,
mit Scharnieren angeschlagen, auswechselbar. Vertieft liegender Drehgriff,
plombierbar. Abgetrenntes Fach zum längsseitigen Einlegen eines
Feuerlöschers bis 12 kg Füllinhalt, unterhalb des Schlauchhaspelfach.
Schlauchführung am Zwischenboden montiert, zum beidseitigen Abhaspeln des
Schlauches. Halb ausziehbare Schlauchhaspelaufhängung, für Wartungszwecke
demontierbar. Schlauch entgegen DIN-Vorschriften von unten abrollbar.

Wasseranschlussöffnung:
von oben mittig, wahlweise von hinten oder von vorne 100 mm,
Ø 70 + 10 mm.

Enthaltener Zubehörsatz:
1 Schlauchhaspel nach EN 671-1, Ø 650mm, rot RAL 3000 pulverbeschichtet,
mit 30 m formstabilen Druckschlauch DN 25 (1") EN 694, Eurodüse nach
DIN EN 671.
1 Schlauchanschlussventil 2"AG nach DIN 14 461-3 mit C-Festkupplung Messing,
PN 16. Montageverschraubung 2"AG nach DIN 14 461-5, Messing.
1 Brandschutzzeichen nach BGV A 8 (GUV 0.7), Symbol "Löschschlauch" und
"Feuerlöschgerät", selbstklebend, Bedienungsanleitung und Installationsanleitung.
Einheit: St
Produkt:
  Artikel:
    Artikelkurztext: 13.54 maximat Kombinations-Einbauschrank Modell E 10050 AT GR

#### Abschnitt 0.0 13.56 maximat Kombinations-Wandschrank Modell S 10060 AT GR

**0.0.0 13.56 maximat Kombinations-Wandschrank Modell S 10060 AT GR**
Außenmaße (B x H x T): 330 x 1400 x 700 mm

Wandhydrantenkombination in Schmalbauweise, für formstabilen
Schlauch DN 25 und Feuerlöscher, mit längseingebauter Schlauchhaspel.
Schrank und Tür aus verzinktem Stahlblech, elektrisch punktgeschweißt.
Gehäuse allseitig abgekantet. Alle Stahlteile eisenphosphatiert, rot RAL 3000
endlackiert - pulverbeschichtet. Tür doppelt abgekantet, bündig in den Rahmen
einschlagend, um 180° öffnend, mit Scharnieren angeschlagen, auswechselbar.
Vertieft liegender Drehgriff, plombierbar. Abgetrenntes Fach zum längsseitigen
Einlegen eines Feuerlöschers bis 12 kg Füllinhalt, unterhalb des Schlauchhaspelfach.
Schlauchführung am Zwischenboden montiert, zum beidseitigen Abhaspeln des
Schlauches. Halb ausziehbare Schlauchhaspelaufhängung, für Wartungszwecke
demontierbar. Schlauch entgegen DIN-Vorschriften von unten abrollbar.

Wasseranschlussöffnung:
von oben mittig, wahlweise von hinten oder von vorne 100 mm,
Ø 70 + 10 mm.

Enthaltener Zubehörsatz:
1 Schlauchhaspel nach EN 671-1, Ø 650mm, rot RAL 3000 pulverbeschichtet,
mit 30 m formstabilen Druckschlauch DN 25 (1") EN 694, Eurodüse nach
DIN EN 671.
1 Schlauchanschlussventil 2"AG nach DIN 14 461-3 mit C-Festkupplung Messing,
PN 16. Montageverschraubung 2"AG nach DIN 14 461-5, Messing.
1 Brandschutzzeichen nach BGV A 8 (GUV 0.7), Symbol "Löschschlauch" und
"Feuerlöschgerät", selbstklebend, Bedienungsanleitung und Installationsanleitung.
Einheit: St
Produkt:
  Artikel:
    Artikelkurztext: 13.56 maximat Kombinations-Wandschrank Modell S 10060 AT GR

#### Abschnitt 0.0 13.58 maximat Kombinations-Einbauschrank Modell E 10050 VAT GR

**0.0.0 13.58 maximat Kombinations-Einbauschrank Modell E 10050 VAT GR**
Außenmaße (B x H x T): 310 x 1360 x 850 mm
Nischenmaße (B x H x T): 330 x 1380 x 870 mm

Wandhydrantenkombination in Schmalbauweise, für formstabilen Schlauch
DN 25 und Feuerlöscher, mit längseingebauter Schlauchhaspel. Schrank und
Tür aus verzinktem Stahlblech, elektrisch punktgeschweißt. Gehäuse allseitig
abgekantet. Alle Stahlteile eisenphosphatiert, rot RAL 3000 endlackiert - pulverbeschichtet.
Türrahmen als Putzleiste dienend, mit dem Schrank fest verbunden.
Tür doppelt abgekantet, bündig in den Rahmen einschlagend, um 180° öffnend,
mit Scharnieren angeschlagen, auswechselbar. Vertieft liegender Drehgriff,
plombierbar. Abgetrenntes Fach zum längsseitigen Einlegen eines Feuerlöschers
bis 12 kg Füllinhalt, unterhalb des Schlauchhaspelfach. Schlauchführung am
Zwischenboden montiert, zum beidseitigen Abhaspeln des Schlauches.
Voll ausziehbare und schwenkbare Schlauchhaspelaufhängung, für
Wartungszwecke demontierbar. Schlauch entgegen DIN-Vorschriften
von unten abrollbar.

Wasseranschlussöffnung:
von oben mittig, wahlweise von hinten oder von vorne 100 mm,
Ø 70 + 10 mm.

Enthaltener Zubehörsatz:
1 Schlauchhaspel nach EN 671-1, Ø 650mm, rot RAL 3000 pulverbeschichtet,
mit 30 m formstabilen Druckschlauch DN 25 (1") EN 694, Eurodüse nach
DIN EN 671.
1 Schlauchanschlussventil 2"AG nach DIN 14 461-3 mit C-Festkupplung
Messing, PN 16. Montageverschraubung 2"AG nach DIN 14 461-5, Messing.
1 Brandschutzzeichen nach BGV A 8 (GUV 0.7), Symbol "Löschschlauch" und
"Feuerlöschgerät", selbstklebend, Bedienungsanleitung und Installationsanleitung.
Einheit: St
Produkt:
  Artikel:
    Artikelkurztext: 13.58 maximat Kombinations-Einbauschrank Modell E 10050 VAT GR

#### Abschnitt 0.0 13.60 maximat Kombinations-Wandschrank Modell S 10060 VAT GR

**0.0.0 13.60maximat Kombinations-Wandschrank Modell S 10060 VAT GR**
Außenmaße (B x H x T): 340 x 1400 x 850 mm

Wandhydrantenkombination in Schmalbauweise, für formstabilen
Schlauch DN 25 und Feuerlöscher, mit längseingebauter Schlauchhaspel.
Schrank und Tür aus verzinktem Stahlblech, elektrisch punktgeschweißt.
Gehäuse allseitig abgekantet. Alle Stahlteile eisenphosphatiert, rot RAL 3000
endlackiert - pulverbeschichtet. Tür doppelt abgekantet, bündig in den
Rahmen einschlagend, um 180° öffnend, mit Scharnieren angeschlagen,
auswechselbar. Vertieft liegender Drehgriff, plombierbar. Abgetrenntes Fach
zum längsseitigen Einlegen eines Feuerlöschers bis 12 kg Füllinhalt, unterhalb
des Schlauchhaspelfach. Schlauchführung am Zwischenboden montiert,
zum beidseitigen Abhaspeln des Schlauches. Voll ausziehbare und schwenkbare
Schlauchhaspelaufhängung, für Wartungszwecke demontierbar.
Schlauch entgegen DIN-Vorschriften von unten abrollbar.

Wasseranschlussöffnung:
von oben mittig, wahlweise von hinten oder von vorne 100 mm,
Ø 70 + 10 mm.

Enthaltener Zubehörsatz:
1 Schlauchhaspel nach EN 671-1, Ø 650mm, rot RAL 3000 pulverbeschichtet,
mit 30 m formstabilen Druckschlauch DN 25 (1") EN 694, Eurodüse nach
DIN EN 671.
1 Schlauchanschlussventil 2"AG nach DIN 14 461-3 mit C-Festkupplung Messing,
PN 16. Montageverschraubung 2"AG nach DIN 14 461-5, Messing.
1 Brandschutzzeichen nach BGV A 8 (GUV 0.7), Symbol "Löschschlauch" und "
Feuerlöschgerät", selbstklebend, Bedienungsanleitung und Installationsanleitung.
Einheit: St
Produkt:
  Artikel:
    Artikelkurztext: 13.60maximat Kombinations-Wandschrank Modell S 10060 VAT GR

### Bereich 0 14. Einspeiseeinrichtungen und Entnahmeeinrichtungen

*Hinweis: 14.03 maximat Feuerlösch-Schlauchanschlusseinrichtungen DIN 14 461-2 Einspeise- und Entnahmeeinrichtung für Löschwasserleitungen „trocken*

#### Abschnitt 0.0 14.04 maximat Einbauschrank Modell E 07010

**0.0.0 14.04 maximat Einbauschrank Modell E 07010 für Schlauchanschlussarmatur**
Einbauschrank aus Stahlblech, grundiert.

Türrahmen, als Putzleiste dienend, mit dem Schrank fest verbunden.
Mit Mauerankern.

Tür im Rahmen liegend.
Mit vertieft liegender Verschlusseinrichtung DIN 14 925.

Mit Schild „Steigleitung trocken für Feuerwehr
und Installationsanleitung.

maximat Modell E 07010

Außenmaße (B x H x T): 300 x 400 x 140 mm
Nischenmaße (B x H x T): 320 x 420 x 150 mm

Wasseranschlussöffnung:
von oben: 200 mm
von hinten: 70 mm
Ø: maximal 71 mm

Zubehör:
1Schlauchanschlussarmatur PN 16 aus Kupfer-Legierung DIN 14 461-5,
Stahlteile nichtrostend, Eingang G 2" AG drehbar, Abgang Krümmer 90°
mit C-Festkupplung DIN 14 307 und C-Blindkupplung DIN 14 311 aus
Aluminium-Legierung, mit Kette und S-Haken
Einheit: St
Produkt:
  Artikel:
    Artikelkurztext: 14.04 maximat Einbauschrank Modell E 07010 für Schlauchanschlussarmatur

#### Abschnitt 0.0 14.06 maximat Wandschrank Modell S 07020

**0.0.0 14.06 maximat Wandschrank Modell S 07020 für Schlauchanschlussarmatur**
Allseits abgekanteter Stahlblechschrank, grundiert.

Tür im Rahmen liegend.
Mit vertieft liegender Verschlusseinrichtung DIN 14 925.

Mit Schild „Steigleitung trocken für Feuerwehr
und Installationsanleitung.

maximat Modell S 07020

Außenmaße (B x H x T): 340 x 440 x 140 mm

Wasseranschlussöffnung:
von oben: 220 mm
von hinten: 70 mm
Ø: maximal 71 mm

Zubehör:
1Schlauchanschlussarmatur PN 16 aus Kupfer-Legierung DIN 14 461-5,
Stahlteile nichtrostend, Eingang G 2" AG drehbar, Abgang Krümmer 90°
mit C-Festkupplung DIN 14 307 und C-Blindkupplung DIN 14 311 aus
Aluminium-Legierung, mit Kette und S-Haken
Einheit: St
Produkt:
  Artikel:
    Artikelkurztext: 14.06 maximat Wandschrank Modell S 07020 für Schlauchanschlussarmatur

#### Abschnitt 0.0 14.08 maximat Kombinations-Einbauschrank Modell E 08050

**0.0.0 14.08 maximat Kombinations-Einbauschrank Modell E 08050 für Schlauchanschlussarmatur und Feuerlöscher bis 12 kg Füllinhalt**
Einbauschrank aus Stahlblech, grundiert.

Türrahmen, als Putzleiste dienend, mit dem Schrank fest verbunden.
Mit Mauerankern.

Senkrechte Trennwand in Schrankmitte.

Fach für Schlauchanschlussarmatur.

Tür im Rahmen liegend.
Mit vertieft liegender Verschlusseinrichtung DIN 14 925.

Seitliches Feuerlöscherfach zum Einstellen eines Feuerlöschers
bis 12 kg Füllinhalt.

Tür im Rahmen liegend.
Mit vertieft liegendem Drehgriff.
Mit Bohrungen für Sicherungsdraht.

Mit Schild „Steigleitung trocken für Feuerwehr und
Brandschutzzeichen nach BGV A 8, DIN 4844 (GUV 0.7) selbstklebend
und Installationsanleitung.

maximat Modell E 08050

Außenmaße (B x H x T): 600 x 700 x 220 mm
Nischenmaße (B x H x T): 620 x 720 x 230 mm

Wasseranschlussöffnung:
von oben: 350 mm
von hinten: 150 mm
Ø: maximal 71 mm

Zubehör:
1Schlauchanschlussarmatur PN 16 aus Kupfer-Legierung DIN 14 461-5,
Stahlteile nichtrostend, Eingang G 2" AG drehbar, Abgang Krümmer 90°
mit C-Festkupplung DIN 14 307 und C-Blindkupplung DIN 14 311 aus
Aluminium-Legierung, mit Kette und S-Haken
1 Minimax 6 kg-ABC-Pulver-Auflade-Feuerlöscher DIN EN 3
Einheit: St
Produkt:
  Artikel:
    Artikelkurztext: 14.08 maximat Kombinations-Einbauschrank Modell E 08050 für Schlauchanschlussarmatur und Feuerlöscher bis 12 kg Füllinhalt

#### Abschnitt 0.0 14.10 maximat Kombinations-Wandschrank Modell S 08060

**0.0.0 14.10 maximat Kombinations-Wandschrank Modell S 08060 für Schlauchanschlussarmatur und Feuerlöscher bis 12 kg Füllinhalt**
Allseits abgekanteter Stahlblechschrank, grundiert.

Senkrechte Trennwand in Schrankmitte.

Fach für Schlauchanschlussarmatur.

Tür im Rahmen liegend.
Mit vertieft liegender Verschlusseinrichtung DIN 14 925.

Seitliches Feuerlöscherfach zum Einstellen eines Feuerlöschers
bis 12 kg Füllinhalt.

Tür im Rahmen liegend.
Mit vertieft liegendem Drehgriff.
Mit Bohrungen für Sicherungsdraht.

Mit Schild „Steigleitung trocken für Feuerwehr und
Brandschutzzeichen nach BGV A 8, DIN 4844 (GUV 0.7) selbstklebend
und Installationsanleitung.

maximat Modell S 08060

Außenmaße (B x H x T): 640 x 740 x 220 mm

Wasseranschlussöffnung:
von oben: 370 mm
von hinten: 150 mm
Ø: maximal 71 mm

Zubehör:
1Schlauchanschlussarmatur PN 16 aus Kupfer-Legierung DIN 14 461-5,
Stahlteile nichtrostend, Eingang G 2" AG drehbar, Abgang Krümmer 90°
mit C-Festkupplung DIN 14 307 und C-Blindkupplung DIN 14 311 aus
Aluminium-Legierung, mit Kette und S-Haken
1 Minimax 6 kg-ABC-Pulver-Auflade-Feuerlöscher DIN EN 3
Einheit: St
Produkt:
  Artikel:
    Artikelkurztext: 14.10 maximat Kombinations-Wandschrank Modell S 08060 für Schlauchanschlussarmatur und Feuerlöscher bis 12 kg Füllinhalt

#### Abschnitt 0.0 14.12 maximat Kombinations-Einbauschrank Modell E 09020

**0.0.0 14.12 maximat Kombinations-Einbauschrank Modell E 09020 für Schlauchanschlussarmatur, Feuerlöscher bis 12 kg Füllinhalt und manuellem Brandmelder**
Einbauschrank aus Stahlblech, grundiert.

Türrahmen, als Putzleiste dienend, mit dem Schrank fest verbunden.
Mit Mauerankern.

Senkrechte Trennwand in Schrankmitte.
Fach für Schlauchanschlussarmatur.

Tür im Rahmen liegend.
Mit vertieft liegender Verschlusseinrichtung DIN 14 925.

Oben in der Tür Ausschnitt für Brandmelder DIN 14 655,
dahinter abgetrenntes Fach.

Seitliches Feuerlöscherfach zum Einstellen eines Feuerlöschers
bis 12 kg Füllinhalt.

Tür im Rahmen liegend.
Mit vertieft liegendem Drehgriff.
Mit Bohrungen für Sicherungsdraht.

Mit Schild „Steigleitung trocken für Feuerwehr und
Brandschutzzeichen nach BGV A 8, DIN 4844 (GUV 0.7) selbstklebend
und Installationsanleitung.

maximat Modell E 09020

Außenmaße (B x H x T): 600 x 700 x 220 mm
Nischenmaße (B x H x T): 620 x 720 x 230 mm

Wasseranschlussöffnung:
von oben: 350 mm
von hinten: 150 mm
Ø: maximal 71 mm

Zubehör:
1Schlauchanschlussarmatur PN 16 aus Kupfer-Legierung DIN 14 461-5,
Stahlteile nichtrostend, Eingang G 2" AG drehbar, Abgang Krümmer 90°
mit C-Festkupplung DIN 14 307 und C-Blindkupplung DIN 14 311 aus
Aluminium-Legierung, mit Kette und S-Haken
1Brandmelder DIN 14 655
1Minimax 6 kg-ABC-Pulver-Auflade-Feuerlöscher DIN EN 3
Einheit: St
Produkt:
  Artikel:
    Artikelkurztext: 14.12 maximat Kombinations-Einbauschrank Modell E 09020 für Schlauchanschlussarmatur, Feuerlöscher bis 12 kg Füllinhalt und manuellem Brandmelder

#### Abschnitt 0.0 14.14 maximat Kombinations-Wandschrank Modell S 09030

**0.0.0 14.14 maximat Kombinations-Wandschrank Modell S 09030 für Schlauchanschlussarmatur, Feuerlöscher bis 12 kg Füllinhalt und manuellem Brandmelder**
Allseits abgekanteter Stahlblechschrank, grundiert.

Senkrechte Trennwand in Schrankmitte.

Fach für Schlauchanschlussarmatur.

Tür im Rahmen liegend.
Mit vertieft liegender Verschlusseinrichtung DIN 14 925.

Oben in der Tür Ausschnitt für Brandmelder DIN 14 655,
dahinter abgetrenntes Fach.

Seitliches Feuerlöscherfach zum Einstellen eines Feuerlöschers
bis 12 kg Füllinhalt.

Tür im Rahmen liegend.
Mit vertieft liegendem Drehgriff.
Mit Bohrungen für Sicherungsdraht.

Mit Schild „Steigleitung trocken für Feuerwehr und
Brandschutzzeichen nach BGV A 8, DIN 4844 (GUV 0.7) selbstklebend
und Installationsanleitung.

maximat Modell S 09030

Außenmaße (B x H x T): 640 x 740 x 220 mm

Wasseranschlussöffnung:
von oben: 370 mm
von hinten: 150 mm
Ø: maximal 71 mm

Zubehör:
1Schlauchanschlussarmatur PN 16 aus Kupfer-Legierung DIN 14 461-5,
Stahlteile nichtrostend, Eingang G 2" AG drehbar, Abgang Krümmer 90°
mit C-Festkupplung DIN 14 307 und C-Blindkupplung DIN 14 311 aus
Aluminium-Legierung, mit Kette und S-Haken
1Brandmelder DIN 14 655
1Minimax 6 kg-ABC-Pulver-Auflade-Feuerlöscher DIN EN 3
Einheit: St
Produkt:
  Artikel:
    Artikelkurztext: 14.14 maximat Kombinations-Wandschrank Modell S 09030 für Schlauchanschlussarmatur, Feuerlöscher bis 12 kg Füllinhalt und manuellem Brandmelder

#### Abschnitt 0.0 14.16 maximat Einbauschrank Modell E 10010

**0.0.0 14.16 maximat Einbauschrank Modell E 10010 für Einspeisearmatur**
Einbauschrank aus Stahlblech, grundiert.

Türrahmen, als Putzleiste dienend, mit dem Schrank fest verbunden.
Mit Mauerankern.

Tür im Rahmen liegend.
Mit vertieft liegender Verschlusseinrichtung DIN 14 925.

Mit Schild „Löschwassereinspeisung und Bedienungsanleitung
selbstklebend und Installationsanleitung.

maximat Modell E 10010

Außenmaße (B x H x T): 700 x 700 x 300 mm
Nischenmaße (B x H x T): 720 x 720 x 310 mm

Wasseranschlussöffnung:
von Seitenwand: 350 mm
von hinten: 70 mm
Ø: maximal 100 mm

Zubehör:
1Einspeisearmatur PN 16 aus Kupfer-Legierung DIN 14 461-4, Stahlteile
nichtrostend, 2 federbelastete Rückschlagventile, 2 Eingänge mit B-Festkupplungen
DIN 86 205 und B-Blindkupplungen DIN 86 207 aus
Messing, mit Kette und S-Haken. Am Abgang Überwurfmutter G 3" IG
(drehbar), mit Entwässerungshahn und Auslaufrohr.
1Kupplungsschlüssel BC DIN 14 822
oder:
1Einspeisearmatur wie oben, jedoch Einbau in stehender Bauweise nach
unten. Einlaufbögen um 180° nach unten gedreht, ohne Entwässerungshahn
und Auslaufrohr
1Kupplungsschlüssel BC DIN 14 822
Einheit: St
Produkt:
  Artikel:
    Artikelkurztext: 14.16 maximat Einbauschrank Modell E 10010 für Einspeisearmatur

#### Abschnitt 0.0 14.18 maximat Wandschrank Modell S 10020

**0.0.0 14.18 maximat Wandschrank Modell S 10020 für Einspeisearmatur**
Allseits abgekanteter Stahlblechschrank, grundiert.

Tür im Rahmen liegend.
Mit vertieft liegender Verschlusseinrichtung DIN 14 925.

Mit Schild „Löschwassereinspeisung und Bedienungsanleitung
selbstklebend und Installationsanleitung.

maximat Modell S 10020

Außenmaße (B x H x T): 740 x 740 x 300 mm

Wasseranschlussöffnung:
von Seitenwand: 370 mm
von hinten: 70 mm
Ø: maximal 100 mm

Zubehör:
1Einspeisearmatur PN 16 aus Kupfer-Legierung DIN 14 461-4, Stahlteile
nichtrostend, 2 federbelastete Rückschlagventile, 2 Eingänge mit B-Festkupplungen
DIN 86 205 und B-Blindkupplungen DIN 86 207 aus
Messing, mit Kette und S-Haken. Am Abgang Überwurfmutter G 3" IG
(drehbar), mit Entwässerungshahn und Auslaufrohr.
1Kupplungsschlüssel BC DIN 14 822

oder:
1Einspeisearmatur wie oben, jedoch Einbau in stehender Bauweise nach
unten. Einlaufbögen um 180° nach unten gedreht, ohne Entwässerungshahn
und Auslaufrohr
1Kupplungsschlüssel BC DIN 14 822
Einheit: St
Produkt:
  Artikel:
    Artikelkurztext: 14.18 maximat Wandschrank Modell S 10020 für Einspeisearmatur

#### Abschnitt 0.0 14.20 maximat Kombinations-Einbauschrank Modell E 09050

**0.0.0 14.20 maximat Kombinations-Einbauschrank Modell E 09050**
Material: verzinktes Stahlblech, grundiert;
verzinktes Stahlblech, RAL 3000

Aussenmaße (B x H x T): 300 x 1250 x 220 mm
Nischenmaße (B x H x T): 320 x 1270 x 230 mm

Wasseranschlussöffnung:
von oben: 200 mm
von hinten: 150 mm
Ø: 65 mm

Feuerwehrzeichen gemäß DIN 4066, " Steigleitung trocken für Feuerwehr",
selbstklebend

Brandschutzzeichen nach BGV A 8, DIN 4844 (GUV 0.7), selbstklebend

Vertieft liegender Drehgriff

Vertieft liegendes Feuerwehrschloss DIN 14925, mit Riegel

Brandmeldefach für Handfeuermelder nach DIN EN 54-11

Einstellfach für Feuerlöscher bis max. 12 kg

Zubehörsatz Standard:
1 Schlauchanschlussarmatur für Steigleitung trocken, DIN 14461-5 Eingang
G 2A, drehbarer 90° Krümmer Abgang Festkupplung C-Alu,
1 Blindkupplung C mit Kette, DIN 14311

Empfehlung:
- Feuerlöscher Minimax 6 l Minimaxol-Schaum-Auflade-Feuerlöscher, DIN EN 3
- Handfeuermelder Minimax Typ DMX 3000
- Revisionsschlüssel Stahl verzinkt (Türöffnung)
Einheit: St
Produkt:
  Artikel:
    Artikelkurztext: 14.20 maximat Kombinations-Einbauschrank Modell E 09050

#### Abschnitt 0.0 14.22 maximat Kombinations-Wandschrank Modell S 09060

**0.0.0 14.22 maximat Kombinations-Wandschrank Modell S 09060**
Material: verzinktes Stahlblech, grundiert;
verzinktes Stahlblech, RAL 3000

Aussenmaße (B x H x T): 340 x 1290 x 220 mm

Wasseranschlussöffnung:
von oben: 220 mm
von hinten: 150 mm
Ø: 65 mm

Feuerwehrzeichen gemäß DIN 4066, " Steigleitung trocken für Feuerwehr",
selbstklebend

Brandschutzzeichen nach BGV A 8, DIN 4844 (GUV 0.7), selbstklebend
Vertieft liegender Drehgriff

Vertieft liegendes Feuerwehrschloss DIN 14925, mit Riegel

Brandmeldefach für Handfeuermelder nach DIN EN 54-11

Einstellfach für Feuerlöscher bis max. 12 kg

Zubehörsatz Standard:
1 Schlauchanschlussarmatur für Steigleitung trocken, DIN 14461-5 Eingang
G 2A, drehbarer 90° Krümmer Abgang Festkupplung C-Alu,
1 Blindkupplung C mit Kette, DIN 14311

Empfehlung:
- Feuerlöscher Minimax 6 l Minimaxol-Schaum-Auflade-Feuerlöscher, DIN EN 3
- Handfeuermelder Minimax Typ DMX 3000
- Revisionsschlüssel Stahl verzinkt (Türöffnung)
Einheit: St
Produkt:
  Artikel:
    Artikelkurztext: 14.22 maximat Kombinations-Wandschrank Modell S 09060

### Bereich 0 15. Überflur- und Unterflurhydranten

**0.0 15.01 Absperrschieber PN 10/16 für Wasser**
DN 40...600 (DN 600 - PN 10), weichdichtend EN 1171,
mit innenliegendem Spindelgewinde, Baulänge nach EN
558-1, Grundreihe 14 (DIN 3202, F 4),
Flanschanschlussmaße nach DIN EN 1092-2, PN 10/16,
Gehäuseteile aus Gusseisen mit Kugelgraphit, mit
durchgehender Rohrinnensohle, allseitig mit EPDM
vulkanisierter Keil, mit Keilentwässerung,
Keilgummierung nach KTW und W 270 zugelassen, Spindel aus Edelstahl min. 13% Cr, wartungsfreie Spindelabdichtung

Korrosionsschutz:
Innen und Außen Epoxidbeschichtung blau, RAL 5005, nach GSK-Richtlinien

DIN-DVGW registriert

wahlweise:
-mit Elektro-Antrieb (Zuordnung bitte anfragen)
-VA -Teleskop-Einbaugarnitur
Verstellbereich: 1,00 -1,40 m
1,20 -1,80 m
1,70 -2,70 m
-Kunststoff-Straßenkappen, Typ 4056
-mit Zeigerwerk, gekapselt
Einheit: St
Produkt:
  Artikel:
    Artikelkurztext: 15.01 Absperrschieber PN 10/16 für Wasser

**0.0 15.01 maximat Teleskop-Einbaugarnitur**
zum Betätigen von erdeingebauten Armaturen
werkzeugfreie Montage stufenlos verstellbar,
selbsthemmend in jeder Verstellposition, mit
Ausziehsicherung in der Endlage, Verstellbarkeit und
Kraftübertragung mittels zwei verschiebbaren
Vierkantrohren aus austenitischem Edelstahl,
Kuppelmuffe aus GG-50, feuerverzinkt, mit integrierten
Blattfedern und Edelstahlstiften, zur werkzeugfreien
Arretierung auf der Spindel Verbindungsteile aus
austenitischem Edelstahl, Hülsrohre, Deckel und Glocke
aus PE, dicht miteinander verschweißt, übertragbare
Mindestdrehmomente nach DIN 3547 Verstellbereiche, wahlweise:
- 1,00 -1,40 m
- 1,20 -1,80 m
- 1,70 -2,70 m
mit Bedienungsvierkant 27 mm, passend zu
Absperrarmaturen Typ ...................... DN ........
bzw.
mit Bedienungsvierkant 12 mm, passend zu
Hausanschlussarmaturen Typ ...................... DN ........
Verstellbereich ...................m

wahlweise:
- mit aufgebautem gekapseltem Zeigerwerk
- mit mechanischer Anzeige
- mit mech. und elektrischer Anzeige
Einheit: St
Produkt:
  Artikel:
    Artikelkurztext: 15.01 maximat Teleskop-Einbaugarnitur

**0.0 15.02 maximat Straßenkappe für Absperrarmaturen**
Straßenkappe Typ 4056 für Wasser-Absperrarmaturen,
Normalausführung, bis 250°C Heißeinbau, Gehäuse aus
PA+, Deckel aus GJL, Bolzen und Steg aus Niro

DIN-DVGW registriert
Einheit: St
Produkt:
  Artikel:
    Artikelkurztext: 15.02 maximat Straßenkappe für Absperrarmaturen

**0.0 15.02 maximat Tragplatte für Straßenkappe Typ 4056**
Tragplatte Typ TP1 für Straßenkappe Typ 4056 aus PE
Einheit: St
Produkt:
  Artikel:
    Artikelkurztext: 15.02 maximat Tragplatte für Straßenkappe Typ 4056

**0.0 15.02 maximat Straßenkappe für Unterflurhydranten**
Straßenkappe Typ 4055 für Unterflurhydranten,
Normalausführung, bis 250°C Heißeinbau, Gehäuse aus
PA+, Deckel aus GJL, Bolzen und Steg aus Niro

DIN-DVGW registriert
Einheit: St
Produkt:
  Artikel:
    Artikelkurztext: 15.02 maximat Straßenkappe für Unterflurhydranten

**0.0 15.02 maximat Tragplatte für Straßenkappe Typ 4055**
Tragplatte Typ TP2 für Straßenkappe Typ 4055 aus PE
Einheit: St
Produkt:
  Artikel:
    Artikelkurztext: 15.02 maximat Tragplatte für Straßenkappe Typ 4055

**0.0 15.03 Unterflurhydrant PN 16 DN 80**
Unterflurhydrant mit zusätzlicher Kugelabsperrung

DN 80 - Druckstufe PN 16, Rohrdeckung 1000 mm, Standartanschluss in
AD1 senkrechter Flanschanschluss nach DIN 2501-8 Löcher Mantelrohr,
Kugelgehäuse, Abschlusskappe, Klaue u. Vierkantschoner aus GGG 50,
Kunststoffkugel für Doppelabsperrung, Befestigungsschrauben aus
Niro-Stahl A2, selbsttätige vollständige Entleerung, Klauendeckel aus
GG 25 mit verzinkter Kette, Oberflächen innen Email und außen EKB
beschichtet, Verriegelung BAIO System

Innen: Emailliert
Außen: Epoxidbeschichtung,
blau, RAL 5005,
nach GSK-Richtlinien
Alternativ: innen und außen
Epoxidbeschichtung
Rohrdeckung: 1,00 m, 1,25 m oder 1,50 m

DIN-DVGW registriert
Einheit: St
Produkt:
  Artikel:
    Artikelkurztext: 15.03 Unterflurhydrant PN 16 DN 80

**0.0 15.03 maximat Hydrantenstandrohr DN 80, 2 x C**
Zubehör zu Unterflurhydranten

Hydrantenstandrohr DN 80, 2 x C für Unterflurhydranten.

Rohr, Unterteil und Armaturen aus Aluminium-Legierung.
Kopf drehbar mit Absperrung und Niederschraubventilen.
2 x C-Abgang.
Einheit: St
Produkt:
  Artikel:
    Artikelkurztext: 15.03 maximat Hydrantenstandrohr DN 80, 2 x C

**0.0 15.03 maximat Hydrantenstandrohr DN 80, 2 x B**
Zubehör zu Unterflurhydranten

Hydrantenstandrohr DN80, 1 x C für Unterflurhydraten.

Rohr, Unterteil und Armaturen aus Aluminium-Legierung.
Kopf drehbar mit Absperrung und Niederschraubventilen.
1 x C-Abgang.
Einheit: St
Produkt:
  Artikel:
    Artikelkurztext: 15.03 maximat Hydrantenstandrohr DN 80, 2 x B

**0.0 15.03 maximat Hydrantenstandrohr DN 80, 1 x C**
Zubehör zu Unterflurhydranten

Hydrantenstandrohr DN80, 1 x C für Unterflurhydraten.

Rohr, Unterteil und Armaturen aus Aluminium-Legierung.
Kopf drehbar mit Absperrung und Niederschraubventilen.
1 x C-Abgang.
Einheit: St
Produkt:
  Artikel:
    Artikelkurztext: 15.03 maximat Hydrantenstandrohr DN 80, 1 x C

**0.0 15.04 maximat Schachthaken**
Zubehör zu Unterflurhydranten

2 Schachthaken mit Kette aus Stahl für Straßenkappe
und Schachtdeckel
Einheit: St
Produkt:
  Artikel:
    Artikelkurztext: 15.04 maximat Schachthaken

**0.0 15.04 maximat Bedienungsschlüssel Form C**
Zubehör zu Unterflurhydranten

Bedienungsschlüssel Form C nach DIN 3223 für Unterflurhydranten
und Absperrschieber
Einheit: St
Produkt:
  Artikel:
    Artikelkurztext: 15.04 maximat Bedienungsschlüssel Form C

**0.0 15.04 maximat Unterflur Be- und Entlüfter 701/84 DN50**
Zubehör zu Unterflurhydranten

Unterflur Be-und Entlüftungsventil zum Erdeinbau an
Rohrleitungshochpunkten. Gehäuse aus GJS-400-15
Betriebsdruck: 0,1 - 10 bar, Flanschanschluss DN 50
Entlüftungsleistung: Bei einem Differenzdruck von
0,2 bar = 150 m³/h Luftauslass

Rohrdeckung: 750 mm, 1055 mm, 1355 mm
Einheit: St
Produkt:
  Artikel:
    Artikelkurztext: 15.04 maximat Unterflur Be- und Entlüfter 701/84 DN50

**0.0 15.04 maximat Straßenkappe für Be- und Entlüfter**
Zubehör zu Unterflurhydranten

Straßenkappe für Be- und Entlüfter nach DIN 3583
mit verr. Kunststoffdeckel als Sonderausführung
mit Löchern.
Einheit: St
Produkt:
  Artikel:
    Artikelkurztext: 15.04 maximat Straßenkappe für Be- und Entlüfter

**0.0 15.04 maximat Tragplatte aus Beton für Straßenkappe Be- und Entlüfter**
Tragplatte aus Beton für Straßenkappe Be- und Entlüfter
Einheit: St
Produkt:
  Artikel:
    Artikelkurztext: 15.04 maximat Tragplatte aus Beton für Straßenkappe Be- und Entlüfter

**0.0 15.05 maximat Flexdrain Sickerpackung**
Flexdrain Sickerpackung zweiteilig für DN80/100
Einheit: St
Produkt:
  Artikel:
    Artikelkurztext: 15.05 maximat Flexdrain Sickerpackung

**0.0 15.05 maximat FF-Stück DN 80**
Rohrstück Flansch/Flansch DN100, 300 mm lang, PN 10
EKB beschichtet.
Einheit: St
Produkt:
  Artikel:
    Artikelkurztext: 15.05 maximat FF-Stück DN 80

**0.0 15.05 maximat FF-Stück DN 100**
Rohrstück Flansch/Flansch DN100, 300 mm lang, PN 10
EKB beschichtet.
Einheit: St
Produkt:
  Artikel:
    Artikelkurztext: 15.05 maximat FF-Stück DN 100

**0.0 15.05 maximat T-Stück DN80/DN50/DN80**
T-Stück DN80/DN50/DN80 PN10 EKB beschichtet
Einheit: St
Produkt:
  Artikel:
    Artikelkurztext: 15.05 maximat T-Stück DN80/DN50/DN80

**0.0 15.05 maximat T-Stück, DN100/DN50/DN100 PN10**
T-Stück DN100/DN50/DN100 PN10 EKB beschichtet
Einheit: St
Produkt:
  Artikel:
    Artikelkurztext: 15.05 maximat T-Stück, DN100/DN50/DN100 PN10

**0.0 15.05 maximat Flanschen-Fußkrümmer DN 80**
Flanschen-Fußkrümmer (N-Stück) DN80 ähnlich DIN EN 545
aus GJS nach DIN EN 1563.
Flanschenanschlussmaße und -bohrungen nach DIN EN 1092-2
PN16, EKB/EKB beschichtet
Einheit: St
Produkt:
  Artikel:
    Artikelkurztext: 15.05 maximat Flanschen-Fußkrümmer DN 80

**0.0 15.05 maximat Flanschen-Fußkrümmer DN 100**
Flanschen-Fußkrümmer (N-Stück) DN100 ähnlich DIN EN 545
aus GJS nach DIN EN 1563.
Flanschenanschlussmaße und -bohrungen nach DIN EN 1092-2
PN16, EKB/EKB beschichtet
Einheit: St
Produkt:
  Artikel:
    Artikelkurztext: 15.05 maximat Flanschen-Fußkrümmer DN 100

**0.0 15.06 maximat Überflurhydrant PN 16 DN 80 Modell P5 Form AUD nach DIN 3222,**
Überflurhydrant mit zusätzlicher Kugelabsperrung

Modell P5 ohne Fallmantel, DIN 3222 AUD DN80, Festkupplungsanschluss
2 x B, unterer Flanschanschluss DIN-EN 1092-2 PN16
mit selbsttätiger vollständiger Entleerung.
Innen Email und außen EKB nach DIN 30677 Teil 2 und GSK Richtlinien
RAL 5017. Säulenoberteil zusätzlich mit UV- beständigem Polyesterfinish
rot RAL 3000

Rohrdeckung: 1,00 m, 1,25 m oder 1,50 m

DIN-DVGW registriert
Einheit: St
Produkt:
  Artikel:
    Artikelkurztext: 15.06 maximat Überflurhydrant PN 16 DN 80 Modell P5 Form AUD nach DIN 3222,

**0.0 15.06 maximat Überflurhydrant PN 16 DN 100 Modell P5 Form AUD nach DIN 3222,**
Überflurhydrant in Umfahrausführung mit zusätzlicher
Kugelabsperrung

Modell P5 ohne Fallmantel, DIN 3222 AUD DN100, Festkupplungsanschluss
2 x B und 1 x A, unterer Flanschanschluss DIN-EN 1092-2 PN16
mit selbsttätiger vollständiger Entleerung.
Innen Email und außen EKB nach DIN 30677 Teil 2 und GSK Richtlinien
RAL 5017 Säulenoberteil zusätzlich mit UV- beständigem Polyesterfinish
rot RAL 3000

Rohrdeckung: 1,00 m, 1,25 m oder 1,50 m

DIN-DVGW registriert
Einheit: St
Produkt:
  Artikel:
    Artikelkurztext: 15.06 maximat Überflurhydrant PN 16 DN 100 Modell P5 Form AUD nach DIN 3222,

**0.0 15.06 maximat Überflurhydrant PN 16 DN 100, nach DIN 3222, Form AFUD, Modell P5 mit Fallmantel**
Überflurhydrant in Umfahrausführung mit zusätzlicher
Kugelabsperrung Modell P5 mit Fallmantel, DIN 3222 AFUD
DN100, Festkupplungsanschluss 2 x B unter
verschließbarem Fallmantel und 1 x A freiliegend
unterer Flanschanschluss DIN-EN 1092-2 PN16 mit
selbsttätiger vollständiger Entleerung. Innen Email und
außen EKB nach DIN 30677 Teil 2 und GSK Richtlinien RAL
5017 Säulenoberteil zusätzlich mit UV- beständigem
Polyesterfinish rot RAL 3000
DIN-DVGW registriert
Einheit: St
Produkt:
  Artikel:
    Artikelkurztext: 15.06 maximat Überflurhydrant PN 16 DN 100, nach DIN 3222, Form AFUD, Modell P5 mit Fallmantel

**0.0 15.07 maximat Überflurhydrant PN 16 DN 150 Serie 27/00**
Überflurhydrant Typ Modern Serie 27/00, Inlet 6 /
DN150, PN16, Epoxy beschichtet RAL 3000. UL/ULC
registriert, FM Zulassung. Einschließlich 2 x Storz-
Kupplung - B75 (Rd 89) und 1 Storz-Kupplung A-110( Rd
133 ) einschließlich Deckel und Kette

Inkl. N-Stück DN150 EKB beschichtet

Rohrdeckung: 5,0 Fuss (152,40 cm), 5,5 Fuss (167,74 cm),
6,0 Fuss (182,88 cm)
Einheit: St
Produkt:
  Artikel:
    Artikelkurztext: 15.07 maximat Überflurhydrant PN 16 DN 150 Serie 27/00

**0.0 15.07 maximat Bedienungsschlüssel Form A**
Zubehör zu Überflurhydranten

Bedienungsschlüssel Form A nach DIN 3223 für
Überflurhydranten
Einheit: St
Produkt:
  Artikel:
    Artikelkurztext: 15.07 maximat Bedienungsschlüssel Form A

**0.0 15.07 maximat Bedienungsschlüssel Form B**
Zubehör zu Überflurhydranten

Bedienungsschlüssel Form B nach DIN 3223 für Überflurhydranten
Einheit: St
Produkt:
  Artikel:
    Artikelkurztext: 15.07 maximat Bedienungsschlüssel Form B

**0.0 15.07 maximat Flexdrain Sickerpackung**
Zubehör zu Überflurhydranten

Flexdrain Sickerpackung zweiteilig für DN80/100
Einheit: St
Produkt:
  Artikel:
    Artikelkurztext: 15.07 maximat Flexdrain Sickerpackung

**0.0 15.08 maximat FF-Stück DN 80**
Zubehör zu Überflurhydranten

Rohrstück Flansch/Flansch, DN80, 300 mm lang, PN 10
EKB beschichtet.
Einheit: St
Produkt:
  Artikel:
    Artikelkurztext: 15.08 maximat FF-Stück DN 80

**0.0 15.08 maximat FF-Stück DN 100**
Zubehör zu Überflurhydranten

Rohrstück Flansch/Flansch DN100, 300 mm lang, PN 10
EKB beschichtet.
Einheit: St
Produkt:
  Artikel:
    Artikelkurztext: 15.08 maximat FF-Stück DN 100

**0.0 15.08 maximat T-Stück DN80/DN50/DN80**
Zubehör zu Überflurhydranten

T-Stück DN80/DN50/DN80 PN10 EKB beschichtet
Einheit: St
Produkt:
  Artikel:
    Artikelkurztext: 15.08 maximat T-Stück DN80/DN50/DN80

**0.0 15.08 maximat T-Stück DN100/DN50/DN100**
Zubehör zu Überflurhydranten

T-Stück DN100/DN50/DN100 PN10 EKB beschichtet
Einheit: St
Produkt:
  Artikel:
    Artikelkurztext: 15.08 maximat T-Stück DN100/DN50/DN100

**0.0 15.08 maximat Flanschen-Fußkrümmer DN 80**
Zubehör zu Überflurhydranten

Flanschen-Fußkrümmer (N-Stück) DN80 ähnlich DIN EN 545
aus GJS nach DIN EN 1563. Flanschenanschlussmaße und
-bohrungen nach DIN EN 1092-2 PN16, EKB/EKB beschichtet
Einheit: St
Produkt:
  Artikel:
    Artikelkurztext: 15.08 maximat Flanschen-Fußkrümmer DN 80

**0.0 15.08 maximat Flanschen-Fußkrümmer DN 100**
Zubehör zu Überflurhydranten

Flanschen-Fußkrümmer (N-Stück) DN100 ähnlich DIN EN 545
Aus GJS nach DIN EN 1563. Flanschenanschlussmaße und
-bohrungen nach DIN EN 1092-2 PN16, EKB/EKB beschichtet
Einheit: St
Produkt:
  Artikel:
    Artikelkurztext: 15.08 maximat Flanschen-Fußkrümmer DN 100
